# Pressupost T-751 de la Masó a Vallmoll. Tram 0+380 a 3+000

- Propietat de l'arxiu: RIB Spain
- Format: FIEBDC-3/2020
- Programa: Presto 22.03
- Data: 28/04/2025
- Tipus: pressupost
- Data dels preus: 07/12/1994
- Divisa: EUR
- Despeses generals: 13 %
- Benefici industrial: 6 %
- Codi: 01
Import: 2208452.75

## 01.01 TREBALLS PREVIS I ENDERROCS
Import: 63601.74

**E0206** m3 Enderroc estructures de pedra, inclòs transport a abocador
118 m3 × 31.43 = 3708.74
Enderroc d'estructures de pedra, inclòs transport a l'abocador, cànon i condicionament del mateix.

| Codi | Ut | Descripció | Rendiment | Preu | Import |
|---|---|---|---|---|---|
| O0102 | h | Oficial 1ª (mà d'obra; 23/07/1998) | 0.05 | 24.56 | 1.22800 |
| O0110 | h | Peó (mà d'obra; 23/07/1998) | 0.4 | 20.41 | 8.16400 |
| M0207B | h | Retroexcavadora amb martell trencador (maquinària; 23/07/1998) | 0.2 | 68.89 | 13.77800 |
| M0212B | h | Camió de trabuc 16 m³ (maquinària; 23/07/1998) | 0.125 | 45.4 | 5.67500 |
| P1613 | u | Cànon d'abocador (23/07/1998) | 1.2 | 0.8 | 0.96000 |
| vg | % | Despeses indirectes | 0.2713 | 6 | 1.62780 |
|  |  | Total |  |  | 31.43 |

| Amidament | Uts. | Llarg | Ample | Alt | Parcial |
|---|---|---|---|---|---|
| Ampit Pont | 118 | 1 | 0.5 | 2 | 118.00 |
| Total |  |  |  |  | 118 |

**E0334** m Tall serra disc paviment mescles bituminoses, formigó o panot, fins 25 cm
4057.07 m × 1.98 = 8033.00
Tall amb serra de disc de paviment de mescles bituminoses, formigó o panot, fins a una fondària de 25 cm.

| Codi | Ut | Descripció | Rendiment | Preu | Import |
|---|---|---|---|---|---|
| O0101 | h | Cap de colla (mà d'obra; 23/07/1998) | 0.01 | 26.02 | 0.26020 |
| O0110 | h | Peó | 0.05 | 20.41 | 1.02050 |
| M0334 | h | Serra de disc (maquinària; 10/07/2006) | 0.05 | 12 | 0.60000 |
| vg | % | Despeses indirectes | 0.0165 | 6 | 0.09900 |
|  |  | Total |  |  | 1.98 |

| Amidament | Uts. | Llarg | Parcial |
|---|---|---|---|
| Ampit pont | 118 | 4 | 472.00 |
| Paviments | 3585.07 |  | 3585.07 |
| Subtotal |  |  | 4057.07 |
| Total |  |  | 4057.07 |

**E0312** m2 Escarificat del ferm
131.93 m2 × 0.65 = 85.75
Estriat amb escarificador de paviment de mescles bituminoses, inclosa la neteja de la superfície, càrrega i transport a l'abocador del material sobrant, cànon d'abocament i manteniment de l'abocador

| Codi | Ut | Descripció | Rendiment | Preu | Import |
|---|---|---|---|---|---|
| O0101 | h | Cap de colla | 0.004 | 26.02 | 0.10408 |
| O0110 | h | Peó | 0.01 | 20.41 | 0.20410 |
| M0206 | h | Pala carregadora sobre orugues amb escarificador (maquinària; 12/01/2009) | 0.004 | 75.31 | 0.30124 |
| vg | % | Despeses indirectes | 0.006 | 6 | 0.03600 |
|  |  | Total |  |  | 0.65 |

| Amidament | Uts. | Llarg | Ample | Parcial |
|---|---|---|---|---|
| ROTONDA | 3.142 | 6.48 | 6.48 | 131.93 |
| Total |  |  |  | 131.93 |

**E02110** m2 Demolició de paviment de formigó, transport abocador
5719.38 m2 × 5.01 = 28654.09
Demolició de paviment de formigó, inclòs transport dels materials de runa a l'abocador, cànon i condicionament del mateix.

| Codi | Ut | Descripció | Rendiment | Preu | Import |
|---|---|---|---|---|---|
| O0110 | h | Peó | 0.05 | 20.41 | 1.02050 |
| M0207B | h | Retroexcavadora amb martell trencador | 0.016 | 68.89 | 1.10224 |
| M0212B | h | Camió de trabuc 16 m³ | 0.016 | 45.4 | 0.72640 |
| M0204 | h | Pala carregadora pneumàtics (maquinària; 12/01/2009) | 0.016 | 58.27 | 0.93232 |
| P1613 | u | Cànon d'abocador | 1.2 | 0.8 | 0.96000 |
| vg | % | Despeses indirectes | 0.0443 | 6 | 0.26580 |
|  |  | Total |  |  | 5.01 |

| Amidament | Uts. | Llarg | Parcial |
|---|---|---|---|
| SEGOMS AMIDAMENTS AUXILIARS | 2177.93 |  | 2177.93 |
|  | 2324.4 |  | 2324.40 |
| rotonda | 342.22 |  | 342.22 |
| illetes | 197.2 |  | 197.20 |
| Pont | 118.37 | 4.9 | 580.01 |
| riera Sinfònia | 97.62 |  | 97.62 |
| Subtotal |  |  | 5719.38 |
| Total |  |  | 5719.38 |

**E0215** u Desmuntatge de senyal de trànsit i demolició ancoratges
28 u × 16.22 = 454.16
Desmuntatge de senyal de trànsit i demolició d'ancoratges amb base de formigó, inclòs càrrega i transport al magatzem de Diputació, inclòs cànon d'abocador.

| Codi | Ut | Descripció | Rendiment | Preu | Import |
|---|---|---|---|---|---|
| O0102 | h | Oficial 1ª | 0.050000001 | 24.56 | 1.22800 |
| O0110 | h | Peó | 0.3 | 20.41 | 6.12300 |
| M0201 | h | Compressor aire gasoil 13,3 m³/h (maquinària; 12/01/2009) | 0.025 | 21.09 | 0.52725 |
| M0207 | h | Retroexcavadora 100 hp (maquinària; 23/07/1998) | 0.01 | 59.41 | 0.59410 |
| M0229 | h | Compressor d'aire de gasoil 3m³ (maquinària; 12/01/2009) | 0.100000001 | 7.06 | 0.70600 |
| M0212B | h | Camió de trabuc 16 m³ | 0.119999997 | 45.4 | 5.44800 |
| P1613 | u | Cànon d'abocador | 1 | 0.8 | 0.80000 |
| vg | % | Despeses indirectes | 0.1316 | 6 | 0.78960 |
|  |  | Total |  |  | 16.22 |

**E0214** m Desmuntatge barrera de seguretat flexible i demolició ancoratges
272 m × 7.53 = 2048.16
Desmuntatge de barrera de seguretat flexible i demolició d'ancoratges amb base de formigó,inclòs p.p. de suports i transport a abocador o magatzem, i cànon.

| Codi | Ut | Descripció | Rendiment | Preu | Import |
|---|---|---|---|---|---|
| O0102 | h | Oficial 1ª | 0.050000001 | 24.56 | 1.22800 |
| O0110 | h | Peó | 0.1 | 20.41 | 2.04100 |
| M0201 | h | Compressor aire gasoil 13,3 m³/h | 0.02 | 21.09 | 0.42180 |
| M0207 | h | Retroexcavadora 100 hp | 0.01 | 59.41 | 0.59410 |
| M0229 | h | Compressor d'aire de gasoil 3m³ | 0.1 | 7.06 | 0.70600 |
| M0212B | h | Camió de trabuc 16 m³ | 0.03 | 45.4 | 1.36200 |
| P1613 | u | Cànon d'abocador | 1 | 0.8 | 0.80000 |
| vg | % | Despeses indirectes | 0.0634 | 6 | 0.38040 |
|  |  | Total |  |  | 7.53 |

| Amidament | Uts. | Llarg | Parcial |
|---|---|---|---|
| M esquerre | 25 | 4 | 100.00 |
|  | 3 | 4 | 12.00 |
|  | 15 | 4 | 60.00 |
|  | 2 | 4 | 8.00 |
|  | 2 | 4 | 8.00 |
| m dreta | 3 | 4 | 12.00 |
|  | 3 | 4 | 12.00 |
|  | 7 | 4 | 28.00 |
|  | 3 | 4 | 12.00 |
|  | 5 | 4 | 20.00 |
| Subtotal |  |  | 272.00 |
| Total |  |  | 272 |

**E02111** m2 Demolició de cuneta de formigó, transport abocador
2442.96 m2 × 4.84 = 11823.93
Demolició de cuneta revestida de formigó de qualsevol tipus i gruix, inclòs cànon i transport dels materials de runa a l'abocador.

| Codi | Ut | Descripció | Rendiment | Preu | Import |
|---|---|---|---|---|---|
| O0110 | h | Peó | 0.05 | 20.41 | 1.02050 |
| M0207B | h | Retroexcavadora amb martell trencador | 0.015 | 68.89 | 1.03335 |
| M0212B | h | Camió de trabuc 16 m³ | 0.015 | 45.4 | 0.68100 |
| M0204 | h | Pala carregadora pneumàtics | 0.015 | 58.27 | 0.87405 |
| P1613 | u | Cànon d'abocador | 1.2 | 0.8 | 0.96000 |
| %16130 | % | Despeses indirectes | 6 % | 4.56890 | 0.27413 |
|  |  | Total |  |  | 4.84 |

| Amidament | Uts. | Llarg | Ample | Parcial |
|---|---|---|---|---|
| Cuneta PK 0+335 a PK 0+377 m. esquerre | 1 | 42 | 1.08 | 45.36 |
| Pk 1420 al 1820 m dreta |  |  |  |  |
| (A-B)*C 1820.00,1420.00,1.08,0.00 | 432 |  |  | 432.00 |
| pk 1+600 al 1+820 m . esquerre | 237.6 |  |  | 237.60 |
| PK 2+380 al 2+920 m.dreta | 810 |  |  | 810.00 |
| PK 2+380 AL 2+920 m.esquerre | 918 |  |  | 918.00 |
| Subtotal |  |  |  | 2442.96 |
| Total |  |  |  | 2442.96 |

**E0223** m Demolició de col·lector existent de fins a 800 mm de diàmetre
160 m × 7.6 = 1216.00
Demolició de col·lector existent de fins a 800 mm de diàmetre de qualsevol material, amb mitjans mecànics i càrrega sobre camió, inclòs transport a abocador, cànon i condicionament del mateix.

| Codi | Ut | Descripció | Rendiment | Preu | Import |
|---|---|---|---|---|---|
| O0102 | h | Oficial 1ª | 0.04 | 24.56 | 0.98240 |
| O0110 | h | Peó | 0.08 | 20.41 | 1.63280 |
| M0201 | h | Compressor aire gasoil 13,3 m³/h | 0.06 | 21.09 | 1.26540 |
| M0204 | h | Pala carregadora pneumàtics | 0.02 | 58.27 | 1.16540 |
| M0212B | h | Camió de trabuc 16 m³ | 0.03 | 45.4 | 1.36200 |
| P1613 | u | Cànon d'abocador | 1 | 0.8 | 0.80000 |
| vg | % | Despeses indirectes | 0.0652 | 6 | 0.39120 |
|  |  | Total |  |  | 7.6 |

| Amidament | Uts. | Llarg | Parcial |
|---|---|---|---|
| Tub drenatge PK0+335 | 1 | 40 | 40.00 |
| PK 0+900 al 1020 |  |  |  |
| A-B 1020.00,900.00,0.00,0.00 | 120 |  | 120.00 |
| Subtotal |  |  | 160.00 |
| Total |  |  | 160 |

**E0222** m3 Demolició pas salvacunetes
3 m3 × 20.05 = 60.15
Demolició de pas salvacunetes o tub de drenatge o sanejament existent de qualsevol diàmetre o material, en volum aparent, inclòs càrrega i transport de la runa a l'abocador (inclòs cànon).

| Codi | Ut | Descripció | Rendiment | Preu | Import |
|---|---|---|---|---|---|
| O0102 | h | Oficial 1ª | 0.1 | 24.56 | 2.45600 |
| O0110 | h | Peó | 0.3 | 20.41 | 6.12300 |
| M0201 | h | Compressor aire gasoil 13,3 m³/h | 0.1 | 21.09 | 2.10900 |
| M0204 | h | Pala carregadora pneumàtics | 0.06 | 58.27 | 3.49620 |
| M0229 | h | Compressor d'aire de gasoil 3m³ | 0.06 | 7.06 | 0.42360 |
| M0212B | h | Camió de trabuc 16 m³ | 0.08 | 45.4 | 3.63200 |
| P1613 | u | Cànon d'abocador | 1 | 0.8 | 0.80000 |
| vg | % | Despeses indirectes | 0.169 | 6 | 1.01400 |
|  |  | Total |  |  | 20.05 |

| Amidament | Uts. | Llarg | Ample | Parcial |
|---|---|---|---|---|
| pk 2+680 m .d | 5 | 0.2 | 1 | 1.00 |
| pk 2+880 | 5 | 0.2 | 2 | 2.00 |
| Subtotal |  |  |  | 3.00 |
| Total |  |  |  | 3 |

**E0225** m Desmuntatge canalitzacions, conduccions i tubs de servei de qualsevol diàmetre
89 m × 2.06 = 183.34
Desmuntatge de canalitzacions, conduccions i tubs de servei de qualsevol tipus i diàmetre, inclòs part proporcional d'accessoris i arquetes de la instal·lació superficial o soterrada, amb mitjans mecànics i manuals, inclòs càrrega i transport a abocador, cànon i condicionament del mateix.

| Codi | Ut | Descripció | Rendiment | Preu | Import |
|---|---|---|---|---|---|
| O0102 | h | Oficial 1ª | 0.001 | 24.56 | 0.02456 |
| O0110 | h | Peó | 0.02 | 20.41 | 0.40820 |
| M0207 | h | Retroexcavadora 100 hp | 0.005 | 59.41 | 0.29705 |
| M0212B | h | Camió de trabuc 16 m³ | 0.005 | 45.4 | 0.22700 |
| P1613 | u | Cànon d'abocador | 1 | 0.8 | 0.80000 |
| vg | % | Despeses indirectes | 0.0508 | 6 | 0.30480 |
|  |  | Total |  |  | 2.06 |

| Amidament | Uts. | Llarg | Parcial |
|---|---|---|---|
| PK 0+440 fanal | 1 | 35 | 35.00 |
| PK 1+620 m.esquerre | 10 |  | 10.00 |
| Pk 1+680 m .dreta | 6 |  | 6.00 |
| PK 2+460 m .e | 6 |  | 6.00 |
| pk 2+530 | 6 |  | 6.00 |
| pk +2620 m d | 6 |  | 6.00 |
| pk 2+660 m .e | 10 |  | 10.00 |
| rotonda | 10 |  | 10.00 |
| Subtotal |  |  | 89.00 |
| Total |  |  | 89 |

**E10215** u Retirada llumenera, inclòs columna, demolició de la fonamentació
3 u × 110.19 = 330.57
Retirada de llumenera, inclòs columna, demolició de la fonamentació, rebliment del forat, càrrega i transport de les runes, fanal, cablejat i de tots els elements a l'abocador controlat, inclòs cànons.

| Codi | Ut | Descripció | Rendiment | Preu | Import |
|---|---|---|---|---|---|
| O0101 | h | Cap de colla | 0.02 | 26.02 | 0.52040 |
| O0102 | h | Oficial 1ª | 0.2 | 24.56 | 4.91200 |
| O0110 | h | Peó | 0.8 | 20.41 | 16.32800 |
| P0502 | m3 | Formigó HL-150 posat a l'obra (material; 23/07/1998) | 0.6 | 74.35 | 44.61000 |
| P1609 | m3 | Excavació de terres (23/07/1998) | 0.6 | 11.12 | 6.67200 |
| M0214 | h | Camió grua 12 tn (maquinària; 23/07/1998) | 0.8 | 42.07 | 33.65600 |
| vg | % | Despeses indirectes | 0.582 | 6 | 3.49200 |
|  |  | Total |  |  | 110.19 |

| Amidament | Uts. | Parcial |
|---|---|---|
| fanal PK0+440 | 1 | 1.00 |
| rotonda | 1 | 1.00 |
| placa solars | 1 | 1.00 |
| Subtotal |  | 3.00 |
| Total |  | 3 |

**E0632** m² Fresat paviment asfàltic fins a 8 cm (Projectes reforç de ferm)
1458.28 m² × 3.77 = 5497.72
Fresat mecànic de paviment asfàltic fins una profunditat màxima de 8 cm amb fresadora de càrrega automàtica, inclòs encaixos laterals i finals, talls i entregues a tapes i reixes amb compressor, càrrega i transport de runes a l'abocador, cànon d'abocament i escombrat i neteja de la superfície fresada.

| Codi | Ut | Descripció | Rendiment | Preu | Import |
|---|---|---|---|---|---|
| O0101 | h | Cap de colla | 0.01 | 26.02 | 0.26020 |
| O0110 | h | Peó | 0.026 | 20.41 | 0.53066 |
| M0242 | h | Fresadora (maquinària; 23/07/1998) | 0.012 | 133.01 | 1.59612 |
| M0212B | h | Camió de trabuc 16 m³ | 0.012 | 45.4 | 0.54480 |
| M0220 | h | Escombradora autopropulsada (maquinària; 23/07/1998) | 0.012 | 42.15 | 0.50580 |
| P1613 | u | Cànon d'abocador | 0.15 | 0.8 | 0.12000 |
| %16130 | % | Despeses indirectes | 6 % | 3.55758 | 0.21345 |
|  |  | Total |  |  | 3.77 |

| Amidament | Uts. | Llarg | Ample | Parcial |
|---|---|---|---|---|
| ROTONDA | 6.55 | 1 | 2 | 13.10 |
|  | 6.55 | 1 | 2 | 13.10 |
| FINAL | 5.7 | 1 |  | 5.70 |
| SEGONS AMIDAMENTS AUXILIAR |  |  |  |  |
| A/B 114.11,0.08,0.00,0.00 | 1426.38 |  |  | 1426.38 |
| Subtotal |  |  |  | 1458.28 |
| Total |  |  |  | 1458.28 |

**E0210** m Demolició de vorada i rigola, inclosa la fonamentació, i transport
42 m × 7 = 294.00
Demolició de vorada i rigola, inclosa la fonamentació, transport a abocador, cànon i condicionament del mateix.

| Codi | Ut | Descripció | Rendiment | Preu | Import |
|---|---|---|---|---|---|
| O0110 | h | Peó | 0.2 | 20.41 | 4.08200 |
| M0207 | h | Retroexcavadora 100 hp | 0.02 | 59.41 | 1.18820 |
| M0212B | h | Camió de trabuc 16 m³ | 0.02 | 45.4 | 0.90800 |
| P1613 | u | Cànon d'abocador | 0.6 | 0.8 | 0.48000 |
| vg | % | Despeses indirectes | 0.0577 | 6 | 0.34620 |
|  |  | Total |  |  | 7 |

| Amidament | Uts. | Llarg | Parcial |
|---|---|---|---|
| Demolició vorada zona parada bus | 1 | 25 | 25.00 |
|  | 1 | 17 | 17.00 |
| Subtotal |  |  | 42.00 |
| Total |  |  | 42 |

**E0212** m2 Demolició de paviment de panots de morter de ciment, transport abocador
95 m2 × 5.51 = 523.45
Demolició de paviment de panots de morter de ciment col·locats sobre formigó, inclosa la base de formigó i transport dels materials de runa a l'abocador, cànon i condicionament del mateix.

| Codi | Ut | Descripció | Rendiment | Preu | Import |
|---|---|---|---|---|---|
| O0110 | h | Peó | 0.06 | 20.41 | 1.22460 |
| M0207B | h | Retroexcavadora amb martell trencador | 0.02 | 68.89 | 1.37780 |
| M0212B | h | Camió de trabuc 16 m³ | 0.016 | 45.4 | 0.72640 |
| M0204 | h | Pala carregadora pneumàtics | 0.016 | 58.27 | 0.93232 |
| P1613 | u | Cànon d'abocador | 1.2 | 0.8 | 0.96000 |
| vg | % | Despeses indirectes | 0.0488 | 6 | 0.29280 |
|  |  | Total |  |  | 5.51 |

| Amidament | Uts. | Llarg | Parcial |
|---|---|---|---|
| Demolició paviment zona parada bus PK0+440 | 1 | 95 | 95.00 |
| Total |  |  | 95 |

**E0217** u Arrencament d'arbre, inclòs planta de compostatge, i tapat forat aportació terra
8 u × 33.72 = 269.76
Arrencament d'arbre, càrrega i transport de les arrels a planta de compostatge i neteja de l'obra, inclòs tapat del forat amb aportació de terra.

| Codi | Ut | Descripció | Rendiment | Preu | Import |
|---|---|---|---|---|---|
| O0101 | h | Cap de colla | 0.1 | 26.02 | 2.60200 |
| O0102 | h | Oficial 1ª | 0.25 | 24.56 | 6.14000 |
| O0110 | h | Peó | 0.6 | 20.41 | 12.24600 |
| M0212B | h | Camió de trabuc 16 m³ | 0.1 | 45.4 | 4.54000 |
| M0214 | h | Camió grua 12 tn | 0.1 | 42.07 | 4.20700 |
| M0358 | h | Motoserra 80 cm³ (maquinària; 23/07/1998) | 0.6 | 2.55 | 1.53000 |
| P1613 | u | Cànon d'abocador | 1 | 0.8 | 0.80000 |
| vg | % | Despeses indirectes | 0.275 | 6 | 1.65000 |
|  |  | Total |  |  | 33.72 |

| Amidament | Uts. | Parcial |
|---|---|---|
| Arbres parada bus | 4 | 4.00 |
| Avellaners | 4 | 4.00 |
| Subtotal |  | 8.00 |
| Total |  | 8 |

**E0224** u Demolició de pou de diàmetre 100 cm, de parets de 30 cm de maó, amb mitjans mecànics i càrrega sobre camió
2 u × 74.14 = 148.28
Demolició de pou de diàmetre 100 cm, de parets de 30 cm de maó, amb mitjans mecànics i càrrega sobre camió, inclòs transport a abocador, cànon i condicionament del mateix.

| Codi | Ut | Descripció | Rendiment | Preu | Import |
|---|---|---|---|---|---|
| O0102 | h | Oficial 1ª | 0.7 | 24.56 | 17.19200 |
| O0110 | h | Peó | 0.7 | 20.41 | 14.28700 |
| M0207 | h | Retroexcavadora 100 hp | 0.45 | 59.41 | 26.73450 |
| M0212B | h | Camió de trabuc 16 m³ | 0.25 | 45.4 | 11.35000 |
| P1613 | u | Cànon d'abocador | 1 | 0.8 | 0.80000 |
| vg | % | Despeses indirectes | 0.6291 | 6 | 3.77460 |
|  |  | Total |  |  | 74.14 |

| Amidament | Uts. | Parcial |
|---|---|---|
| Demolicions pous drenatge existents | 2 | 2.00 |
| Total |  | 2 |

**E0219** m Desmuntatge tanca metàl·lica, inclòs transport a abocador
17 m × 8.08 = 137.36
Desmuntatge de tanca metàl·lica, inclòs càrrega, transport dels materials i cànon de l'abocador autoritzat.

| Codi | Ut | Descripció | Rendiment | Preu | Import |
|---|---|---|---|---|---|
| O0102 | h | Oficial 1ª | 0.03 | 24.56 | 0.73680 |
| O0110 | h | Peó | 0.2 | 20.41 | 4.08200 |
| M0201 | h | Compressor aire gasoil 13,3 m³/h | 0.01 | 21.09 | 0.21090 |
| M0226 | h | Grup electrògen de 20/30 kVA (maquinària; 12/01/2009) | 0.01 | 4.74 | 0.04740 |
| M0212B | h | Camió de trabuc 16 m³ | 0.04 | 45.4 | 1.81600 |
| P1613 | u | Cànon d'abocador | 1 | 0.8 | 0.80000 |
| vg | % | Despeses indirectes | 0.0651 | 6 | 0.39060 |
|  |  | Total |  |  | 8.08 |

| Amidament | Uts. | Llarg | Parcial |
|---|---|---|---|
| Desmuntatge tanca metàl·lica finca avellaners | 1 | 17 | 17.00 |
| Total |  |  | 17 |

**E9932** ut Retirada d'elements d'urbanització existents
1 ut × 133.28 = 133.28
Retirada de mobiliari i elements d'urbanització existents a zona d'aplec indicada per la propietat, conservació, manteniment i posterior muntatge del mateix, inclòs tots els treballs necessaris de desmuntatge i recol·locació.

| Codi | Ut | Descripció | Rendiment | Preu | Import |
|---|---|---|---|---|---|
| O0101 | h | Cap de colla | 0.2 | 26.02 | 5.20400 |
| O0102 | h | Oficial 1ª | 0.8 | 24.56 | 19.64800 |
| O0110 | h | Peó | 0.8 | 20.41 | 16.32800 |
| M0201 | h | Compressor aire gasoil 13,3 m³/h | 0.6 | 21.09 | 12.65400 |
| M0207 | h | Retroexcavadora 100 hp | 0.16 | 59.41 | 9.50560 |
| M0212B | h | Camió de trabuc 16 m³ | 0.2 | 45.4 | 9.08000 |
| M0214 | h | Camió grua 12 tn | 0.5 | 42.07 | 21.03500 |
| M0226 | h | Grup electrògen de 20/30 kVA | 0.65 | 4.74 | 3.08100 |
| A0901 | pp | Elements de muntatge (12/01/2009) | 100 | 0.18 | 18.00000 |
| P1613 | u | Cànon d'abocador | 14 | 0.8 | 11.20000 |
| %16130 | % | Despeses indirectes | 6 % | 125.73560 | 7.54414 |
|  |  | Total |  |  | 133.28 |

| Amidament | Uts. | Parcial |
|---|---|---|
| Retirada banc en parada de bus | 1 | 1.00 |
| Total |  | 1 |

## 01.02 MOVIMENT TERRES
Import: 100272.59

### 01.02.01 EXCAVACIONS
Import: 64528.35

**E03131** m2 Esbrossada del terreny zones boscoses, inclòs càrrega i transport.
1470 m2 × 3.21 = 4718.70
Esbrossada del terreny en zones boscoses, càrrega i transport a l'interior d'obra o abocador controlat inclòs canon d'abocador i condicionament del mateix

| Codi | Ut | Descripció | Rendiment | Preu | Import |
|---|---|---|---|---|---|
| O0101 | h | Cap de colla | 0.003 | 26.02 | 0.07806 |
| O0110 | h | Peó | 0.06 | 20.41 | 1.22460 |
| M0358 | h | Motoserra 80 cm³ | 0.06 | 2.55 | 0.15300 |
| M0207 | h | Retroexcavadora 100 hp | 0.02 | 59.41 | 1.18820 |
| M0205 | h | Pala carregadora sobre orugues (maquinària; 23/07/1998) | 0.002 | 73.35 | 0.14670 |
| M0212B | h | Camió de trabuc 16 m³ | 0.002 | 45.4 | 0.09080 |
| P1613 | u | Cànon d'abocador | 0.2 | 0.8 | 0.16000 |
| vg | % | Despeses indirectes | 0.0279 | 6 | 0.16740 |
|  |  | Total |  |  | 3.21 |

| Amidament | Uts. | Llarg | Ample | Parcial |
|---|---|---|---|---|
| PK 1400 al 1500 | 100 | 14 | 1.05 | 1470.00 |
| Total |  |  |  | 1470 |

**E0313** m2 Esbrossada del terreny, inclòs càrrega i transport.
26734.09 m2 × 0.55 = 14703.75
Esbrossada del terreny de qualsevol tipus, excepte zones boscoses, càrrega i transport.a l'interior d'obra o abocador controlat inclòs canon d'abocador i condicionament del mateix

| Codi | Ut | Descripció | Rendiment | Preu | Import |
|---|---|---|---|---|---|
| O0101 | h | Cap de colla | 0.001 | 26.02 | 0.02602 |
| O0110 | h | Peó | 0.004 | 20.41 | 0.08164 |
| M0207 | h | Retroexcavadora 100 hp | 0.001 | 59.41 | 0.05941 |
| M0205 | h | Pala carregadora sobre orugues | 0.002 | 73.35 | 0.14670 |
| M0212B | h | Camió de trabuc 16 m³ | 0.001 | 45.4 | 0.04540 |
| P1613 | u | Cànon d'abocador | 0.2 | 0.8 | 0.16000 |
| vg | % | Despeses indirectes | 0.005 | 6 | 0.03000 |
|  |  | Total |  |  | 0.55 |

| Amidament | Uts. | Llarg | Parcial |
|---|---|---|---|
| segons amidaments auxiliars | 26568.24 | 1.05 | 27896.65 |
| rotonda | 292.8 | 1.05 | 307.44 |
| a descontar zona boscosa | -1400 | 1.05 | -1470.00 |
| Subtotal |  |  | 26734.09 |
| Total |  |  | 26734.09 |

**E0314** m3 Excavació de terra vegetal, càrrega i transport.
3119.04 m3 × 3.61 = 11259.73
Excavació de terra vegetal, inclosa càrrega, transport a l'abocador, aplec o lloc d'ús i manteniment fins la seva utilització, inclòs cànon d'abocament i manteniment de l'abocador

| Codi | Ut | Descripció | Rendiment | Preu | Import |
|---|---|---|---|---|---|
| O0101 | h | Cap de colla | 0.008 | 26.02 | 0.20816 |
| O0110 | h | Peó | 0.02 | 20.41 | 0.40820 |
| M0207 | h | Retroexcavadora 100 hp | 0.01 | 59.41 | 0.59410 |
| M0212B | h | Camió de trabuc 16 m³ | 0.02 | 45.4 | 0.90800 |
| P1613 | u | Cànon d'abocador | 1 | 0.8 | 0.80000 |
| P1615 | u | Condicionament de l'abocador (05/07/2010) | 1 | 0.5 | 0.50000 |
| vg | % | Despeses indirectes | 0.0314 | 6 | 0.18840 |
|  |  | Total |  |  | 3.61 |

| Amidament | Uts. | Llarg | Parcial |
|---|---|---|---|
| Camp avellaners | 1 | 118 | 118.00 |
| segons medicions auxiliars | 2799.57 | 1.05 | 2939.55 |
| rotonda | 58.56 | 1.05 | 61.49 |
| Subtotal |  |  | 3119.04 |
| Total |  |  | 3119.04 |

**E0302** m3 Excavació en desmunt en qualsevol tipus de terreny, abocador i condicionament (30% roca)
3495.33 m3 × 5.43 = 18979.64
Excavació en desmunt en qualsevol tipus de terreny, amb càrrega i transport a l'interior d'obra o abocador controlat inclòs canon d'abocador i condicionament del mateix.

| Codi | Ut | Descripció | Rendiment | Preu | Import |
|---|---|---|---|---|---|
| O0101 | h | Cap de colla | 0.012 | 26.02 | 0.31224 |
| O0110 | h | Peó | 0.025 | 20.41 | 0.51025 |
| M0207B | h | Retroexcavadora amb martell trencador | 0.025 | 68.89 | 1.72225 |
| M0212B | h | Camió de trabuc 16 m³ | 0.025 | 45.4 | 1.13500 |
| P1613 | u | Cànon d'abocador | 1.2 | 0.8 | 0.96000 |
| P1615 | u | Condicionament de l'abocador | 1 | 0.5 | 0.50000 |
| vg | % | Despeses indirectes | 0.0478 | 6 | 0.28680 |
|  |  | Total |  |  | 5.43 |

| Amidament | Uts. | Llarg | Ample | Alt | Parcial |
|---|---|---|---|---|---|
| Camp avellaners | 1 | 118 |  | 0.6 | 70.80 |
| segons amidaments auxiliars | 3721 | 0.7 | 1.05 |  | 2734.94 |
| Rotonda | 459.55 |  | 1.05 |  | 482.53 |
| Ramals | 197.2 |  | 1.05 |  | 207.06 |
| Subtotal |  |  |  |  | 3495.33 |
| Total |  |  |  |  | 3495.33 |

**E0303** m3 Excavació en desmunt en qualsevol tipus de terreny, abocador i condicionament (50% roca)
781.41 m3 × 6.58 = 5141.68
Excavació en desmunt en qualsevol tipus de terreny, amb càrrega i transport a l'interior d'obra o abocador controlat inclòs canon d'abocador i condicionament del mateix.

| Codi | Ut | Descripció | Rendiment | Preu | Import |
|---|---|---|---|---|---|
| O0101 | h | Cap de colla | 0.015 | 26.02 | 0.39030 |
| O0110 | h | Peó | 0.03 | 20.41 | 0.61230 |
| P1603 | pp | Sistema detonació no elèctric (material; 23/07/1998) | 0.012 | 4.57 | 0.05484 |
| M0275 | h | Maquinària perforació (maquinària; 12/01/2009) | 0.02 | 14.15 | 0.28300 |
| M0207B | h | Retroexcavadora amb martell trencador | 0.03 | 68.89 | 2.06670 |
| M0212B | h | Camió de trabuc 16 m³ | 0.03 | 45.4 | 1.36200 |
| P1613 | u | Cànon d'abocador | 1.2 | 0.8 | 0.96000 |
| P1615 | u | Condicionament de l'abocador | 1 | 0.5 | 0.50000 |
| vg | % | Despeses indirectes | 0.0579 | 6 | 0.34740 |
|  |  | Total |  |  | 6.58 |

| Amidament | Uts. | Llarg | Ample | Parcial |
|---|---|---|---|---|
| segons amidaments auxiliars | 3721 | 0.2 | 1.05 | 781.41 |
| Total |  |  |  | 781.41 |

**E0304** m3 Excavació en desmunt en qualsevol tipus de terreny, abocador i condicionament (90% roca)
390.71 m3 × 9.28 = 3625.79
Excavació en desmunt en qualsevol tipus de terreny, amb càrrega i transport a l'interior d'obra o abocador controlat inclòs canon d'abocador i condicionament del mateix.

| Codi | Ut | Descripció | Rendiment | Preu | Import |
|---|---|---|---|---|---|
| O0101 | h | Cap de colla | 0.02 | 26.02 | 0.52040 |
| O0110 | h | Peó | 0.045 | 20.41 | 0.91845 |
| P1603 | pp | Sistema detonació no elèctric | 0.024 | 4.57 | 0.10968 |
| M0275 | h | Maquinària perforació | 0.045 | 14.15 | 0.63675 |
| M0207B | h | Retroexcavadora amb martell trencador | 0.045 | 68.89 | 3.10005 |
| M0212B | h | Camió de trabuc 16 m³ | 0.045 | 45.4 | 2.04300 |
| P1613 | u | Cànon d'abocador | 1.2 | 0.8 | 0.96000 |
| P1615 | u | Condicionament de l'abocador | 1 | 0.5 | 0.50000 |
| vg | % | Despeses indirectes | 0.0815 | 6 | 0.48900 |
|  |  | Total |  |  | 9.28 |

| Amidament | Uts. | Llarg | Ample | Parcial |
|---|---|---|---|---|
| segons amidament auxiliars | 3721 | 0.1 | 1.05 | 390.71 |
| Total |  |  |  | 390.71 |

**E0305** m3 Excavació rases i pous, mitjans mecànics, cànon abocador (10% roca)
491.86 m3 × 12.4 = 6099.06
Excavació en rases, pous o fonaments, amb mitjans mecànics i manuals en qualsevol tipus tipus de terreny, inclòs càrrega i transport a l'interior d'obra o abocador controlat, inclòs el seu cànon.

| Codi | Ut | Descripció | Rendiment | Preu | Import |
|---|---|---|---|---|---|
| O0101 | h | Cap de colla | 0.02 | 26.02 | 0.52040 |
| O0102 | h | Oficial 1ª | 0.06 | 24.56 | 1.47360 |
| O0110 | h | Peó | 0.12 | 20.41 | 2.44920 |
| M0207 | h | Retroexcavadora 100 hp | 0.06 | 59.41 | 3.56460 |
| M0228 | h | Electrobomba sumergible 20 kW (maquinària; 12/01/2009) | 0.02 | 3.8 | 0.07600 |
| M0212B | h | Camió de trabuc 16 m³ | 0.06 | 45.4 | 2.72400 |
| P1613 | u | Cànon d'abocador | 1.2 | 0.8 | 0.96000 |
| vg | % | Despeses indirectes | 0.1049 | 6 | 0.62940 |
|  |  | Total |  |  | 12.4 |

| Amidament | Uts. | Llarg | Ample | Alt | Parcial |
|---|---|---|---|---|---|
| Pont | 119.5 | 0.8 | 4.9 | 1.05 | 491.86 |
| Total |  |  |  |  | 491.86 |

### 01.02.02 REBLIMENTS
Import: 35744.24

**E0344** m2 Repàs i piconatge de la base del terraplè i del fons de la caixa i base terraple
15768.85 m2 × 0.64 = 10092.06
Repàs i piconatge de la base del terraplens i dels fons de caixa amb mitjans mecànics i compactació amb base l'assaig de referència.

| Codi | Ut | Descripció | Rendiment | Preu | Import |
|---|---|---|---|---|---|
| O0101 | h | Cap de colla | 0.0008 | 26.02 | 0.02082 |
| O0102 | h | Oficial 1ª | 0.001 | 24.56 | 0.02456 |
| O0110 | h | Peó | 0.01 | 20.41 | 0.20410 |
| M0209 | h | Corró vibratori autop. 8 a 10 t (maquinària; 12/01/2009) | 0.001 | 46.26 | 0.04626 |
| M0213 | h | Camió cisterna de 8 m³ (maquinària; 23/07/1998) | 0.001 | 48 | 0.04800 |
| M0208 | h | Motoanivelladora (maquinària; 12/01/2009) | 0.002 | 73.35 | 0.14670 |
| M0204 | h | Pala carregadora pneumàtics | 0.001 | 58.27 | 0.05827 |
| M0212B | h | Camió de trabuc 16 m³ | 0.001 | 45.4 | 0.04540 |
| vg | % | Despeses indirectes | 0.0069 | 6 | 0.04140 |
|  |  | Total |  |  | 0.64 |

| Amidament | Uts. | Llarg | Parcial |
|---|---|---|---|
| Camp avellaners | 1 | 118 | 118.00 |
| segons amidaments auxiliars | 13997.84 | 1.05 | 14697.73 |
|  | 907.73 | 1.05 | 953.12 |
| Subtotal |  |  | 15768.85 |
| Total |  |  | 15768.85 |

**E0315** m3 Terraplè amb compactació, material pròpia obra, inclòs transport
2516.94 m3 × 5.02 = 12635.04
Terraplenat i piconatge amb material apte de la pròpia obra, en tongades de més de 25 cm i fins a 50 cm amb un grau de compactació segons capa i amb base l'assaig de referència, inclòs cànon d'extracció i transport.

| Codi | Ut | Descripció | Rendiment | Preu | Import |
|---|---|---|---|---|---|
| O0101 | h | Cap de colla | 0.005642013 | 26.02 | 0.14681 |
| O0102 | h | Oficial 1ª | 0.01 | 24.56 | 0.24560 |
| O0110 | h | Peó | 0.025 | 20.41 | 0.51025 |
| M0208 | h | Motoanivelladora | 0.011284027 | 73.35 | 0.82768 |
| M0213 | h | Camió cisterna de 8 m³ | 0.009027221 | 48 | 0.43331 |
| M0209 | h | Corró vibratori autop. 8 a 10 t | 0.015 | 46.26 | 0.69390 |
| M0204 | h | Pala carregadora pneumàtics | 0.015 | 58.27 | 0.87405 |
| M0212B | h | Camió de trabuc 16 m³ | 0.022568053 | 45.4 | 1.02459 |
| vg | % | Despeses indirectes | 0.044 | 6 | 0.26400 |
|  |  | Total |  |  | 5.02 |

| Amidament | Uts. | Llarg | Ample | Alt | Parcial |
|---|---|---|---|---|---|
| segons amidaments auxiliars | 2363.95 | 1.05 |  |  | 2482.15 |
| Corona rotonda | 3.146 | 3.84 | 3.84 | 0.75 | 34.79 |
| Subtotal |  |  |  |  | 2516.94 |
| Total |  |  |  |  | 2516.94 |

**E0331** m3 Terraplè amb compactació, material seleccionat, inclòs càrrega i transport
916.7 m3 × 14.2 = 13017.14
Terraplenat i piconatge amb material seleccionat procedent de préstec, en tongades de més de 25 cm i fins a 50 cm amb un grau de compactació segons capa i amb base l'assaig de referència, inclòs cànon d'extracció i transport.

| Codi | Ut | Descripció | Rendiment | Preu | Import |
|---|---|---|---|---|---|
| O0101 | h | Cap de colla | 0.006 | 26.02 | 0.15612 |
| O0102 | h | Oficial 1ª | 0.012 | 24.56 | 0.29472 |
| O0110 | h | Peó | 0.027 | 20.41 | 0.55107 |
| P0311 | m3 | Sòl seleccionat tipus 2 (material; 23/07/1998) | 1 | 7.87 | 7.87000 |
| M0208 | h | Motoanivelladora | 0.013446088 | 73.35 | 0.98627 |
| M0213 | h | Camió cisterna de 8 m³ | 0.013 | 48 | 0.62400 |
| M0209 | h | Corró vibratori autop. 8 a 10 t | 0.018 | 46.26 | 0.83268 |
| M0204 | h | Pala carregadora pneumàtics | 0.018 | 58.27 | 1.04886 |
| M0212B | h | Camió de trabuc 16 m³ | 0.026892176 | 45.4 | 1.22090 |
| vg | % | Despeses indirectes | 0.1028 | 6 | 0.61680 |
|  |  | Total |  |  | 14.2 |

| Amidament | Uts. | Llarg | Alt | Parcial |
|---|---|---|---|---|
| Camp avellaners | 1 | 118 | 0.35 | 41.30 |
| Segons amidaments detallats | 1 | 875.4 |  | 875.40 |
| Subtotal |  |  |  | 916.70 |
| Total |  |  |  | 916.7 |

## 01.03 FERMS I PAVIMENTS
Import: 461371.41

### 01.03.01 SUBBASES I BASES
Import: 121288.6

**E0600** m3 Subbase granular tot-u natural amb motoanivelladora
5873.54 m3 × 20.65 = 121288.60
Subbase granular de tot-u natural, col.locada amb motonivelladora i piconatge del material al 97% del PM, amb necessitat d'humectació.

| Codi | Ut | Descripció | Rendiment | Preu | Import |
|---|---|---|---|---|---|
| O0101 | h | Cap de colla | 0.002 | 26.02 | 0.05204 |
| O0102 | h | Oficial 1ª | 0.003 | 24.56 | 0.07368 |
| O0110 | h | Peó | 0.014 | 20.41 | 0.28574 |
| P1601 | m3 | Aigua (material; 23/07/1998) | 0.050000001 | 0.65 | 0.03250 |
| P0305 | m3 | Tot-u natural (material; 23/07/1998) | 1.15 | 16 | 18.40000 |
| M0208 | h | Motoanivelladora | 0.005 | 73.35 | 0.36675 |
| M0213 | h | Camió cisterna de 8 m³ | 0.002 | 48 | 0.09600 |
| M0210 | h | Corró vibratori autop. 10 a 12 t (maquinària; 12/01/2009) | 0.006 | 51.54 | 0.30924 |
| vg | % | Despeses indirectes | 0.1724 | 6 | 1.03440 |
|  |  | Total |  |  | 20.65 |

| Amidament | Uts. | Parcial |
|---|---|---|
| segons amidaments auxiliars | 5083.15 | 5083.15 |
| rotonda | 363.09 | 363.09 |
| illetes | 197.2 | 197.20 |
| entradors segons amidaments auxiliar | 230.096 | 230.10 |
| Subtotal |  | 5873.54 |
| Total |  | 5873.54 |

### 01.03.02 MESCLA BITUMINOSA
Import: 294395.32

**E0606** t Paviment de MBC. tipus AC22 base G 50/70 CA
2423.88 t × 52.36 = 126914.36
Paviment de mescla bituminosa en calent tipus formigó bituminós AC22 base 50/70 G amb granulat calcari, estesa en capa base, intermitja, saneigs, apedaçats i/o regularitzacions, compactada.

| Codi | Ut | Descripció | Rendiment | Preu | Import |
|---|---|---|---|---|---|
| O0101 | h | Cap de colla | 0.012 | 26.02 | 0.31224 |
| O0110 | h | Peó | 0.055 | 20.41 | 1.12255 |
| P0417 | t | M.B.C. tipus AC22 base G en obra (material; 23/07/1998) | 1 | 46.2 | 46.20000 |
| M0236 | h | Estenedora per a mescles (maquinària; 23/07/1998) | 0.008 | 70.66 | 0.56528 |
| M0239 | h | Corró de llanda metàl·lica (maquinària; 23/07/1998) | 0.008 | 41.57 | 0.33256 |
| M0237 | h | Piconadora de pneumàtics 15 tn (maquinària; 23/07/1998) | 0.008 | 62.36 | 0.49888 |
| M0220 | h | Escombradora autopropulsada | 0.008 | 42.15 | 0.33720 |
| M0213 | h | Camió cisterna de 8 m³ | 0.008 | 48 | 0.38400 |
| vg | % | Despeses indirectes | 0.4344 | 6 | 2.60640 |
|  |  | Total |  |  | 52.36 |

| Amidament | Uts. | Llarg | Ample | Alt | Parcial |
|---|---|---|---|---|---|
| segons amidaments auxiliars | 810.49 | 2.4 |  |  | 1945.18 |
| Rotonda | 63.54 | 2.4 |  |  | 152.50 |
| Illetes | 34.51 | 2.4 |  |  | 82.82 |
| Pas vianants | 31.99 | 0.1 | 2.4 | 3 | 23.03 |
| Sobreamidament per irregularitats | 0.1 | 2203.53 |  |  | 220.35 |
| Subtotal |  |  |  |  | 2423.88 |
| Total |  |  |  |  | 2423.88 |

**E0611** m2 Reg emprimació tipus C50BF4 IMP (dotació 1,5 kg/m2)
10656.26 m2 × 0.38 = 4049.38
Reg d'emprimació amb emulsió bituminosa catiònica tipus C50BF4 IMP (dotació 1,50 kg/m2) i protecció del reg, si s'escau i segons indicacions de la Direcció d'Obra amb àrid de cobertura rentat triturat de 2-4 mm o sorra matxucada, inclòs preparació de la superfície existent.

| Codi | Ut | Descripció | Rendiment | Preu | Import |
|---|---|---|---|---|---|
| O0102 | h | Oficial 1ª | 0.001 | 24.56 | 0.02456 |
| O0110 | h | Peó | 0.001 | 20.41 | 0.02041 |
| P0412 | kg | Emulsió bituminosa tipus C50BF4 IMP (material; 23/07/1998) | 1.4 | 0.19 | 0.26600 |
| M0217 | h | Camió cisterna reg asfàltic (maquinària; 12/01/2009) | 0.001 | 50.69 | 0.05069 |
| vg | % | Despeses indirectes | 0.0033 | 6 | 0.01980 |
|  |  | Total |  |  | 0.38 |

| Amidament | Uts. | Parcial |
|---|---|---|
| segons amidaments auxiliars | 8680.29 | 8680.29 |
| Rotonda | 907.73 | 907.73 |
| Illetes | 493 | 493.00 |
| Entradors |  |  |
| segons amidaments auxiliars | 575.24 | 575.24 |
| Subtotal |  | 10656.26 |
| Total |  | 10656.26 |

**E0612** m2 Reg d'adherència termoadherent C60B3 TER (dotació 0,5 kg/m2)
27929.53 m2 × 0.33 = 9216.74
Reg d'adherència amb emulsió bituminosa catiònica termoadherent tipus C60B3 TER (dotació 0,50 kg/m2), aplicada de forma uniforme, inclòs preparació de la superfície existent.

| Codi | Ut | Descripció | Rendiment | Preu | Import |
|---|---|---|---|---|---|
| O0102 | h | Oficial 1ª | 0.001 | 24.56 | 0.02456 |
| O0110 | h | Peó | 0.001 | 20.41 | 0.02041 |
| P0406 | kg | Emulsió bituminosa termoadherent C60B3 TER (material; 23/07/1998) | 0.4 | 0.43 | 0.17200 |
| M0217 | h | Camió cisterna reg asfàltic | 0.001 | 50.69 | 0.05069 |
| M0220 | h | Escombradora autopropulsada | 0.001 | 42.15 | 0.04215 |
| vg | % | Despeses indirectes | 0.0028 | 6 | 0.01680 |
|  |  | Total |  |  | 0.33 |

| Amidament | Uts. | Parcial |
|---|---|---|
| segons amidaments auxiliars |  |  |
|  | 8313.26 | 8313.26 |
| A 18215.54,0.00,0.00,0.00 | 18215.54 | 18215.54 |
| Rotonda | 907.73 | 907.73 |
| Illetes | 493 | 493.00 |
| Subtotal |  | 27929.53 |
| Total |  | 27929.53 |

**E0604** t Paviment de MBC tipus AC16 surf S 50/70 GR
2665.31 t × 57.86 = 154214.84
Paviment de mescla bituminosa en calent tipus formigó bituminós AC16 surf 50/70 S amb granulat granític per a capa de trànsit, estesa i compactada.

| Codi | Ut | Descripció | Rendiment | Preu | Import |
|---|---|---|---|---|---|
| O0101 | h | Cap de colla | 0.014 | 26.02 | 0.36428 |
| O0110 | h | Peó | 0.063 | 20.41 | 1.28583 |
| P04140 | t | M.B.C. tipus AC16 surf S en obra (material; 23/07/1998) | 1 | 51 | 51.00000 |
| M0236 | h | Estenedora per a mescles | 0.009 | 70.66 | 0.63594 |
| M0239 | h | Corró de llanda metàl·lica | 0.009 | 41.57 | 0.37413 |
| M0237 | h | Piconadora de pneumàtics 15 tn | 0.009 | 62.36 | 0.56124 |
| M0220 | h | Escombradora autopropulsada | 0.009 | 42.15 | 0.37935 |
| M0213 | h | Camió cisterna de 8 m³ | 0.009 | 48 | 0.43200 |
| vg | % | Despeses indirectes | 0.472 | 6 | 2.83200 |
|  |  | Total |  |  | 57.86 |

| Amidament | Uts. | Llarg | Parcial |
|---|---|---|---|
| segons amidaments auxiliars | 910.78 | 2.4 | 2185.87 |
| Rotonda | 45.39 | 2.4 | 108.94 |
| Illetes | 24.65 | 2.4 | 59.16 |
| Entradors |  |  |  |
| segons amidaments auxiliars | 69.029 |  | 69.03 |
| Sobreamidament per irregularitats | 0.1 | 2423.05 | 242.31 |
| Subtotal |  |  | 2665.31 |
| Total |  |  | 2665.31 |

### 01.03.03 PAVIMENTS
Import: 45687.49

**E0622** m Vorada de peces de formigó 15x25 cm (tipus T-2)
206.46 m × 23.36 = 4822.91
Vorada prefabricada de peces de formigó bicapa de 15x25 cm tipus T-2, col·locada, inclòs l'excavació, talls, base de formigó tipus HM-20 i rejuntada amb morter de ciment.

| Codi | Ut | Descripció | Rendiment | Preu | Import |
|---|---|---|---|---|---|
| O0101 | h | Cap de colla | 0.05 | 26.02 | 1.30100 |
| O0102 | h | Oficial 1ª | 0.1 | 24.56 | 2.45600 |
| O0110 | h | Peó | 0.1 | 20.41 | 2.04100 |
| P1609 | m3 | Excavació de terres | 0.090000004 | 11.12 | 1.00080 |
| P0503 | m3 | Formigó HM-20 posat a l'obra (material; 23/07/1998) | 0.08 | 82.6 | 6.60800 |
| E0108 | m3 | Morter de ciment elaborat a l'obra (23/07/1998) | 0.023 | 54.62 | 1.25626 |
| P10092 | m | Vorada pref. form. 15x25cm. (material; 23/07/1998) | 1 | 7.58 | 7.58000 |
| vg | % | Despeses indirectes | 0.1867 | 6 | 1.12020 |
|  |  | Total |  |  | 23.36 |

| Amidament | Uts. | Parcial |
|---|---|---|
| PK 0+693 a 0+730 m .d |  |  |
| A 47.70,0.00,0.00,0.00 | 47.7 | 47.70 |
| Entre rotondas | 64.55 | 64.55 |
|  | 32.8 | 32.80 |
| rotonda a urbanitçació | 61.41 | 61.41 |
| Subtotal |  | 206.46 |
| Total |  | 206.46 |

**E0623Z** m2 Paviment de panot 9 pastilles de color gris de 20x20x4 cm, en alineacions corbes, rectes i de qualsevol tipus
641.01 m2 × 27 = 17307.27
Paviment de panot 9 pastilles de color gris de 20x20x4 cm, en alineacions corbes, rectes i de qualsevol tipus, sobre capa de 3 cm de morter i col·locat sobre solera de formigó HM-20 inclosa i rejuntat amb morter de ciment., inclòs peces especials per entregues a diferents elements.

| Codi | Ut | Descripció | Rendiment | Preu | Import |
|---|---|---|---|---|---|
| O0101 | h | Cap de colla | 0.18 | 26.02 | 4.68360 |
| O0102 | h | Oficial 1ª | 0.25 | 24.56 | 6.14000 |
| O0110 | h | Peó | 0.38 | 20.41 | 7.75580 |
| P0504 | m3 | Formigó HM-20 posat a l'obra (material; 13/02/2017) | 0.1 | 52 | 5.20000 |
| E0108 | m3 | Morter de ciment elaborat a l'obra | 0.030999999 | 54.62 | 1.69322 |
| %1613 | % | Despeses indirectes | 6 % | 25.47262 | 1.52836 |
|  |  | Total |  |  | 27 |

| Amidament | Uts. | Parcial |
|---|---|---|
| PK 0+472 a 0+687 m. e | 641.005 | 641.01 |
| Total |  | 641.01 |

**E0623** m2 Paviment de panot a determinar de 20x20x4 cm. (a det. per DO)
300.438 m2 × 27.84 = 8364.19
Paviment de panot ratllat, decorat o de pastilles a determinar per la Direcció d'Obra, de qualsevol color, de dimensions 20x20x4 cm., col·locat sobre solera de formigó HM-20 i base de sorra-ciment pòrtland humit de 200 kg/m3, inclòs la beurada amb morter de ciment pòrtland.

| Codi | Ut | Descripció | Rendiment | Preu | Import |
|---|---|---|---|---|---|
| O0101 | h | Cap de colla | 0.079999998 | 26.02 | 2.08160 |
| O0102 | h | Oficial 1ª | 0.1 | 24.56 | 2.45600 |
| O0110 | h | Peó | 0.2 | 20.41 | 4.08200 |
| P0503 | m3 | Formigó HM-20 posat a l'obra | 0.1 | 82.6 | 8.26000 |
| P0811 | m2 | Rajola hidr. gris 20x20x4 cm. (material; 23/07/1998) | 1 | 7.69 | 7.69000 |
| E0108 | m3 | Morter de ciment elaborat a l'obra | 0.030999999 | 54.62 | 1.69322 |
| %16130 | % | Despeses indirectes | 6 % | 26.26282 | 1.57577 |
|  |  | Total |  |  | 27.84 |

| Amidament | Uts. | Llarg | Parcial |
|---|---|---|---|
| Zona parada bus | 46 |  | 46.000 |
| PK 0+693 a 0+730 m .d | 47.7 | 1.34 | 63.918 |
| Rotonda a Rotonda | 92.94 |  | 92.940 |
|  | 43.87 |  | 43.870 |
| Rotonda a urbanització | 46.26 |  | 46.260 |
|  | 7.45 |  | 7.450 |
| Subtotal |  |  | 300.438 |
| Total |  |  | 300.438 |

**E06310** m2 Paviment de llambordins de formigó de 20x10x8 cm (gris)
78.25 m2 × 47.54 = 3720.01
Paviment de llambordins de formigó prefabricat bicapa de 20x10x8 cm de color gris, col·locats sobre llit de morter de ciment de 2 cm de gruix amb rebliment de junts amb sorra fina i compactació del paviment acabat, inclòs solera de formigó tipus HA-25 de 25 cm de gruix.

| Codi | Ut | Descripció | Rendiment | Preu | Import |
|---|---|---|---|---|---|
| O0101 | h | Cap de colla | 0.1 | 26.02 | 2.60200 |
| O0102 | h | Oficial 1ª | 0.2 | 24.56 | 4.91200 |
| O0110 | h | Peó | 0.35 | 20.41 | 7.14350 |
| M0211 | h | Corró de llança 650 kg (maquinària; 12/01/2009) | 0.15 | 9.61 | 1.44150 |
| P0320 | m3 | Sorra de pedrera (material; 12/01/2009) | 0.005 | 9.59 | 0.04795 |
| P10250 | u | Llambordí de formigó 20x10x8 cm. (material; 23/07/1998) | 50 | 0.28 | 14.00000 |
| E0108 | m3 | Morter de ciment elaborat a l'obra | 0.05 | 54.62 | 2.73100 |
| P0503 | m3 | Formigó HM-20 posat a l'obra | 0.15 | 82.6 | 12.39000 |
| vg | % | Despeses indirectes | 0.3785 | 6 | 2.27100 |
|  |  | Total |  |  | 47.54 |

| Amidament | Uts. | Llarg | Ample | Alt | Parcial |
|---|---|---|---|---|---|
| Rotonda | 1 | 3.15 | 6.5 | 6.5 | 133.09 |
|  | -1 | 3.15 | 5.6 | 5.6 | -98.78 |
| Rotonda | 1 | 3.15 | 5.4 | 5.4 | 91.85 |
|  | -1 | 3.15 | 3.9 | 3.9 | -47.91 |
| Subtotal |  |  |  |  | 78.25 |
| Total |  |  |  |  | 78.25 |

**E0517** kg Acer especial B-500S de límit elàstic 500 N/mm2 en barres corrugades
201.04 kg × 1.24 = 249.29
Subministrament d'acer B 500 S de límit elàstic 500 n/mm2 en barres corrugades, inclòs muntatge, distanciadors i col·locació.

| Codi | Ut | Descripció | Rendiment | Preu | Import |
|---|---|---|---|---|---|
| O0101 | h | Cap de colla | 0.002 | 26.02 | 0.05204 |
| O0102 | h | Oficial 1ª | 0.004 | 24.56 | 0.09824 |
| O0110 | h | Peó | 0.004 | 20.41 | 0.08164 |
| P0602 | kg | Filferro recuit (material; 12/01/2009) | 0.008 | 1.57 | 0.01256 |
| P0607 | kg | Acer corrugat B500S en barres (material; 23/07/1998) | 1 | 0.92 | 0.92000 |
| M0245 | h | Cisalla elèctrica (maquinària; 12/01/2009) | 0.003 | 3.73 | 0.01119 |
| M0246 | h | Màquina de doblegar rodó d'acer (maquinària; 12/01/2009) | 0.003 | 3 | 0.00900 |
| vg | % | Despeses indirectes | 0.0092 | 6 | 0.05520 |
|  |  | Total |  |  | 1.24 |

| Amidament | Uts. | Llarg | Ample | Parcial |
|---|---|---|---|---|
|  | 0.4 | 10 | 50.26 | 201.04 |
| Total |  |  |  | 201.04 |

**E0698** m3 Paviment formigó HF-3,5 MPa, c.plàstica,transp.mecànic, (23/07/1998)
13.17 m3 × 99.21 = 1306.60
Paviment formigó HF-3,5 MPa, escampat amb transport interior mecànic, estesa i vibratge mecànic, remolinat mecànic afegint 2 kg/m2 de ciment portland.

| Codi | Ut | Descripció | Rendiment | Preu | Import |
|---|---|---|---|---|---|
| B05141 | t | Ciment pòrtl.escòr. CEM II/B-S 32,5,sacs (material; 23/09/2020) | 0.01 | 69.95 | 0.69950 |
| B05142 | m3 | Formigó p/paviments HF-3,5 MPa, c.plàstica (material; 18/10/2021) | 1.05 | 68.75 | 72.18750 |
| M0101 | h | Dúmper giratori 2 tn basculant (maquinària; 23/09/2020) | 0.16 | 23 | 3.68000 |
| M0102 | h | Estenedora p/paviment formigó (maquinària; 23/09/2020) | 0.042 | 72.9 | 3.06180 |
| M0103 | h | Remolinador mecànic (maquinària; 23/09/2020) | 0.075 | 4.85 | 0.36375 |
| O0110 | h | Peó | 0.27 | 20.41 | 5.51070 |
| O0102 | h | Oficial 1ª | 0.16 | 24.56 | 3.92960 |
| O0101 | h | Cap de colla | 0.16 | 26.02 | 4.16320 |
| %16134 | % | Despeses indirectes (23/09/2020) | 6 % | 93.59605 | 5.61576 |
|  |  | Total |  |  | 99.21 |

| Amidament | Uts. | Llarg | Ample | Alt | Parcial |
|---|---|---|---|---|---|
|  | 3.142 | 6.6 | 6.6 | 0.15 | 20.53 |
|  | -3.142 | 5.25 | 5.25 | 0.15 | -12.99 |
| illetas | 15.51 | 0.15 |  |  | 2.33 |
|  | 12.12 | 0.15 |  |  | 1.82 |
|  | 3.92 | 0.15 |  |  | 0.59 |
|  | 5.9 | 0.15 |  |  | 0.89 |
| Subtotal |  |  |  |  | 13.17 |
| Total |  |  |  |  | 13.17 |

**E0629** m Rigola blanca de 20x20x8 cm.
114.87 m × 15.85 = 1820.69
Rigola blanca prefabricada de formigó de 20x20x8 cm, inclòs l'excavació, la base de formigó HM-20 i la beurada, totalment col·locada.

| Codi | Ut | Descripció | Rendiment | Preu | Import |
|---|---|---|---|---|---|
| O0101 | h | Cap de colla | 0.005 | 26.02 | 0.13010 |
| O0102 | h | Oficial 1ª | 0.06 | 24.56 | 1.47360 |
| O0110 | h | Peó | 0.25 | 20.41 | 5.10250 |
| P19020 | u | Rigola blanca 20x20x8 cm (material; 23/07/1998) | 5 | 0.8 | 4.00000 |
| E0108 | m3 | Morter de ciment elaborat a l'obra | 0.005 | 54.62 | 0.27310 |
| P0503 | m3 | Formigó HM-20 posat a l'obra | 0.05 | 82.6 | 4.13000 |
| vg | % | Despeses indirectes | 0.1237 | 6 | 0.74220 |
|  |  | Total |  |  | 15.85 |

| Amidament | Uts. | Llarg | Parcial |
|---|---|---|---|
| rotonda | 40.87 |  | 40.87 |
| Zona parada bus | 1 | 46 | 46.00 |
|  | 1 | 14 | 14.00 |
|  | 1 | 14 | 14.00 |
| Subtotal |  |  | 114.87 |
| Total |  |  | 114.87 |

**E0652** m Vorada remuntable de formigó de 22x20/12 cm (tipus C-7)
168.15 m × 25.75 = 4329.86
Vorada remuntable de formigó de 22x20/12 cm. (tipus C-7), col·locada, inclosa l'excavació i la seva base de formigó HM-20, rejuntada amb morter de ciment.

| Codi | Ut | Descripció | Rendiment | Preu | Import |
|---|---|---|---|---|---|
| O0101 | h | Cap de colla | 0.05 | 26.02 | 1.30100 |
| O0102 | h | Oficial 1ª | 0.1 | 24.56 | 2.45600 |
| O0110 | h | Peó | 0.12 | 20.41 | 2.44920 |
| P1609 | m3 | Excavació de terres | 0.09 | 11.12 | 1.00080 |
| P0503 | m3 | Formigó HM-20 posat a l'obra | 0.08 | 82.6 | 6.60800 |
| E0108 | m3 | Morter de ciment elaborat a l'obra | 0.023 | 54.62 | 1.25626 |
| P10081 | m | Vorada pref. form 22x20/12 cm (material; 23/07/1998) | 1 | 9.43 | 9.43000 |
| vg | % | Despeses indirectes | 0.2085 | 6 | 1.25100 |
|  |  | Total |  |  | 25.75 |

| Amidament | Uts. | Llarg | Ample | Parcial |
|---|---|---|---|---|
| Zona parada bus | 1 | 46 |  | 46.00 |
|  | 1 | 14 |  | 14.00 |
|  | 1 | 14 |  | 14.00 |
| remontable rotonda | 2 | 3.15 | 5.4 | 34.02 |
| illetas | 19.34 |  |  | 19.34 |
|  | 19.52 |  |  | 19.52 |
|  | 9.91 |  |  | 9.91 |
|  | 11.36 |  |  | 11.36 |
| Subtotal |  |  |  | 168.15 |
| Total |  |  |  | 168.15 |

**E06221** m Vorada pref. de peces de formigó 12x20 cm (tipus T-1)
62.67 m × 23.03 = 1443.29
Vorada prefabricada de peces de formigó bicapa de 12x20 cm tipus T-1, col·locada, inclòs l'excavació, talls, base de formigó tipus HM-20 i rejuntada amb morter de ciment.

| Codi | Ut | Descripció | Rendiment | Preu | Import |
|---|---|---|---|---|---|
| O0102 | h | Oficial 1ª | 0.1 | 24.56 | 2.45600 |
| O0110 | h | Peó | 0.1 | 20.41 | 2.04100 |
| O0101 | h | Cap de colla | 0.05 | 26.02 | 1.30100 |
| P1609 | m3 | Excavació de terres | 0.09 | 11.12 | 1.00080 |
| P0503 | m3 | Formigó HM-20 posat a l'obra | 0.08 | 82.6 | 6.60800 |
| P10093 | m | Vorada pref. form. 10x20cm. (material; 18/10/2021) | 1 | 7.06 | 7.06000 |
| E0108 | m3 | Morter de ciment elaborat a l'obra | 0.023 | 54.62 | 1.25626 |
| %16130 | % | Despeses indirectes | 6 % | 21.72306 | 1.30338 |
|  |  | Total |  |  | 23.03 |

| Amidament | Uts. | Llarg | Ample | Parcial |
|---|---|---|---|---|
| entre parterra i vorera | 38.18 |  |  | 38.18 |
| Corona rotonda | 2 | 3.14 | 3.9 | 24.49 |
| Subtotal |  |  |  | 62.67 |
| Total |  |  |  | 62.67 |

**E0631W** m2 Paviment de llambordins de formigó de 20x10x8 cm. (color vermell) base formigó 25 cm (23/07/1998)
37.45 m2 × 47.38 = 1774.38
Paviment de llambordins de formigó de 20x10x8 cm. (color vermell) amb base de formigó HM-20 25cm

| Codi | Ut | Descripció | Rendiment | Preu | Import |
|---|---|---|---|---|---|
| M0211 | h | Corró de llança 650 kg | 0.15 | 9.61 | 1.44150 |
| O0110 | h | Peó | 0.35 | 20.41 | 7.14350 |
| O0102 | h | Oficial 1ª | 0.2 | 24.56 | 4.91200 |
| O0101 | h | Cap de colla | 0.1 | 26.02 | 2.60200 |
| P0320 | m3 | Sorra de pedrera | 0.005 | 9.59 | 0.04795 |
| P0504 | m3 | Formigó HM-20 posat a l'obra | 0.25 | 52 | 13.00000 |
| P1025V | u | Llambordí de formigó 20x10x8 cm. de color (material; 23/07/1998) | 50 | 0.31 | 15.50000 |
| E0108 | m3 | Morter de ciment elaborat a l'obra | 0.05 | 54.62 | 2.73100 |
|  |  | Total |  |  | 47.38 |

| Amidament | Uts. | Parcial |
|---|---|---|
| illetas | 15.51 | 15.51 |
|  | 12.12 | 12.12 |
|  | 3.92 | 3.92 |
|  | 5.9 | 5.90 |
| Subtotal |  | 37.45 |
| Total |  | 37.45 |

**E1108** m Vorada de peces de formigó de 8x20 cm tipus jardí
30 m × 18.3 = 549.00
Vorada prefabricada de peces de formigó bicapa de 8x20 cm tipus tauló, col·locada, inclòs l'excavació, base de formigó tipus HM-20 i rejuntat amb morter de ciment.

| Codi | Ut | Descripció | Rendiment | Preu | Import |
|---|---|---|---|---|---|
| O0101 | h | Cap de colla | 0.029999999 | 26.02 | 0.78060 |
| O0102 | h | Oficial 1ª | 0.059999999 | 24.56 | 1.47360 |
| O0110 | h | Peó | 0.18 | 20.41 | 3.67380 |
| P1609 | m3 | Excavació de terres | 0.059999999 | 11.12 | 0.66720 |
| P1007 | m | Vorada pref. form. 8x20 cm. tipus jardí (material; 23/07/1998) | 1 | 3.14 | 3.14000 |
| P0503 | m3 | Formigó HM-20 posat a l'obra | 0.039999999 | 82.6 | 3.30400 |
| E0108 | m3 | Morter de ciment elaborat a l'obra | 0.079999998 | 54.62 | 4.36960 |
| vg | % | Despeses indirectes | 0.1484 | 6 | 0.89040 |
|  |  | Total |  |  | 18.3 |

| Amidament | Uts. | Llarg | Parcial |
|---|---|---|---|
| Zona enjardinada i parc infantil PK0+350 | 1 | 30 | 30.00 |
| Total |  |  | 30 |

## 01.04 DRENATGE LONGITUDINAL
Import: 277850.9

**E03291** m Neteja de cunetes existents, inclòs càrrega i transport
16.38 m × 5.37 = 87.96
Neteja de cunetes existents, inclòs càrrega i transport dels materials de runa a l'abocador.

| Codi | Ut | Descripció | Rendiment | Preu | Import |
|---|---|---|---|---|---|
| O0101 | h | Cap de colla | 0.005 | 26.02 | 0.13010 |
| O0110 | h | Peó | 0.025 | 20.41 | 0.51025 |
| M0208 | h | Motoanivelladora | 0.025 | 73.35 | 1.83375 |
| M0204 | h | Pala carregadora pneumàtics | 0.025 | 58.27 | 1.45675 |
| M0212B | h | Camió de trabuc 16 m³ | 0.025 | 45.4 | 1.13500 |
| %16130 | % | Despeses indirectes | 6 % | 5.06585 | 0.30395 |
|  |  | Total |  |  | 5.37 |

| Amidament | Uts. | Parcial |
|---|---|---|
| Tubs diàmetre 800 | 9.52 | 9.52 |
| Tubs diàmetre 500 | 6.86 | 6.86 |
| Subtotal |  | 16.38 |
| Total |  | 16.38 |

**E0878** m Tub de PP corrugat doble capa Ø800 mm
1148 m × 74.69 = 85744.12
Tub de PP corrugat doble capa de 800 mm. de diàmetre nominal i SN 8 kN/m2, inclòs pp de peces especials i accessoris, col·locat.

| Codi | Ut | Descripció | Rendiment | Preu | Import |
|---|---|---|---|---|---|
| O0101 | h | Cap de colla | 0.06 | 26.02 | 1.56120 |
| O0102 | h | Oficial 1ª | 0.25 | 24.56 | 6.14000 |
| O0110 | h | Peó | 0.25 | 20.41 | 5.10250 |
| P1245 | m | Tub de pp DN800 mm., SN 8 kN/m2 (material; 23/07/1998) | 1 | 44.45 | 44.45000 |
| P%1615 | % | Part proporcional accessoris (10/08/1999) | 30 % | 44.45000 | 13.33500 |
| vg | % | Despeses indirectes | 0.6835 | 6 | 4.10100 |
|  |  | Total |  |  | 74.69 |

| Amidament | Uts. | Llarg | Parcial |
|---|---|---|---|
| Pk 2+380 al 2+920 m.e (800 mm) |  |  |  |
| A-B 2935.00,2380.00,0.00,0.00 | 555 |  | 555.00 |
| PK 2+380 AL 2+920 m.d (800 mm) | 555 |  | 555.00 |
| Drenatge zona parada bus | 1 | 38 | 38.00 |
| Subtotal |  |  | 1148.00 |
| Total |  |  | 1148 |

**E0876** m Tub de PP corrugat doble capa Ø500 mm
190 m × 32.53 = 6180.70
Tub de PP corrugat doble capa de 500 mm. de diàmetre nominal i SN 8 kN/m2, inclòs pp de peces especials i accessoris, col·locat.

| Codi | Ut | Descripció | Rendiment | Preu | Import |
|---|---|---|---|---|---|
| O0101 | h | Cap de colla | 0.02 | 26.02 | 0.52040 |
| O0102 | h | Oficial 1ª | 0.05 | 24.56 | 1.22800 |
| O0110 | h | Peó | 0.05 | 20.41 | 1.02050 |
| P1243 | m | Tub de pp DN500 mm., SN 8 kN/m2 (material; 09/10/2009) | 1 | 21.5 | 21.50000 |
| P%1615 | % | Part proporcional accessoris | 30 % | 21.50000 | 6.45000 |
| vg | % | Despeses indirectes | 0.3022 | 6 | 1.81320 |
|  |  | Total |  |  | 32.53 |

| Amidament | Uts. | Parcial |
|---|---|---|
| PK 1+1580 al 1+710 m.e ( 500 mm) |  |  |
| A-B 1710.00,1580.00,0.00,0.00 | 130 | 130.00 |
| PK 2+320 al 2+380 m. e (500 mm) | 60 | 60.00 |
| Subtotal |  | 190.00 |
| Total |  | 190 |

**E0875** m Tub de PP corrugat doble capa Ø400 mm
284 m × 25.8 = 7327.20
Tub de PP corrugat doble capa de 400 mm. de diàmetre nominal i SN 8 kN/m2, inclòs pp de peces especials i accessoris, col·locat.

| Codi | Ut | Descripció | Rendiment | Preu | Import |
|---|---|---|---|---|---|
| O0101 | h | Cap de colla | 0.03 | 26.02 | 0.78060 |
| O0102 | h | Oficial 1ª | 0.16 | 24.56 | 3.92960 |
| O0110 | h | Peó | 0.16 | 20.41 | 3.26560 |
| P1242 | m | Tub de pp DN400 mm., SN 8 kN/m2 (material; 23/07/1998) | 1 | 12.65 | 12.65000 |
| P%1615 | % | Part proporcional accessoris | 30 % | 12.65000 | 3.79500 |
| vg | % | Despeses indirectes | 0.2303 | 6 | 1.38180 |
|  |  | Total |  |  | 25.8 |

| Amidament | Uts. | Parcial |
|---|---|---|
| PK 1+710 al 1+810 m.e ( 400 mm) |  |  |
| A-B 1820.00,1720.00,0.00,0.00 | 100 | 100.00 |
| PK 2+200 al 2+320 m.e. (400 mm) | 120 | 120.00 |
| pk 2+920 m.d al inici ( 400 mm) | 64 | 64.00 |
| Subtotal |  | 284.00 |
| Total |  | 284 |

**E0845** u Graó de polipropilè de 40 cm d'amplada amb ànima d'acer
144 u × 8.44 = 1215.36
Subministrament i col·locació de graó de polipropilè de 40 cm d'amplada, amb ànima d'acer, segons plànols.

| Codi | Ut | Descripció | Rendiment | Preu | Import |
|---|---|---|---|---|---|
| O0101 | h | Cap de colla | 0.01 | 26.02 | 0.26020 |
| O0102 | h | Oficial 1ª | 0.05 | 24.56 | 1.22800 |
| O0110 | h | Peó | 0.05 | 20.41 | 1.02050 |
| P0651 | u | Graó d'acer revestit de polipropilè, 40 cm d'amplada (material; 23/07/1998) | 1 | 5.48 | 5.48000 |
| vg | % | Despeses indirectes | 0.0755 | 6 | 0.45300 |
|  |  | Total |  |  | 8.44 |

| Amidament | Uts. | Llarg | Parcial |
|---|---|---|---|
|  | 36 | 4 | 144.00 |
| Total |  |  | 144 |

**E0305** m3 Excavació rases i pous, mitjans mecànics, cànon abocador (10% roca)
1811.04 m3 × 12.4 = 22456.90

| Amidament | Uts. | Llarg | Ample | Alt | Parcial |
|---|---|---|---|---|---|
| PK 1+1580 al 1+710 m.e ( 500 mm) |  |  |  |  |  |
| (A-B)*C*D 1710.00,1580.00,0.90,0.80 | 93.6 |  |  |  | 93.60 |
| PK 1+710 al 1+810 m.e ( 400 mm) | 56 |  |  |  | 56.00 |
| PK 2+200 al 2+320 m.e. (400 mm) | 67.2 |  |  |  | 67.20 |
| PK 2+320 al 2+370 m. e (500 mm) | 50.4 |  |  |  | 50.40 |
| Pk 2+380 al 2+920 m.e (800 mm) | 712.8 |  |  |  | 712.80 |
| PK 2+380 AL 2+920 m.d (800 mm) | 712.8 |  |  |  | 712.80 |
| pk 2+920 m.d al inici ( 400 mm) |  |  |  |  |  |
| (A)*C*D 89.00,0.00,0.80,0.70 | 49.84 |  |  |  | 49.84 |
| Canonada drenatge zona parada bus | 1 | 38 | 1.2 | 1.5 | 68.40 |
| Subtotal |  |  |  |  | 1811.04 |
| Total |  |  |  |  | 1811.04 |

**E0873** m Tub de PP corrugat doble capa Ø250 mm
41 m × 17.44 = 715.04
Tub de PP corrugat doble capa de 250 mm. de diàmetre nominal i SN 8 kN/m2, inclòs pp de peces especials i accessoris, col·locat.

| Codi | Ut | Descripció | Rendiment | Preu | Import |
|---|---|---|---|---|---|
| O0101 | h | Cap de colla | 0.05 | 26.02 | 1.30100 |
| O0102 | h | Oficial 1ª | 0.1 | 24.56 | 2.45600 |
| O0110 | h | Peó | 0.1 | 20.41 | 2.04100 |
| P1240 | m | Tub de pp DN250 mm., SN 8 kN/m2 (material; 01/04/2009) | 1 | 8.24 | 8.24000 |
| P%1615 | % | Part proporcional accessoris | 30 % | 8.24000 | 2.47200 |
| vg | % | Despeses indirectes | 0.1546 | 6 | 0.92760 |
|  |  | Total |  |  | 17.44 |

| Amidament | Uts. | Llarg | Parcial |
|---|---|---|---|
| Tram Rotonda a PK final | 3 | 7 | 21.00 |
| Rotonda | 2 | 10 | 20.00 |
| Subtotal |  |  | 41.00 |
| Total |  |  | 41 |

**E0825Z** u Embornal amb reixa modular de 1030x528x100mm D-400
6 u × 714.08 = 4284.48
Embornal amb reixa modular de 1030x528x100mm, col·locat sobre caixa correguda, amb parets de 15cm de formigó HA-20, bastiment, reixa de fosa ductil, amb certificació AENOR, classe D400. Inclou tall de paviment, demolició, excavació i retirada del material, totalment acabada i en servei.

| Codi | Ut | Descripció | Rendiment | Preu | Import |
|---|---|---|---|---|---|
| O0101 | h | Cap de colla | 1 | 26.02 | 26.02000 |
| O0102 | h | Oficial 1ª | 1.3 | 24.56 | 31.92800 |
| O0110 | h | Peó | 1.5 | 20.41 | 30.61500 |
| E0334 | m | Tall serra disc paviment mescles bituminoses, formigó o panot, fins 25 cm | 2.05 | 1.98 | 4.05900 |
| M0207 | h | Retroexcavadora 100 hp | 0.7 | 59.41 | 41.58700 |
| M0207B | h | Retroexcavadora amb martell trencador | 0.4 | 68.89 | 27.55600 |
| E0505 | m3 | Formigó HA-25 fonaments i soleres | 0.49 | 100.13 | 49.06370 |
| M0212B | h | Camió de trabuc 16 m³ | 0.4 | 45.4 | 18.16000 |
| P1609 | m3 | Excavació de terres | 0.8 | 11.12 | 8.89600 |
| E0515 | m2 | Encofrat de fusta per a fonaments i/o formigó ocult | 4 | 25.46 | 101.84000 |
| E0517 | kg | Acer especial B-500S de límit elàstic 500 N/mm2 en barres corrugades | 25.54 | 1.24 | 31.66960 |
| P06180 | u | reixa modular 1030x528x100 mm (material; 23/07/1998) | 1 | 296 | 296.00000 |
| E0108 | m3 | Morter de ciment elaborat a l'obra | 0.1 | 54.62 | 5.46200 |
| P1613 | u | Cànon d'abocador | 1 | 0.8 | 0.80000 |
| %1613 | % | Despeses indirectes | 6 % | 673.65630 | 40.41938 |
|  |  | Total |  |  | 714.08 |

| Amidament | Uts. | Parcial |
|---|---|---|
| Tram Rotonda a PK final | 4 | 4.00 |
| Rotonda | 2 | 2.00 |
| Subtotal |  | 6.00 |
| Total |  | 6 |

**E0319** m3 Rebliment i piconatge localitzat amb material filtrant
906.1 m3 × 25.81 = 23386.44
Rebliment amb material filtrant darrera d'alçats d'obres de fàbrica i murs d'escullera, inclòs càrrega, transport, estesa i piconatge.

| Codi | Ut | Descripció | Rendiment | Preu | Import |
|---|---|---|---|---|---|
| O0101 | h | Cap de colla | 0.05 | 26.02 | 1.30100 |
| O0102 | h | Oficial 1ª | 0.09 | 24.56 | 2.21040 |
| O0110 | h | Peó | 0.15 | 20.41 | 3.06150 |
| P0308 | m3 | Material filtrant (material; 09/10/2009) | 1 | 16.36 | 16.36000 |
| M0207 | h | Retroexcavadora 100 hp | 0.025 | 59.41 | 1.48525 |
| vg | % | Despeses indirectes | 0.2323 | 6 | 1.39380 |
|  |  | Total |  |  | 25.81 |

| Amidament | Uts. | Parcial |
|---|---|---|
| PK 1+1580 al 1+710 m.e ( 500 mm) |  |  |
| (A-B)*C*D 1710.00,1580.00,0.90,0.80 | 93.6 | 93.60 |
|  | -24.49 | -24.49 |
|  | -5.76 | -5.76 |
|  | -1.51 | -1.51 |
| PK 1+710 al 1+810 m.e ( 400 mm) | 56 | 56.00 |
|  | -12.56 | -12.56 |
| PK 2+200 al 2+320 m.e. (400 mm) | 67.2 | 67.20 |
|  | -15.07 | -15.07 |
| PK 2+320 al 2+370 m. e (500 mm) | 50.4 | 50.40 |
|  | -13.19 | -13.19 |
| Pk 2+380 al 2+920 m.e (800 mm) | 712.8 | 712.80 |
|  | -271.3 | -271.30 |
| PK 2+380 AL 2+920 m.d (800 mm) | 712.8 | 712.80 |
|  | -271.3 | -271.30 |
| A descontar formigó neteja |  |  |
| PK 1+1580 al 1+710 m.e ( 500 mm) | -11.7 | -11.70 |
| PK 1+710 al 1+810 m.e ( 400 mm) | -9 | -9.00 |
| PK 2+200 al 2+320 m.e. (400 mm) | -9.6 | -9.60 |
| PK 2+320 al 2+370 m. e (500 mm) | -4.5 | -4.50 |
| Pk 2+380 al 2+920 m.e (800 mm) | -64.8 | -64.80 |
| PK 2+380 AL 2+920 m.d (800 mm) | -64.8 | -64.80 |
| pk 2+920 m.d al inici ( 400 mm) | -7.12 | -7.12 |
| Subtotal |  | 906.10 |
| Total |  | 906.1 |

**E0840** u Embocadura prefabricada D 500 mm
2 u × 230.08 = 460.16
Embocadura armada prefabricada diàmetre 500 mm, inclou tots els treballs d'adequació, anivellament, excavació i rebliments, totalment col·locada i en servei.

| Codi | Ut | Descripció | Rendiment | Preu | Import |
|---|---|---|---|---|---|
| O0101 | h | Cap de colla | 0.02 | 26.02 | 0.52040 |
| O0102 | h | Oficial 1ª | 1.5 | 24.56 | 36.84000 |
| O0110 | h | Peó | 2 | 20.41 | 40.82000 |
| P1609 | m3 | Excavació de terres | 1.5 | 11.12 | 16.68000 |
| P0503 | m3 | Formigó HM-20 posat a l'obra | 0.2 | 82.6 | 16.52000 |
| P0307 | m3 | Terra de préstec (material; 23/07/1998) | 1 | 5 | 5.00000 |
| E02084 | u | Embocadura armada tub Ø 500 mm (material; 26/09/2017) | 1 | 90 | 90.00000 |
| M0207 | h | Retroexcavadora 100 hp | 0.2 | 59.41 | 11.88200 |
| vg | % | Despeses indirectes | 1.9696 | 6 | 11.81760 |
|  |  | Total |  |  | 230.08 |

| Amidament | Uts. | Parcial |
|---|---|---|
|  | 1 | 1.00 |
|  | 1 | 1.00 |
| Subtotal |  | 2.00 |
| Total |  | 2 |

**E0842** u Embocadura prefabricada D 800 mm
2 u × 447.38 = 894.76
Embocadura armada prefabricada diàmetre 800 mm, inclou tots els treballs d'adequació, anivellament, excavació i rebliments, totalment col·locada i en servei.

| Codi | Ut | Descripció | Rendiment | Preu | Import |
|---|---|---|---|---|---|
| O0101 | h | Cap de colla | 0.02 | 26.02 | 0.52040 |
| O0102 | h | Oficial 1ª | 1.5 | 24.56 | 36.84000 |
| O0110 | h | Peó | 2 | 20.41 | 40.82000 |
| P1609 | m3 | Excavació de terres | 1.5 | 11.12 | 16.68000 |
| E02081 | u | Embocadura armada tub Ø 800 mm (material; 26/09/2017) | 1 | 295 | 295.00000 |
| P0503 | m3 | Formigó HM-20 posat a l'obra | 0.2 | 82.6 | 16.52000 |
| P0307 | m3 | Terra de préstec | 1 | 5 | 5.00000 |
| M0207 | h | Retroexcavadora 100 hp | 0.2 | 59.41 | 11.88200 |
| vg | % | Despeses indirectes | 4.0196 | 6 | 24.11760 |
|  |  | Total |  |  | 447.38 |

**E0501** m3 Formigó HL-150 solera neteja
175.12 m3 × 84.93 = 14872.94
Formigó de neteja tipus HL-150 elaborat en planta,col·locat.

| Codi | Ut | Descripció | Rendiment | Preu | Import |
|---|---|---|---|---|---|
| O0101 | h | Cap de colla | 0.02 | 26.02 | 0.52040 |
| O0102 | h | Oficial 1ª | 0.08 | 24.56 | 1.96480 |
| O0110 | h | Peó | 0.15 | 20.41 | 3.06150 |
| P0502 | m3 | Formigó HL-150 posat a l'obra | 1.02 | 74.35 | 75.83700 |
| M0225 | h | Vibrador (maquinària; 12/01/2009) | 0.08 | 2.09 | 0.16720 |
| vg | % | Despeses indirectes | 0.5624 | 6 | 3.37440 |
|  |  | Total |  |  | 84.93 |

| Amidament | Uts. | Parcial |
|---|---|---|
| PK 1+1580 al 1+710 m.e ( 500 mm) |  |  |
| (A-B)*C*D 1710.00,1580.00,0.90,0.10 | 11.7 | 11.70 |
| PK 1+710 al 1+810 m.e ( 400 mm) | 9 | 9.00 |
| PK 2+200 al 2+320 m.e. (400 mm) | 9.6 | 9.60 |
| PK 2+320 al 2+370 m. e (500 mm) | 6.3 | 6.30 |
| Pk 2+380 al 2+920 m.e (800 mm) | 64.8 | 64.80 |
| PK 2+380 AL 2+935 m.d (800 mm) | 66.6 | 66.60 |
| pk 2+920 m.d al inici ( 400 mm) |  |  |
| (A)*C*D 89.00,0.00,0.80,0.10 | 7.12 | 7.12 |
| Subtotal |  | 175.12 |
| Total |  | 175.12 |

**E0502** m3 Formigó HM-20 fonaments
24.95 m3 × 95.33 = 2378.48
Formigó en massa tipus HM-20 en fonaments i soleres, elaborat en planta, col·locat.

| Codi | Ut | Descripció | Rendiment | Preu | Import |
|---|---|---|---|---|---|
| O0101 | h | Cap de colla | 0.025 | 26.02 | 0.65050 |
| O0102 | h | Oficial 1ª | 0.1 | 24.56 | 2.45600 |
| O0110 | h | Peó | 0.2 | 20.41 | 4.08200 |
| P0503 | m3 | Formigó HM-20 posat a l'obra | 1.019999981 | 82.6 | 84.25200 |
| M0225 | h | Vibrador | 0.16 | 2.09 | 0.33440 |
| vg | % | Despeses indirectes | 0.5929 | 6 | 3.55740 |
|  |  | Total |  |  | 95.33 |

| Amidament | Uts. | Llarg | Ample | Alt | Parcial |
|---|---|---|---|---|---|
| pk 2+920 m.d al inici ( 400 mm) | 64 | 0.8 | 0.6 |  | 30.72 |
|  | -64 | 3.14 | 0.2 | 0.2 | -8.04 |
| Accès urbanització | 8 | 0.8 | 0.6 |  | 3.84 |
|  | -8 | 3.14 | 0.25 | 0.25 | -1.57 |
| Subtotal |  |  |  |  | 24.95 |
| Total |  |  |  |  | 24.95 |

**E0884** m Formació i reperfilat de cunetes en qualsevol tipus de terreny
420.54 m × 2.47 = 1038.73

| Codi | Ut | Descripció | Rendiment | Preu | Import |
|---|---|---|---|---|---|
| O0101 | h | Cap de colla | 0.01 | 26.02 | 0.26020 |
| O0110 | h | Peó | 0.02 | 20.41 | 0.40820 |
| M0204 | h | Pala carregadora pneumàtics | 0.004 | 58.27 | 0.23308 |
| M0208 | h | Motoanivelladora | 0.017 | 73.35 | 1.24695 |
| M0212B | h | Camió de trabuc 16 m³ | 0.004 | 45.4 | 0.18160 |
| %16130 | % | Despeses indirectes | 6 % | 2.33003 | 0.13980 |
|  |  | Total |  |  | 2.47 |

| Amidament | Uts. | Parcial |
|---|---|---|
|  | 380.54 | 380.54 |
|  | 40 | 40.00 |
| Subtotal |  | 420.54 |
| Total |  | 420.54 |

**E0517** kg Acer especial B-500S de límit elàstic 500 N/mm2 en barres corrugades
1209.6 kg × 1.24 = 1499.90

| Amidament | Uts. | Llarg | Ample | Alt | Parcial |
|---|---|---|---|---|---|
| entradors |  |  |  |  |  |
| Pk 1+420 m.d | 6 | 3.6 | 0.4 | 10 | 86.40 |
| PK 1+500 m.d | 6 | 3.6 | 0.4 | 10 | 86.40 |
| Pk 1+680 m. d | 6 | 3.6 | 0.4 | 10 | 86.40 |
| PK 1+920 m .e | 6 | 3.6 | 0.4 | 10 | 86.40 |
| PK 1+930 m.d | 6 | 3.6 | 0.4 | 10 | 86.40 |
| PK 2+000 m .e | 6 | 3.6 | 0.4 | 10 | 86.40 |
| PK 2+080 m .e | 6 | 3.6 | 0.4 | 10 | 86.40 |
| PK 2+280 m.e | 6 | 3.6 | 0.4 | 10 | 86.40 |
| PK 2+535 m.d. | 6 | 3.6 | 0.4 | 10 | 86.40 |
| PK 2+550 m.e. | 6 | 3.6 | 0.4 | 10 | 86.40 |
| pk 2+620 m.d | 6 | 3.6 | 0.4 | 10 | 86.40 |
| PK 2+670 m.e. | 12 | 3.6 | 0.4 | 10 | 172.80 |
| PK 2+880 m .d. | 6 | 3.6 | 0.4 | 10 | 86.40 |
| Subtotal |  |  |  |  | 1209.60 |
| Total |  |  |  |  | 1209.6 |

**E08801** m3 Cuneta revestida extrudida (condicionaments >2000 m)
455.95 m3 × 128.69 = 58676.21
Cuneta extrudida contínua tipus transitable amb formigó DOS-25/B/12/I/AI, dosificat amb 300 kg de ciment, 300 kg de sorra de riu, 550 kg de sorra 0-5 mm, 600 kg d'àrid 12 mm, 200 kg d'àrid 20 mm i 1 l/m³ d'additiu airejant, executada amb cunetadora autopropulsada d'extrusió, inclòs replantejament, cable guia, vibrat, acabats i entrocaments manuals, juntes de dilatació disposades c. 5 m, reg de curat del formigó, inclòs totes les despeses de maquinària i trasllats parcials dels equips d'acord amb l'avanç de l'obra, totalment acabada.

| Codi | Ut | Descripció | Rendiment | Preu | Import |
|---|---|---|---|---|---|
| O0101 | h | Cap de colla | 0.42 | 26.02 | 10.92840 |
| O0102 | h | Oficial 1ª | 0.64 | 24.56 | 15.71840 |
| O0110 | h | Peó | 1.6 | 20.41 | 32.65600 |
| P0506 | m3 | Formigó DOS-25/B/12/I/AI (material; 23/07/1998) | 0.22 | 85.8 | 18.87600 |
| M0361 | h | Màquina autopropulsada extrusora de formigó (maquinària; 23/07/1998) | 0.5 | 74.45 | 37.22500 |
| M0334 | h | Serra de disc | 0.5 | 12 | 6.00000 |
| %16130 | % | Despeses indirectes | 6 % | 121.40380 | 7.28423 |
|  |  | Total |  |  | 128.69 |

| Amidament | Uts. | Llarg | Ample | Parcial |
|---|---|---|---|---|
| segons amidaments auxiliars | 404.55 |  |  | 404.55 |
| A descontar entrador |  |  |  |  |
|  | -14.28 |  |  | -14.28 |
| entradors |  |  |  |  |
| segons amidament auxiliars |  |  |  |  |
|  | 60.48 |  |  | 60.48 |
| Zona parada bus | 1 | 40 | 0.13 | 5.20 |
| Subtotal |  |  |  | 455.95 |
| Total |  |  |  | 455.95 |

**E08703** u Arqueta drenatge per recollida de cunetes, Hmax=2,00 m, 2 reixes D-400
39 u × 1195.68 = 46631.52
Arqueta de drenatge per a recollida de les aigües pluvials provinents de les cunetes de fins a 2,00 m d'alçària amb bonera i reixa abatible classe C-250 de 790x355x29 mm amb bastiment i 2 reixes de fosa talla-aigües 973x490x70 mm classe D-400 segons plànols, de formigó armat, inclòs excavació, base de formigó de neteja i encofrat, totalment acabada.

| Codi | Ut | Descripció | Rendiment | Preu | Import |
|---|---|---|---|---|---|
| O0101 | h | Cap de colla | 0.18 | 26.02 | 4.68360 |
| O0102 | h | Oficial 1ª | 1.8 | 24.56 | 44.20800 |
| O0110 | h | Peó | 3.6 | 20.41 | 73.47600 |
| P1609 | m3 | Excavació de terres | 5.5 | 11.12 | 61.16000 |
| P0502 | m3 | Formigó HL-150 posat a l'obra | 0.16 | 74.35 | 11.89600 |
| P0503 | m3 | Formigó HM-20 posat a l'obra | 2.5 | 82.6 | 206.50000 |
| E0515 | m2 | Encofrat de fusta per a fonaments i/o formigó ocult | 11 | 25.46 | 280.06000 |
| E0516 | m2 | Encofrat de fusta per a formigó vist | 3.55 | 32.17 | 114.20350 |
| P06202 | u | Reixa i marc C-250 (material; 23/09/2020) | 1 | 65.16 | 65.16000 |
| P0617 | u | Reixa i bastiment 985x495x70 mm D-400 (material; 23/07/1998) | 2 | 132 | 264.00000 |
| P1242 | m | Tub de pp DN400 mm., SN 8 kN/m2 | 0.21 | 12.65 | 2.65650 |
| %16130 | % | Despeses indirectes | 6 % | 1128.00360 | 67.68022 |
|  |  | Total |  |  | 1195.68 |

| Amidament | Uts. | Parcial |
|---|---|---|
|  | 36 | 36.00 |
| Zona parada bus | 3 | 3.00 |
| Subtotal |  | 39.00 |
| Total |  | 39 |

## 01.05 DRENATGE TRANSVERSAL
Import: 5176.6

### 01.05.01 OD TUBS 500 MM
Import: 1236.57

**E0305** m3 Excavació rases i pous, mitjans mecànics, cànon abocador (10% roca)
6.48 m3 × 12.4 = 80.35

| Amidament | Uts. | Llarg | Ample | Parcial |
|---|---|---|---|---|
| 500 mm | 6 | 0.9 | 1.2 | 6.48 |
| Total |  |  |  | 6.48 |

**E0876** m Tub de PP corrugat doble capa Ø500 mm
6 m × 32.53 = 195.18

**E0840** u Embocadura prefabricada D 500 mm
2 u × 230.08 = 460.16

**E0501** m3 Formigó HL-150 solera neteja
0.42 m3 × 84.93 = 35.67

| Amidament | Uts. | Llarg | Ample | Parcial |
|---|---|---|---|---|
| tubs 500 | 6 | 0.7 | 0.1 | 0.42 |
| Total |  |  |  | 0.42 |

**E0502** m3 Formigó HM-20 fonaments
4.88 m3 × 95.33 = 465.21

| Amidament | Uts. | Llarg | Ample | Alt | Parcial |
|---|---|---|---|---|---|
| EXCAVACIÓ | 6.48 |  |  |  | 6.48 |
| NETEJA | -0.42 |  |  |  | -0.42 |
| -TUBS | -6 | 3.14 | 0.25 | 0.25 | -1.18 |
| Subtotal |  |  |  |  | 4.88 |
| Total |  |  |  |  | 4.88 |

### 01.05.02 OD TUBS 800 MM
Import: 2974.74

**E0305** m3 Excavació rases i pous, mitjans mecànics, cànon abocador (10% roca)
16.56 m3 × 12.4 = 205.34

| Amidament | Uts. | Llarg | Ample | Parcial |
|---|---|---|---|---|
| 800 mm | 11.5 | 1.2 | 1.2 | 16.56 |
| Total |  |  |  | 16.56 |

**E0878** m Tub de PP corrugat doble capa Ø800 mm
11.5 m × 74.69 = 858.94

**E0842** u Embocadura prefabricada D 800 mm
2 u × 447.38 = 894.76

**E0501** m3 Formigó HL-150 solera neteja
1.15 m3 × 84.93 = 97.67

| Amidament | Uts. | Llarg | Ample | Parcial |
|---|---|---|---|---|
| tubs 800 | 11.5 | 1 | 0.1 | 1.15 |
| Total |  |  |  | 1.15 |

**E0502** m3 Formigó HM-20 fonaments
9.63 m3 × 95.33 = 918.03

| Amidament | Uts. | Llarg | Ample | Alt | Parcial |
|---|---|---|---|---|---|
| EXCAVACIÓ | 16.56 |  |  |  | 16.56 |
| A DESCONTAR |  |  |  |  |  |
| NETEJA | -1.15 |  |  |  | -1.15 |
| TUBS | -11.5 | 3.14 | 0.4 | 0.4 | -5.78 |
| Subtotal |  |  |  |  | 9.63 |
| Total |  |  |  |  | 9.63 |

### 01.05.03 DRENATGE ROTONDA
Import: 965.29

**E0305** m3 Excavació rases i pous, mitjans mecànics, cànon abocador (10% roca)
5.95 m3 × 12.4 = 73.78

| Amidament | Uts. | Llarg | Ample | Parcial |
|---|---|---|---|---|
|  | 37.168 | 0.4 | 0.4 | 5.95 |
| Total |  |  |  | 5.95 |

**E0645** m2 Feltre geotextil de polipropilè 125 g/m2
59.46 m2 × 2.26 = 134.38
Feltre geotextil de polipropilè amb un pes mínim de 125 g/m2 no teixit, 100% foradat per ambdues cares, amb resistència a la perforació igual o superior a 1500 N, inclòs pèrdues per retalls i encavalcaments, regularització i anivellament de superfície d'assentament, totalment col·locat.

| Codi | Ut | Descripció | Rendiment | Preu | Import |
|---|---|---|---|---|---|
| O0101 | h | Cap de colla | 0.002 | 26.02 | 0.05204 |
| O0102 | h | Oficial 1ª | 0.027 | 24.56 | 0.66312 |
| O0110 | h | Peó | 0.027 | 20.41 | 0.55107 |
| P06421 | m2 | Geotèxtil 125 g/m2 resist>= 1500 N (material; 12/01/2009) | 1.1 | 0.8 | 0.88000 |
| vg | % | Despeses indirectes | 0.0192 | 6 | 0.11520 |
|  |  | Total |  |  | 2.26 |

| Amidament | Uts. | Llarg | Ample | Parcial |
|---|---|---|---|---|
|  | 37.16 | 0.4 | 4 | 59.46 |
| Total |  |  |  | 59.46 |

**E0323** m3 Rebliment i piconatge amb material filtrant en sanejaments de flonjalls
5.95 m3 × 29.17 = 173.56
Rebliment i piconatge amb material filtrant en sanejaments de flonjalls, inclòs càrrega i transport.

| Codi | Ut | Descripció | Rendiment | Preu | Import |
|---|---|---|---|---|---|
| O0101 | h | Cap de colla | 0.1 | 26.02 | 2.60200 |
| O0110 | h | Peó | 0.2 | 20.41 | 4.08200 |
| P0308 | m3 | Material filtrant | 1 | 16.36 | 16.36000 |
| M0207 | h | Retroexcavadora 100 hp | 0.03 | 59.41 | 1.78230 |
| M0212B | h | Camió de trabuc 16 m³ | 0.02 | 45.4 | 0.90800 |
| M0209 | h | Corró vibratori autop. 8 a 10 t | 0.03 | 46.26 | 1.38780 |
| M0213 | h | Camió cisterna de 8 m³ | 0.01 | 48 | 0.48000 |
| vg | % | Despeses indirectes | 0.2617 | 6 | 1.57020 |
|  |  | Total |  |  | 29.17 |

| Amidament | Uts. | Llarg | Ample | Parcial |
|---|---|---|---|---|
|  | 37.168 | 0.4 | 0.4 | 5.95 |
| Total |  |  |  | 5.95 |

**E0317** m3 Rebliment i piconatge rasa, material pròpia obra, inclòs càrrega i transport
29.73 m3 × 4.63 = 137.65
Rebliment i piconatge de rasa amb compactació amb base a l'assaig de referència amb material apte procedent de la pròpia obra, inclòs càrrega i transport.

| Codi | Ut | Descripció | Rendiment | Preu | Import |
|---|---|---|---|---|---|
| O0101 | h | Cap de colla | 0.01 | 26.02 | 0.26020 |
| O0102 | h | Oficial 1ª | 0.03 | 24.56 | 0.73680 |
| O0110 | h | Peó | 0.07 | 20.41 | 1.42870 |
| M0207 | h | Retroexcavadora 100 hp | 0.025 | 59.41 | 1.48525 |
| M0211 | h | Corró de llança 650 kg | 0.05 | 9.61 | 0.48050 |
| vg | % | Despeses indirectes | 0.0396 | 6 | 0.23760 |
|  |  | Total |  |  | 4.63 |

| Amidament | Uts. | Parcial |
|---|---|---|
|  | 35.683 | 35.68 |
|  | -5.947 | -5.95 |
| Subtotal |  | 29.73 |
| Total |  | 29.73 |

**E0867** m Tub dren DN 200 mm PE corrugat i doble paret TP
37.16 m × 12 = 445.92
Tub dren de 200 mm de diàmetre nominal de PE corrugat i doble paret, totalment ranurat, col·locat en rasa de trasdós de mur per al drenatge.

| Codi | Ut | Descripció | Rendiment | Preu | Import |
|---|---|---|---|---|---|
| O0102 | h | Oficial 1ª | 0.05 | 24.56 | 1.22800 |
| O0110 | h | Peó | 0.05 | 20.41 | 1.02050 |
| P1151 | m | Tub PE DN200 mm doble paret TP (material; 23/07/1998) | 1 | 7.31 | 7.31000 |
| P1171 | pp | Accessoris i connexions PVC (material; 12/01/2009) | 1 | 1.76 | 1.76000 |
| %16130 | % | Despeses indirectes | 6 % | 11.31850 | 0.67911 |
|  |  | Total |  |  | 12 |

## 01.06 ESTRUCTURES
Import: 876550.99

### 01.06.01 Estructura Pont Francoli
Import: 760315.86

**E0517** kg Acer especial B-500S de límit elàstic 500 N/mm2 en barres corrugades
296501.19 kg × 1.24 = 367661.48

| Amidament | Uts. | Llarg | Ample | Alt | Parcial |
|---|---|---|---|---|---|
| pilots | 3.85 | 13 | 6 | 7 | 2102.10 |
|  | 0.89 | 36 | 1.8 | 7 | 403.70 |
| estrep | 2.47 | 13.33 | 44.04 | 2 | 2900.04 |
| tauler |  |  |  |  |  |
| Armadura transversal superior | 3.85 | 9.99 | 824 | 1.05 | 33276.89 |
| Armadura transversal inferior | 3.85 | 9.99 | 1647 | 1.05 | 66513.40 |
| Armadura longitudinal superior | 3.85 | 117.98 | 253 | 1.05 | 120664.34 |
| Armadura longitudinal inferior | 3.85 | 117.98 | 132 | 1.05 | 62955.31 |
|  | 1.58 | 10.09 | 468 |  | 7460.95 |
| llosa transició | 0.89 | 13.33 | 9.46 | 2 | 224.46 |
| Subtotal |  |  |  |  | 296501.19 |
| Total |  |  |  |  | 296501.19 |

**E0516** m2 Encofrat de fusta per a formigó vist
236.75 m2 × 32.17 = 7616.25
Encofrat de fusta per a formigó vist, col·locat.

| Codi | Ut | Descripció | Rendiment | Preu | Import |
|---|---|---|---|---|---|
| O0101 | h | Cap de colla | 0.02 | 26.02 | 0.52040 |
| O0102 | h | Oficial 1ª | 0.2 | 24.56 | 4.91200 |
| O0110 | h | Peó | 0.2 | 20.41 | 4.08200 |
| P0602 | kg | Filferro recuit | 0.3 | 1.57 | 0.47100 |
| P0604 | kg | Claus d'acer zincats (material; 12/01/2009) | 0.150000006 | 1.71 | 0.25650 |
| P0701 | m | Tauló de fusta de pi (material; 12/01/2009) | 2 | 0.42 | 0.84000 |
| P0702 | m3 | Llata de fusta de pi (material; 12/01/2009) | 0.001 | 288.46 | 0.28846 |
| P0704 | m2 | Tauler de fusta de pi 22 mm. (material; 01/04/2009) | 1 | 15.05 | 15.05000 |
| P0706 | u | Puntal telescòpic. (material; 12/01/2009) | 0.05 | 11.29 | 0.56450 |
| P0707 | l | Desencofrant (material; 12/01/2009) | 0.06 | 1.6 | 0.09600 |
| M0214 | h | Camió grua 12 tn | 0.08 | 42.07 | 3.36560 |
| vg | % | Despeses indirectes | 0.2879 | 6 | 1.72740 |
|  |  | Total |  |  | 32.17 |

| Amidament | Uts. | Llarg | Ample | Parcial |
|---|---|---|---|---|
| tauler | 119.5 | 0.4 | 2 | 95.60 |
|  | 9.49 | 0.4 | 2 | 7.59 |
| ampit | 119.5 | 0.2 | 4 | 95.60 |
| estrep | 9.49 | 1 | 4 | 37.96 |
| Subtotal |  |  |  | 236.75 |
| Total |  |  |  | 236.75 |

**E05291** m2 Prellosa de formigó de 10 cm de gruix i 100 a 120 cm d'amplària, colocada. (23/07/1998)
1134.06 m2 × 88.65 = 100534.42
Encofrat perdut per sobre de biga artesa, amb prelloses prefabricades de 10 cm de gruix i de 100 a 120 d'amplària amb armats de gelosia i especejaments definits segons plànols. Inclou el tranport a obra, mitjans auxiliars per a la col·locació i subjecció, morter d'anivellament i regularització sobre superfície de recolzament, rejuntat en tot el perímetre, totalment col.locades.

| Codi | Ut | Descripció | Rendiment | Preu | Import |
|---|---|---|---|---|---|
| M0216 | h | Grua autopropulsada de 40 tn (maquinària; 12/01/2009) | 0.115 | 77.43 | 8.90445 |
| O0110 | h | Peó | 0.46 | 20.41 | 9.38860 |
| O0101 | h | Cap de colla | 0.115 | 26.02 | 2.99230 |
| O0102 | h | Oficial 1ª | 0.46 | 24.56 | 11.29760 |
| P09812 | m2 | Prellosa 10 cm (P0981Ç) (material; 23/09/2020) | 1 | 52.44 | 52.44000 |
| vgz | % | Despeses indirectes (vg) (29/06/2020) | 0.604 | 6 | 3.62400 |
|  |  | Total |  |  | 88.65 |

| Amidament | Uts. | Llarg | Parcial |
|---|---|---|---|
|  | 119.5 | 9.49 | 1134.06 |
| Total |  |  | 1134.06 |

**E0501** m3 Formigó HL-150 solera neteja
79.94 m3 × 84.93 = 6789.30

| Amidament | Uts. | Llarg | Ample | Parcial |
|---|---|---|---|---|
| formigó neteja | 119.5 | 5.8 | 0.1 | 69.31 |
| estrep | 9.49 | 1.2 | 0.1 | 1.14 |
| llosa transició | 9.49 | 0.5 | 2 | 9.49 |
| Subtotal |  |  |  | 79.94 |
| Total |  |  |  | 79.94 |

**E0906** m Junt de dilatació per a taulers de ponts, perfil de cautxú extrusionat, recorr. 100 mm (23/07/1998)
18.98 m × 350.89 = 6659.89
Formació de junt de dilatació per a taulers de ponts, amb perfil de cautxú extrusionat, per a absorbir moviments de 100 mm com a màxim, col·locat amb adhesiu, perns de diàmetre 14 mm o superior, inclou morters epoxi de regularització inferior i segellat lateral, segons detall de plànols.

| Codi | Ut | Descripció | Rendiment | Preu | Import |
|---|---|---|---|---|---|
| M0201 | h | Compressor aire gasoil 13,3 m³/h | 0.9 | 21.09 | 18.98100 |
| M0334 | h | Serra de disc | 0.4 | 12 | 4.80000 |
| M0227 | h | Grup electrògen de 45/60 kVA (maquinària; 23/09/2020) | 0.45 | 5.26 | 2.36700 |
| O0101 | h | Cap de colla | 0.3 | 26.02 | 7.80600 |
| O0110 | h | Peó | 2 | 20.41 | 40.82000 |
| O0102 | h | Oficial 1ª | 1 | 24.56 | 24.56000 |
| P2010 | m | Junt dilatació ext. perfil cautxú per un recorregut de 100 mm (material; 23/09/2020) | 1 | 231.69 | 231.69000 |
| %16131 | % | Despeses indirectes (23/09/2020) | 6 % | 331.02400 | 19.86144 |
|  |  | Total |  |  | 350.89 |

| Amidament | Uts. | Llarg | Parcial |
|---|---|---|---|
|  | 9.49 | 2 | 18.98 |
| Total |  |  | 18.98 |

**E0018** u Saneig de cap de micropiló o tram intermig de diàmetre 219.1 mm
106 u × 82.06 = 8698.36
Saneig de cap de micropiló o tram intermig de diàmetre 219.1 mm per a connexió a biga de lligat o llosa de fonamentació, amb mitjans mecànics o manuals, inclòs càrrega, transport a l'abocador, cànon d'abocament i manteniment de l'abocador. Inclou el saneig de la beurada de morter en una alçària mínima d'1,00 m fins a deixar vista la camisa metàl.lica de 219.1 mm de diàmetre exterior.

| Codi | Ut | Descripció | Rendiment | Preu | Import |
|---|---|---|---|---|---|
| O0101 | h | Cap de colla | 0.17 | 26.02 | 4.42340 |
| O0102 | h | Oficial 1ª | 1.67 | 24.56 | 41.01520 |
| O0110 | h | Peó | 0.42 | 20.41 | 8.57220 |
| M0212B | h | Camió de trabuc 16 m³ | 0.13 | 45.4 | 5.90200 |
| M0201 | h | Compressor aire gasoil 13,3 m³/h | 0.83 | 21.09 | 17.50470 |
| %16130 | % | Despeses indirectes | 6 % | 77.41750 | 4.64505 |
|  |  | Total |  |  | 82.06 |

| Amidament | Uts. | Llarg | Parcial |
|---|---|---|---|
|  | 7 | 10 | 70.00 |
|  | 2 | 18 | 36.00 |
| Subtotal |  |  | 106.00 |
| Total |  |  | 106 |

**E0405** u Muntatge i desmuntatge de l'equip de perforació de pilons
1 u × 6678 = 6678.00
Desplaçament, muntatge i desmuntatge a l'obra i retirada de l'equip de perforació per a pilons.

| Codi | Ut | Descripció | Rendiment | Preu | Import |
|---|---|---|---|---|---|
| M0230 | u | Equip de perforació per a pilons (maquinària; 23/07/1998) | 1 | 6300 | 6300.00000 |
| vg | % | Despeses indirectes | 63 | 6 | 378.00000 |
|  |  | Total |  |  | 6678 |

**E0509** m3 Formigó HA-30 alçats
631.21 m3 × 110.49 = 69742.39
Formigó tipus HA-30 en alçats, elaborat en planta, col·locat.

| Codi | Ut | Descripció | Rendiment | Preu | Import |
|---|---|---|---|---|---|
| O0101 | h | Cap de colla | 0.03 | 26.02 | 0.78060 |
| O0102 | h | Oficial 1ª | 0.08 | 24.56 | 1.96480 |
| O0110 | h | Peó | 0.12 | 20.41 | 2.44920 |
| P0507 | m3 | Formigó HA-30 posat a l'obra (material; 23/07/1998) | 1.019999981 | 91.69 | 93.52380 |
| M0225 | h | Vibrador | 0.1 | 2.09 | 0.20900 |
| M0234 | h | Camió amb bomba de formigonar (maquinària; 12/01/2009) | 0.08 | 88.92 | 7.11360 |
| vg | % | Despeses indirectes | 0.7413 | 6 | 4.44780 |
|  |  | Total |  |  | 110.49 |

| Amidament | Uts. | Llarg | Ample | Alt | Parcial |
|---|---|---|---|---|---|
| estrep | 9.49 | 2 | 0.96 |  | 18.22 |
| tauler | 9.49 | 116.98 | 0.4 |  | 444.06 |
| pilots | 0.4 | 5.4 | 0.65 | 9 | 12.64 |
| ampit | 0.64 | 116.98 | 0.2 | 2 | 29.95 |
| previsió | 116.98 | 5.4 | 0.2 |  | 126.34 |
| Subtotal |  |  |  |  | 631.21 |
| Total |  |  |  |  | 631.21 |

**E05311** m Execució de micropiló de diàmetre 225 mm, injecció IR o IRS
924.2 m × 144.11 = 133186.46
Execució de micropiló de diàmetre 225 mm en qualsevol tipus de terreny amb tub de diàmetre 152 mm i 9 mm de gruix, qualitat N-80 (límit elàstic 5500 kg/cm²), incloent excavació a rotopercusió, llots tixotròpics, armadures, injecció de morter de ciment repetitiva o repetitiva selectiva, totalment acabat. Inclòs el desplaçament, muntatge i desmuntatge a obra i retirada de l'equip de perforació per a micropilons injectats en continu amb totes les despeses de maquinària, trasllats parcials dels equips d'acord amb l'avanç de l'obra i tots els elements auxiliars que requereixi, mà d'obra, maquinària i materials.

| Codi | Ut | Descripció | Rendiment | Preu | Import |
|---|---|---|---|---|---|
| O0101 | h | Cap de colla | 0.25 | 26.02 | 6.50500 |
| O0102 | h | Oficial 1ª | 0.25 | 24.56 | 6.14000 |
| O0110 | h | Peó | 0.25 | 20.41 | 5.10250 |
| P1614 | kg | Llot tixotròpic (material; 12/01/2009) | 0.06 | 0.08 | 0.00480 |
| P0301 | m3 | Sorra per a formigons i morters (material; 23/07/1998) | 0.12 | 22.15 | 2.65800 |
| P1601 | m3 | Aigua | 0.06 | 0.65 | 0.03900 |
| P0404 | tn | Ciment portland CEM 42,5N (material; 23/07/1998) | 0.112 | 101.6 | 11.37920 |
| P0606 | kg | Acer ST-52 (TM-80) en tubs per a micropilons (material; 23/07/1998) | 51.25 | 1.2 | 61.50000 |
| A0803 | h | Equip complet de perforació de micropilons i ancoratges (23/07/1998) | 0.25 | 170.51 | 42.62750 |
| %16130 | % | Despeses indirectes | 6 % | 135.95600 | 8.15736 |
|  |  | Total |  |  | 144.11 |

| Amidament | Uts. | Llarg | Ample | Parcial |
|---|---|---|---|---|
|  | 10 | 7 | 9.5 | 665.00 |
|  | 18 | 1 | 5.5 | 99.00 |
|  | 18 | 1 | 8.9 | 160.20 |
| Subtotal |  |  |  | 924.20 |
| Total |  |  |  | 924.2 |

**E05181** kg Acer S355JR en xapes per a reforços
1591.2 kg × 2.46 = 3914.35
Acer S355JR en xapes per a reforços, amb una capa d'imprimació antioxidant, col·locat a l'obra com a connexions de micropilons a bigues i lloses de fomrigó, inclòs elements de fixació i soldadures segons plànols.

| Codi | Ut | Descripció | Rendiment | Preu | Import |
|---|---|---|---|---|---|
| O0101 | h | Cap de colla | 0.004 | 26.02 | 0.10408 |
| O0102 | h | Oficial 1ª | 0.015 | 24.56 | 0.36840 |
| O0110 | h | Peó | 0.015 | 20.41 | 0.30615 |
| M0215 | h | Grua autopropulsada de 25 tn (maquinària; 12/01/2009) | 0.001 | 50.18 | 0.05018 |
| M0216 | h | Grua autopropulsada de 40 tn | 0.003 | 77.43 | 0.23229 |
| M0227 | h | Grup electrògen de 45/60 kVA | 0.008 | 5.26 | 0.04208 |
| M0235 | h | Equip de soldadura elèctrica (maquinària; 12/01/2009) | 0.008 | 14.55 | 0.11640 |
| P0902 | u | Elements de fixació, cargols i femelles per a perfils laminats (material; 23/07/1998) | 0.25 | 0.28 | 0.07000 |
| P0901 | kg | Acer S355JR pefils laminats o planxa+capa inox (material; 23/07/1998) | 1.05 | 0.96 | 1.00800 |
| P10206 | pp | Materials i elements auxiliars (material; 12/01/2009) | 0.008 | 3.19 | 0.02552 |
| %16130 | % | Despeses indirectes | 6 % | 2.32310 | 0.13939 |
|  |  | Total |  |  | 2.46 |

| Amidament | Uts. | Llarg | Ample | Alt | Parcial |
|---|---|---|---|---|---|
| placa d'ancoratge | 70 | 0.06 | 0.02 | 7800 | 655.20 |
|  | 32 | 0.06 | 0.02 | 7800 | 299.52 |
|  | 408 | 0.01 | 0.02 | 7800 | 636.48 |
| Subtotal |  |  |  |  | 1591.20 |
| Total |  |  |  |  | 1591.2 |

**E0532** m2 Impermeabilització tauler pont (23/07/1998)
1134.06 m2 × 5.65 = 6407.44

| Codi | Ut | Descripció | Rendiment | Preu | Import |
|---|---|---|---|---|---|
| O0102 | h | Oficial 1ª | 0.05 | 24.56 | 1.22800 |
| O0110 | h | Peó | 0.2 | 20.41 | 4.08200 |
| P0412 | kg | Emulsió bituminosa tipus C50BF4 IMP | 1.8 | 0.19 | 0.34200 |
|  |  | Total |  |  | 5.65 |

| Amidament | Uts. | Llarg | Parcial |
|---|---|---|---|
|  | 119.5 | 9.49 | 1134.06 |
| Total |  |  | 1134.06 |

**E1607** pa Pagament íntegre prova de càrrega de pont. (10/01/2024)
1 pa × 2500 = 2500.00
Partida alçada d'abonament íntegre per a la prova de càrrega estàtica i/o dinàmica en estructura del pont, segons l'annex de càlcul d'estructures. Inclou tren de càrrega, punts de mesura, director de la prova, equip de topografia amb certificat de calibració per a lectura de deformacions del tauler o laboratori extern d'assaigs amb flexímetres digitals i tots els mitjans auxiliars necessaris i informes de resultats.

**E0415** m2 Mur de paredat carejat a una cara vista fins 1,00 m. de gruix
148.16 m2 × 202.48 = 29999.44
Mur de paredat carejat a una cara vista fins 1,00 m. de gruix, totalment acabat.

| Codi | Ut | Descripció | Rendiment | Preu | Import |
|---|---|---|---|---|---|
| O0101 | h | Cap de colla | 0.25 | 26.02 | 6.50500 |
| O0102 | h | Oficial 1ª | 1 | 24.56 | 24.56000 |
| O0110 | h | Peó | 2.5 | 20.41 | 51.02500 |
| P0313 | m3 | Pedra calcària posada a l'obra (material; 12/01/2009) | 0.8 | 119.84 | 95.87200 |
| E0108 | m3 | Morter de ciment elaborat a l'obra | 0.2 | 54.62 | 10.92400 |
| M0225 | h | Vibrador | 0.16 | 2.09 | 0.33440 |
| M0234 | h | Camió amb bomba de formigonar | 0.03 | 88.92 | 2.66760 |
| vg | % | Despeses indirectes | 1.7655 | 6 | 10.59300 |
|  |  | Total |  |  | 202.48 |

| Amidament | Uts. | Parcial |
|---|---|---|
| A/B 30000.00,202.48,0.00,0.00 | 148.16 | 148.16 |
| Total |  | 148.16 |

**E0DP89** u Reixa desguàs acer galv.,ampl.=200mm,bast.L 20x20mm,col.morter 1:6
8 u × 122.95 = 983.60
Reixa de desguàs d'acer galvanitzat de 200 mm d'amplària i bastiment amb perfil L de 20x20 mm, col·locada amb morter de ciment 1:6

| Codi | Ut | Descripció | Rendiment | Preu | Import |
|---|---|---|---|---|---|
| O0101 | h | Cap de colla | 0.4 | 26.02 | 10.40800 |
| O0102 | h | Oficial 1ª | 0.8 | 24.56 | 19.64800 |
| O0110 | h | Peó | 0.4 | 20.41 | 8.16400 |
| P06DP8 | u | Reixa rectangular de desguàs d'acer galvanitzat, de 200 mm d'amplària i bastiment amb perfil L de 20x20 mm (material; 29/04/2021) | 1 | 53.94 | 53.94000 |
| E0502 | m3 | Formigó HM-20 fonaments | 0.25 | 95.33 | 23.83250 |
| %16130600 | % | Despeses indirectes (29/04/2021) | 6 % | 115.99250 | 6.95955 |
|  |  | Total |  |  | 122.95 |

| Amidament | Uts. | Parcial |
|---|---|---|
| Punts baixos | 8 | 8.00 |
| Total |  | 8 |

**E0523** u Suport de neoprè cercolat, col·locat.
226 u × 37.48 = 8470.48

| Codi | Ut | Descripció | Rendiment | Preu | Import |
|---|---|---|---|---|---|
| O0102 | h | Oficial 1ª | 0.159999996 | 24.56 | 3.92960 |
| O0110 | h | Peó | 0.159999996 | 20.41 | 3.26560 |
| P091210 | dm | Suport de neoprè cercolat (material; 12/01/2009) | 1 | 27.96 | 27.96000 |
| E0108 | m3 | Morter de ciment elaborat a l'obra | 0.005 | 54.62 | 0.27310 |
| vg | % | Despeses indirectes | 0.3416 | 6 | 2.04960 |
|  |  | Total |  |  | 37.48 |

| Amidament | Uts. | Llarg | Parcial |
|---|---|---|---|
| Recolzaments longitudinals pont | 2 | 100 | 200.00 |
| Recolzaments estreps | 2 | 13 | 26.00 |
| Subtotal |  |  | 226.00 |
| Total |  |  | 226 |

**E09DP0** m Baixant de polietilè d'alta densitat per sistemes d'evacuació sifònica, PE 80 de 160 mm de diàmetre (23/07/1998)
8 m × 59.25 = 474.00
Baixant de polietilè d'alta densitat per sistemes d'evacuació sifònica, PE 80 de 160 mm de diàmetre nominal exterior de 10 bar de pressió nominal , sèrie SDR 26segons UNE-EN 13244-2, inclosos accessoris i elements de fixació

| Codi | Ut | Descripció | Rendiment | Preu | Import |
|---|---|---|---|---|---|
| A0901 | pp | Elements de muntatge | 1 | 0.18 | 0.18000 |
| A0902 | pp | Elements de muntatge (12/01/2009) | 1 | 0.18 | 0.18000 |
| O0110 | h | Peó | 0.7 | 20.41 | 14.28700 |
| O0101 | h | Cap de colla | 0.7 | 26.02 | 18.21400 |
| O0102 | h | Oficial 1ª | 0.7 | 24.56 | 17.19200 |
| P09112 | m | Tub PEAD DN160mm, PE-100, PN-10 (material; 23/07/1998) | 1.02 | 9.02 | 9.20040 |
|  |  | Total |  |  | 59.25 |

| Amidament | Uts. | Llarg | Parcial |
|---|---|---|---|
| Baixants | 8 | 1 | 8.00 |
| Total |  |  | 8 |

### 01.06.02 Estructura de la Sinfònia
Import: 116235.13

**E0517** kg Acer especial B-500S de límit elàstic 500 N/mm2 en barres corrugades
27145.95 kg × 1.24 = 33660.98

| Amidament | Uts. | Llarg | Ample | Alt | Parcial |
|---|---|---|---|---|---|
| estrep | 2.47 | 4.64 | 13.33 | 2 | 305.54 |
| tauler | 3.85 | 253 | 12.5 |  | 12175.63 |
|  | 3.85 | 84 | 9.99 |  | 3230.77 |
|  | 3.85 | 133 | 12.5 |  | 6400.63 |
|  | 1.58 | 48 | 9.99 |  | 757.64 |
|  | 0.89 | 4552 |  |  | 4051.28 |
| llosa transició | 0.89 | 13.33 | 9.46 | 2 | 224.46 |
| Subtotal |  |  |  |  | 27145.95 |
| Total |  |  |  |  | 27145.95 |

**E0516** m2 Encofrat de fusta per a formigó vist
33.64 m2 × 32.17 = 1082.20

| Amidament | Uts. | Llarg | Ample | Parcial |
|---|---|---|---|---|
| tauler | 12 | 0.4 | 2 | 9.60 |
| ampit | 12 | 0.2 | 4 | 9.60 |
| estrep | 9.49 | 1.32 |  | 12.53 |
| tapes | 0.956 |  | 2 | 1.91 |
| Subtotal |  |  |  | 33.64 |
| Total |  |  |  | 33.64 |

**E05291** m2 Prellosa de formigó de 10 cm de gruix i 100 a 120 cm d'amplària, colocada.
113.88 m2 × 88.65 = 10095.46

| Amidament | Uts. | Llarg | Parcial |
|---|---|---|---|
| tauler | 12 | 9.49 | 113.88 |
| Total |  |  | 113.88 |

**E0501** m3 Formigó HL-150 solera neteja
17.94 m3 × 84.93 = 1523.64

| Amidament | Uts. | Llarg | Ample | Parcial |
|---|---|---|---|---|
| formigó neteja | 12 | 6.11 | 0.1 | 7.33 |
| estrep | 9.7 | 1.2 | 0.1 | 1.16 |
| llosa transició | 9.45 | 0.5 | 2 | 9.45 |
| Subtotal |  |  |  | 17.94 |
| Total |  |  |  | 17.94 |

**E0906** m Junt de dilatació per a taulers de ponts, perfil de cautxú extrusionat, recorr. 100 mm
18.98 m × 350.89 = 6659.89

| Amidament | Uts. | Llarg | Parcial |
|---|---|---|---|
|  | 9.49 | 2 | 18.98 |
| Total |  |  | 18.98 |

**E0018** u Saneig de cap de micropiló o tram intermig de diàmetre 219.1 mm
38 u × 82.06 = 3118.28

| Amidament | Uts. | Llarg | Parcial |
|---|---|---|---|
|  | 19 | 2 | 38.00 |
| Total |  |  | 38 |

**E0405** u Muntatge i desmuntatge de l'equip de perforació de pilons
1 u × 6678 = 6678.00

**E0509** m3 Formigó HA-30 alçats
66.76 m3 × 110.49 = 7376.31

| Amidament | Uts. | Llarg | Ample | Parcial |
|---|---|---|---|---|
| tauler | 12 | 9.49 | 0.4 | 45.55 |
| ampit | 0.128 | 12 | 2 | 3.07 |
| estrp | 0.956 | 9.49 | 2 | 18.14 |
| Subtotal |  |  |  | 66.76 |
| Total |  |  |  | 66.76 |

**E05311** m Execució de micropiló de diàmetre 225 mm, injecció IR o IRS
275.5 m × 144.11 = 39702.31

| Amidament | Uts. | Llarg | Ample | Parcial |
|---|---|---|---|---|
| A*B*C 19.00,2.00,6.25,0.00 | 237.5 |  |  | 237.50 |
| PREVISIÓ | 19 | 2 | 1 | 38.00 |
| Subtotal |  |  |  | 275.50 |
| Total |  |  |  | 275.5 |

**E05181** kg Acer S355JR en xapes per a reforços
414.96 kg × 2.46 = 1020.80

| Amidament | Uts. | Llarg | Ample | Alt | Parcial |
|---|---|---|---|---|---|
| placa d'ancoratge | 38 | 0.06 | 0.02 | 7800 | 355.68 |
|  | 38 | 0.01 | 0.02 | 7800 | 59.28 |
| Subtotal |  |  |  |  | 414.96 |
| Total |  |  |  |  | 414.96 |

**E0532** m2 Impermeabilització tauler pont
113.88 m2 × 5.65 = 643.42

| Amidament | Uts. | Llarg | Parcial |
|---|---|---|---|
|  | 12 | 9.49 | 113.88 |
| Total |  |  | 113.88 |

| Codi | Ut | Descripció | Quantitat | Preu | Import |
|---|---|---|---|---|---|
| E1607 | pa | Pagament íntegre prova de càrrega de pont. | 1 | 2500 | 2500.00 |

**E0523** u Suport de neoprè cercolat, col·locat.
58 u × 37.48 = 2173.84

| Amidament | Uts. | Llarg | Parcial |
|---|---|---|---|
| Recolzaments longitudinals pont | 2 | 16 | 32.00 |
| Recolzaments estreps | 2 | 13 | 26.00 |
| Subtotal |  |  | 58.00 |
| Total |  |  | 58 |

## 01.07 SERVEIS AFECTATS
Import: 225066.75

### 01.07.01 BAIXA I MITJA TENSIÓ (09/01/2024)
Import: 130562.08

#### 01.07.01.01 TRAM PK 1+220 AL 1+420 (MT) (09/01/2024)
Import: 43502.86

| Codi | Ut | Descripció | Quantitat | Preu | Import |
|---|---|---|---|---|---|
| E1731 | m | Desmuntage circuit fins a 56 inclòs (09/01/2024) | 170 | 3.29 | 559.30 |
| E1732 | u | Retibar vànol existent MT (10/01/2024) | 2 | 141.94 | 283.88 |
| E1733 | m | Estesa circuit fins a 56 inclòs (09/01/2024) | 265 | 5.39 | 1428.35 |
| E1734 | u | Fonamentació suport MT/BT zona normal (10/01/2024) | 5 | 139.36 | 696.80 |
| E1735 | u | Desmuntge seccionador/fusible qualsevol tipus (10/01/2024) | 1 | 177.13 | 177.13 |

**E1705** u Tractament de suports de formigó/fusta (10/01/2024)
5 u × 102.98 = 514.90
Tractament de suports de formigó

**E1706** u Dipòsit controlat de suports de formigó/fusta (10/01/2024)
5 u × 13.83 = 69.15
Dipòsit controlat de suports de formigó

**E1737** u Desmuntatge suport formigó/fusta MT (10/01/2024)
5 u × 390.16 = 1950.80
Desmuntatge suport formigó MT

| Codi | Ut | Descripció | Quantitat | Preu | Import |
|---|---|---|---|---|---|
| E1738 | kg | Muntatge armat triangular per suport MT (per Kg) (10/01/2024) | 750 | 2.64 | 1980.00 |
| E1739 | kg | Muntatge suport MT gelosia metal.lica fins a 4500 daN (per Kg) (10/01/2024) | 5090 | 3.12 | 15880.80 |
| E1740 | u | Pica llisa posada a terra 2M 15D (10/01/2024) | 5 | 11.66 | 58.30 |
| E1741 | u | Ròtul maniobra ext Fecsa-Endesa (10/01/2024) | 1 | 7.37 | 7.37 |
| E1742 | u | Protecció avifauna kit aïllant amarratge GA3 (10/01/2024) | 15 | 225.96 | 3389.40 |
| E1743 | u | Conjunt Polim. amarratge <180 (10/01/2024) | 5 | 98.83 | 494.15 |
| E1744 | u | Conductor 47AL1/8ST1A (Cod. antic: LA-56) (10/01/2024) | 265 | 2.97 | 787.05 |
| E1745 | u | Suport metàl.lic C3000 18 Zona A ó B (10/01/2024) | 5 | 1797.35 | 8986.75 |
| E1746 | u | Interruptor/Seccionador SF6 36KV/630A Manual silicona per linies aèries de MT (10/01/2024) | 1 | 2238.73 | 2238.73 |
| E1750 | u | Partida alçada per Enginyeria/Topografia/Projecte de linia elèctrica de MT (10/01/2024) | 1 | 2500 | 2500.00 |
| E1755 | u | Partida alçada per legalització i permisos de desviament de linia elèctrica de MT (10/01/2024) | 1 | 1500 | 1500.00 |

#### 01.07.01.02 TRAM PK 1+520 AL 1+560 (MT i BT) (09/01/2024)
Import: 28081.52

##### 01.07.01.02.01 BAIXA TENSIÓ (BT) (10/01/2024)
Import: 6283.29

| Codi | Ut | Descripció | Quantitat | Preu | Import |
|---|---|---|---|---|---|
| E1701 | m | Desmuntatge conductor BT en suportsi reinstal.lació inmediata (10/01/2024) | 96 | 0.74 | 71.04 |
| E1702 | m | Demuntatge cable trenat a sobre de suports (10/01/2024) | 150 | 2.22 | 333.00 |
| E1703 | u | Amarratge BT qualsevol tipus de suport/post/palometa (10/01/2024) | 2 | 51.61 | 103.22 |
| E1704 | m | Estesa trenat BT a sobre de suports (10/01/2024) | 141 | 5.19 | 731.79 |
| E1705 | u | Tractament de suports de formigó/fusta | 2 | 102.98 | 205.96 |
| E1706 | u | Dipòsit controlat de suports de formigó/fusta | 2 | 13.83 | 27.66 |
| E1707 | u | Demontatge suport formigó BT (10/01/2024) | 2 | 336.61 | 673.22 |

**E1708** u Conjunt polim. amarratge BT (10/01/2024)
2 u × 58.93 = 117.86
Conjunt polim. amarratge

| Codi | Ut | Descripció | Quantitat | Preu | Import |
|---|---|---|---|---|---|
| E1709 | m | Cable RZ 0,6/1 KV 3x95 AL/54,6 ALM (10/01/2024) | 141 | 4.12 | 580.92 |
| E1710 | u | Muntatge suport formigó BT fins a 800 daN Iinclòs (10/01/2024) | 2 | 860.16 | 1720.32 |

**E1711** u Pal formigó HV400R11 ETU-6703C (10/01/2024)
2 u × 234.15 = 468.30
Pal formigó HV630R11 ETU-6703B

**E1712** u Partida alçada per Enginyeria/Topografia/Projecte de linia elèctrica de BT (10/01/2024)
1 u × 500 = 500.00
Partida alçada per Enginyeria/Topografia/Projecte linia elèctrica de BT

| Codi | Descripció | Quantitat | Preu | Import |
|---|---|---|---|---|
| E1713 | Partida alçada per legalització i permisos de desviament de linia elèctrica de BT (10/01/2024) | 1 | 750 | 750.00 |

##### 01.07.01.02.02 MITJA TENSIÓ (MT) (09/01/2024)
Import: 21798.23

| Codi | Ut | Descripció | Quantitat | Preu | Import |
|---|---|---|---|---|---|
| E1731 | m | Desmuntage circuit fins a 56 inclòs | 96 | 3.29 | 315.84 |
| E1732 | u | Retibar vànol existent MT | 2 | 141.94 | 283.88 |
| E1733 | m | Estesa circuit fins a 56 inclòs | 98 | 5.39 | 528.22 |
| E1734 | u | Fonamentació suport MT/BT zona normal | 2 | 139.36 | 278.72 |
| E1735 | u | Desmuntge seccionador/fusible qualsevol tipus | 1 | 177.13 | 177.13 |
| E1736 | kg | Desmuntatge Kg ferro suport metàlic (10/01/2024) | 1464 | 0.93 | 1361.52 |
| E1738 | kg | Muntatge armat triangular per suport MT (per Kg) | 300 | 2.64 | 792.00 |
| E1739 | kg | Muntatge suport MT gelosia metal.lica fins a 4500 daN (per Kg) | 2036 | 3.12 | 6352.32 |
| E1740 | u | Pica llisa posada a terra 2M 15D | 2 | 11.66 | 23.32 |
| E1741 | u | Ròtul maniobra ext Fecsa-Endesa | 1 | 7.37 | 7.37 |
| E1742 | u | Protecció avifauna kit aïllant amarratge GA3 | 6 | 225.96 | 1355.76 |
| E1743 | u | Conjunt Polim. amarratge <180 | 2 | 98.83 | 197.66 |
| E1744 | u | Conductor 47AL1/8ST1A (Cod. antic: LA-56) | 98 | 2.97 | 291.06 |
| E1745 | u | Suport metàl.lic C3000 18 Zona A ó B | 2 | 1797.35 | 3594.70 |
| E1746 | u | Interruptor/Seccionador SF6 36KV/630A Manual silicona per linies aèries de MT | 1 | 2238.73 | 2238.73 |
| E1750 | u | Partida alçada per Enginyeria/Topografia/Projecte de linia elèctrica de MT | 1 | 2500 | 2500.00 |
| E1755 | u | Partida alçada per legalització i permisos de desviament de linia elèctrica de MT | 1 | 1500 | 1500.00 |

#### 01.07.01.03 TRAM PK 1+980 AL 2+010 (MT) (09/01/2024)
Import: 35376.36

| Codi | Ut | Descripció | Quantitat | Preu | Import |
|---|---|---|---|---|---|
| E1731 | m | Desmuntage circuit fins a 56 inclòs | 183 | 3.29 | 602.07 |
| E1732 | u | Retibar vànol existent MT | 2 | 141.94 | 283.88 |
| E1733 | m | Estesa circuit fins a 56 inclòs | 223 | 5.39 | 1201.97 |
| E1705 | u | Tractament de suports de formigó/fusta | 2 | 102.98 | 205.96 |
| E1706 | u | Dipòsit controlat de suports de formigó/fusta | 2 | 13.83 | 27.66 |
| E1734 | u | Fonamentació suport MT/BT zona normal | 4 | 139.36 | 557.44 |
| E1735 | u | Desmuntge seccionador/fusible qualsevol tipus | 1 | 177.13 | 177.13 |
| E1737 | u | Desmuntatge suport formigó/fusta MT | 2 | 390.16 | 780.32 |
| E1738 | kg | Muntatge armat triangular per suport MT (per Kg) | 600 | 2.64 | 1584.00 |
| E1739 | kg | Muntatge suport MT gelosia metal.lica fins a 4500 daN (per Kg) | 4072 | 3.12 | 12704.64 |
| E1740 | u | Pica llisa posada a terra 2M 15D | 4 | 11.66 | 46.64 |
| E1741 | u | Ròtul maniobra ext Fecsa-Endesa | 1 | 7.37 | 7.37 |
| E1742 | u | Protecció avifauna kit aïllant amarratge GA3 | 12 | 225.96 | 2711.52 |
| E1743 | u | Conjunt Polim. amarratge <180 | 4 | 98.83 | 395.32 |
| E1744 | u | Conductor 47AL1/8ST1A (Cod. antic: LA-56) | 223 | 2.97 | 662.31 |
| E1745 | u | Suport metàl.lic C3000 18 Zona A ó B | 4 | 1797.35 | 7189.40 |
| E1746 | u | Interruptor/Seccionador SF6 36KV/630A Manual silicona per linies aèries de MT | 1 | 2238.73 | 2238.73 |
| E1750 | u | Partida alçada per Enginyeria/Topografia/Projecte de linia elèctrica de MT | 1 | 2500 | 2500.00 |
| E1755 | u | Partida alçada per legalització i permisos de desviament de linia elèctrica de MT | 1 | 1500 | 1500.00 |

#### 01.07.01.04 TRAM PK 0+370 (BT) (09/01/2024)
Import: 23601.34

**FGZZI050** u Projecte de legalització afectació línies MT/BT existents (COMPLIMENTAR REDACTOR PROJECTE) (09/01/2024)
1 u × 4500 = 4500.00
Redacció del projecte elèctric de legalització de les afectacions de línies de mitja i baixa tensió existents i les seves variants, d'acord amb les normes tècniques particulars de la companyia elèctrica de subministrament i visat pel col·legi professional corresponent. Inclou memòria amb càlculs, plec de condicions tècniques, pressupost, plànols i estudi de seguretat i salut. Tot inclòs

| Codi | Ut | Descripció | Rendiment | Preu | Import |
|---|---|---|---|---|---|
| BGZZI042 | u | Projecte de legalització afectació lineas MT/BT existents (material; 09/01/2024) | 1 | 4500 | 4500.00000 |
|  |  | Total |  |  | 4500 |

| Amidament | Uts. | Parcial |
|---|---|---|
| Projectes de totes les línies afectades | 1 | 1.00 |
| Total |  | 1 |

**SEB2S010** m Circuit senzill LA-56 ,Al, aeri (09/01/2024)
52.5 m × 4.19 = 219.98
Estesa, tensat, regulat i grapat d'un circuit amb conductor d'alumini tipus LA-56. Inclos subministrament, abassagament i emplaçament bobines en el lloc de l'estesa del conductor.

| Amidament | Uts. | Llarg | Parcial |
|---|---|---|---|
|  | 1 | 50 | 50.00 |
| 5% increment per estesa aèria | 0.05 | 50 | 2.50 |
| Subtotal |  |  | 52.50 |
| Total |  |  | 52.5 |

**SEB2S100** u Tensat d'un tram entre suports de línia aèria trenada de mitja tensió (09/01/2024)
2 u × 139.69 = 279.38

| Amidament | Uts. | Llarg | Parcial |
|---|---|---|---|
|  | 1 | 1 | 1.00 |
|  | 1 | 1 | 1.00 |
| Subtotal |  |  | 2.00 |
| Total |  |  | 2 |

**SEVDEL03** u Despeses de companyia, reposició de l'afecció núm. EL01 (09/01/2024)
1 u × 9500 = 9500.00
Despeses de companyia per a la reposició de l'afecció núm. EL01, segons estudi a lliurar per la companyia. Aquesta partida inclou: despeses de projecte, materials, transport, descàrrecs i connexions a la xarxa de cables de 18/30 kV, incloent les proves necessàries així com els tràmits tècnics i administratius.

| Amidament | Uts. | Parcial |
|---|---|---|
| Treballs EL03V, EL03A, EL03B i EL03C | 1 | 1.00 |
| Total |  | 1 |

**F21GI010** m Desmuntatge línia 25kV (09/01/2024)
50 m × 19.29 = 964.50
Desmuntatge de línia de 25 kV existent. Inclou càrrega, condicionament de la zona afectada segons criteri de la D.O., tria i acumulació dels residus a obra amb contenidors, sacs o altres sistemes i càrrega del material d'enderroc per al seu transport. Tot inclòs.

| Codi | Ut | Descripció | Rendiment | Preu | Import |
|---|---|---|---|---|---|
| A0121000 | h | Oficial 1a (mà d'obra; 09/01/2024) | 0.0873 | 27.19 | 2.37369 |
| %NAAA0100 | % | Despeses auxiliars (09/01/2024) | 1 % | 2.37369 | 0.02374 |
| C1501800 | h | Camió transp.12 t (maquinària; 09/01/2024) | 0.0437 | 38.77 | 1.69425 |
| C1503000 | h | Camió grua (maquinària; 09/01/2024) | 0.0437 | 45.42 | 1.98485 |
| C1504R00 | h | Camió cistella h=10m (maquinària; 09/01/2024) | 0.3367 | 39.24 | 13.21211 |
|  |  | Total |  |  | 19.29 |

**FGF1I015** u Torre metàl·lica C-500 12m UNESA (09/01/2024)
1 u × 8137.48 = 8137.48
Torre metàl·lica C-500 de 12 m tipus UNESA o equivalent. Inclou excavació de terres, càrrega de les terres sobrants per al seu transport, fonamentació, subministrament i col·locació, armat, plataforma, autovàlvules, posada a terra i conversió. Tot inclòs completament acabat.

| Codi | Ut | Descripció | Rendiment | Preu | Import |
|---|---|---|---|---|---|
| A0121000 | h | Oficial 1a | 8.1025 | 27.19 | 220.30698 |
| A0140000 | h | Manobre (mà d'obra; 09/01/2024) | 4.0513 | 22.7 | 91.96451 |
| %NAAA0100 | % | Despeses auxiliars | 1 % | 312.27149 | 3.12271 |
| BGF1I015 | u | Torre metàl·lica C-2000 16m UNESA (material; 09/01/2024) | 1 | 7169.42 | 7169.42000 |
| B064300C | m3 | Formigó HM-20/P/20/I,>=200kg/m3 ciment (material; 09/01/2024) | 3.312 | 59.55 | 197.22960 |
| C1504S00 | h | Camió cistella h=10-19m (maquinària; 09/01/2024) | 4.0513 | 53.97 | 218.64866 |
| C150G800 | h | Grua autopropulsada 12t (maquinària; 09/01/2024) | 4.0513 | 49.86 | 201.99782 |
| C1313330 | h | Retroexcavadora s/pneumàtics 8-10t (maquinària; 09/01/2024) | 0.6958 | 50 | 34.79000 |
|  |  | Total |  |  | 8137.48 |

### 01.07.02 XARXA REGS
Import: 11950.16

**E0878** m Tub de PP corrugat doble capa Ø800 mm
90 m × 74.69 = 6722.10

**E0835** u Pou registre DN1000 formigó pref, tapa Ø650 i bastiment fosa i pates, Hmax=1,80 m
10 u × 471.47 = 4714.70
Pou de registre Ø1000 de formigó prefabricat fins 1,80 m d'alçada, inclòs tapa de fosa de Ø650 mm exterior, estanca i insonora, marc Ø800, amb bastiment de fosa grisa, fins 1 bar de pressió d'aigua i graons d'acer revestits de polipropilè.

| Codi | Ut | Descripció | Rendiment | Preu | Import |
|---|---|---|---|---|---|
| M0225 | h | Vibrador | 0.03 | 2.09 | 0.06270 |
| O0101 | h | Cap de colla | 0.025 | 26.02 | 0.65050 |
| O0110 | h | Peó | 2.5 | 20.41 | 51.02500 |
| O0102 | h | Oficial 1ª | 2 | 24.56 | 49.12000 |
| P1609 | m3 | Excavació de terres | 2.2 | 11.12 | 24.46400 |
| P0618 | u | Tapa fosa Ø650 mm. exterior, marc Ø800 mm., classe D-400 (material; 09/01/2024) | 1 | 123.5 | 123.50000 |
| P0651 | u | Graó d'acer revestit de polipropilè, 40 cm d'amplada | 3 | 5.48 | 16.44000 |
| P0652 | u | Con reductor asimètric 1000x690 mm (material; 09/01/2024) | 1 | 70 | 70.00000 |
| P0503 | m3 | Formigó HM-20 posat a l'obra | 0.6 | 82.6 | 49.56000 |
| VGZ | % | Despeses indirectes (09/01/2024) | 4.087 | 6 | 24.52200 |
| E0515 | m2 | Encofrat de fusta per a fonaments i/o formigó ocult | 2.44 | 25.46 | 62.12240 |
|  |  | Total |  |  | 471.47 |

| Amidament | Uts. | Parcial |
|---|---|---|
| pou connexió a tubs existent | 10 | 10.00 |
| Total |  | 10 |

**E0305** m3 Excavació rases i pous, mitjans mecànics, cànon abocador (10% roca)
41.4 m3 × 12.4 = 513.36

| Amidament | Uts. | Llarg | Ample | Alt | Parcial |
|---|---|---|---|---|---|
| 800 mm | 10 | 1.2 | 1.2 |  | 14.40 |
| pou | 10 | 1.5 | 1.2 | 1.5 | 27.00 |
| Subtotal |  |  |  |  | 41.40 |
| Total |  |  |  |  | 41.4 |

### 01.07.03 XARXA SEMAFORICA (23/07/1998)
Import: 1878.12

**E1208** u Retirada de semàfor, inclòs fonamentació i connexions (23/07/1998)
4 u × 469.53 = 1878.12

| Codi | Ut | Descripció | Rendiment | Preu | Import |
|---|---|---|---|---|---|
| M0214 | h | Camió grua 12 tn | 2 | 42.07 | 84.14000 |
| O0101 | h | Cap de colla | 0.375 | 26.02 | 9.75750 |
| O0102 | h | Oficial 1ª | 0.625 | 24.56 | 15.35000 |
| O0110 | h | Peó | 3.125 | 20.41 | 63.78125 |
| P10209 | pp | Petit material (material; 09/01/2024) | 8 | 29.83 | 238.64000 |
| VGZ | % | Despeses indirectes | 9.644 | 6 | 57.86400 |
|  |  | Total |  |  | 469.53 |

### 01.07.04 XARXA HIDROCARBURS
Import: 60176.39

**E0341** u Cales per a localització serveis (23/07/1998)
4 u × 59.65 = 238.60
Cales pera a la localització dels serveis existents.

| Codi | Ut | Descripció | Rendiment | Preu | Import |
|---|---|---|---|---|---|
| M0207 | h | Retroexcavadora 100 hp | 0.4 | 59.41 | 23.76400 |
| O0110 | h | Peó | 1 | 20.41 | 20.41000 |
| O0102 | h | Oficial 1ª | 0.4 | 24.56 | 9.82400 |
| O0101 | h | Cap de colla | 0.1 | 26.02 | 2.60200 |
| VGZ | % | Despeses indirectes | 0.508 | 6 | 3.04800 |
|  |  | Total |  |  | 59.65 |

| Amidament | Uts. | Parcial |
|---|---|---|
| localització serveis existent | 4 | 4.00 |
| Total |  | 4 |

**E0342** m3 Excavació manual en rases, pous o fonaments, inclòs tranport (23/07/1998)
111.6 m3 × 50.37 = 5621.29
Excavació manual en rases, pous o fonaments, inclòs càrrega i transport.

| Codi | Ut | Descripció | Rendiment | Preu | Import |
|---|---|---|---|---|---|
| O0102 | h | Oficial 1ª | 0.2 | 24.56 | 4.91200 |
| O0110 | h | Peó | 2 | 20.41 | 40.82000 |
| O0101 | h | Cap de colla | 0.05 | 26.02 | 1.30100 |
| P1613 | u | Cànon d'abocador | 1.2 | 0.8 | 0.96000 |
| VGZ | % | Despeses indirectes | 0.396 | 6 | 2.37600 |
|  |  | Total |  |  | 50.37 |

| Amidament | Uts. | Llarg | Ample | Alt | Parcial |
|---|---|---|---|---|---|
| Excavació rasa oleoducte | 1 | 25 | 2 | 2.2 | 110.00 |
| Base esullera protecció oleoducte | 1 | 4 | 1 | 0.4 | 1.60 |
| Subtotal |  |  |  |  | 111.60 |
| Total |  |  |  |  | 111.6 |

**E0502** m3 Formigó HM-20 fonaments
106.86 m3 × 95.33 = 10186.96

| Amidament | Uts. | Llarg | Ample | Alt | Parcial |
|---|---|---|---|---|---|
| Excavació rasa oleoducte | 1 | 25 | 2 | 2.2 | 110.00 |
| Deducció canonada | -25 | 0.2 | 0.2 | 3.14 | -3.14 |
| Subtotal |  |  |  |  | 106.86 |
| Total |  |  |  |  | 106.86 |

**E0505** m3 Formigó HA-25 fonaments i soleres
25 m3 × 100.13 = 2503.25
Formigó tipus HA-25 en fonaments i soleres, elaborat en planta,col·locat.

| Codi | Ut | Descripció | Rendiment | Preu | Import |
|---|---|---|---|---|---|
| O0101 | h | Cap de colla | 0.025 | 26.02 | 0.65050 |
| O0102 | h | Oficial 1ª | 0.1 | 24.56 | 2.45600 |
| O0110 | h | Peó | 0.2 | 20.41 | 4.08200 |
| P0505 | m3 | Formigó HA-25 posat a l'obra (material; 23/07/1998) | 1.019999981 | 87.25 | 88.99500 |
| M0225 | h | Vibrador | 0.1 | 2.09 | 0.20900 |
| vg | % | Despeses indirectes | 0.6223 | 6 | 3.73380 |
|  |  | Total |  |  | 100.13 |

| Amidament | Uts. | Llarg | Ample | Alt | Parcial |
|---|---|---|---|---|---|
| previsió lloses de pass | 1 | 25 | 4 | 0.25 | 25.00 |
| Total |  |  |  |  | 25 |

**E0517** kg Acer especial B-500S de límit elàstic 500 N/mm2 en barres corrugades
2160 kg × 1.24 = 2678.40

| Amidament | Uts. | Llarg | Parcial |
|---|---|---|---|
| Armat llosa | 24 | 90 | 2160.00 |
| Total |  |  | 2160 |

**E04102** t Escullera amb blocs pedra calcària <400 kg
20 t × 22.66 = 453.20
Escullera amb blocs de pedra calcària de 400 kg com a màxim, col·locats amb pala carregadora, inclòs càrrega i transport.

| Codi | Ut | Descripció | Rendiment | Preu | Import |
|---|---|---|---|---|---|
| O0101 | h | Cap de colla | 0.01 | 26.02 | 0.26020 |
| O0102 | h | Oficial 1ª | 0.04 | 24.56 | 0.98240 |
| O0110 | h | Peó | 0.1 | 20.41 | 2.04100 |
| P03122 | t | Bloc pedra calcària esc. 400 kg (material; 23/07/1998) | 1 | 16.35 | 16.35000 |
| M0205 | h | Pala carregadora sobre orugues | 0.015 | 73.35 | 1.10025 |
| M0212B | h | Camió de trabuc 16 m³ | 0.015 | 45.4 | 0.68100 |
| vg | % | Despeses indirectes | 0.2072 | 6 | 1.24320 |
|  |  | Total |  |  | 22.66 |

| Amidament | Uts. | Llarg | Ample | Alt | Parcial |
|---|---|---|---|---|---|
| Protecció oleoducte | 2.5 | 4 | 1 | 2 | 20.00 |
| Total |  |  |  |  | 20 |

**E101312** m Subministrament i col·locació de cinta senyalitzadora aigua
25 m × 1.27 = 31.75
Subministrament i col·locació de cinta de senyalització d'avís de canalització d'aigua de PVC de color blau i 200 mm d'amplada, disposada a una profunditat mínima a 0,10 m del paviment acabat i a 0,25 m sobre la generatriu superior del tub.

| Codi | Ut | Descripció | Rendiment | Preu | Import |
|---|---|---|---|---|---|
| O0101 | h | Cap de colla | 0.015 | 26.02 | 0.39030 |
| O0110 | h | Peó | 0.02 | 20.41 | 0.40820 |
| PE0001 | m | Cinta senyalitzadora PVC 200 mm color blau (material; 11/11/2019) | 1.05 | 0.38 | 0.39900 |
| %16130 | % | Despeses indirectes | 6 % | 1.19750 | 0.07185 |
|  |  | Total |  |  | 1.27 |

| Amidament | Uts. | Llarg | Parcial |
|---|---|---|---|
| Senyalització oleoducte | 1 | 25 | 25.00 |
| Total |  |  | 25 |

**E01666** pa Partida alçada a justificar per protecció de la canonada d’acer DN 8" de l’oleoducte TALEZA segons condicions tècniques (10/01/2024)
1 pa × 34636.2 = 34636.20
Partida alçada a justificar per protecció de la canonada d’acer DN 8" de l’oleoducte TALEZA segons condicions tècniques emeses per l’ens gestor Exolum. Inclou l’elaboració i tramitació del projecte d'autorització i projecte constructiu específic, elaboració de l'estudi de seguretat o estudi bàsic, estudi i execució de protecció catòdica, provisió i subministrament de materials, demolicions, muntatge mecànic i connexions i instal·lacions. Inclou totes les operacions necessàries per a l'execució complerta dels treballs.

| Amidament | Uts. | Parcial |
|---|---|---|
| Protecció canonada oleoducte TALEZA | 1 | 1.00 |
| Total |  | 1 |

**E01667** pa Partida alçada a justificar per instal·lació de la presa de potencial de l’oleoducte TALEZA segons condicions tècniques (10/01/2024)
1 pa × 3826.74 = 3826.74
Partida alçada a justificar per instal·lació de la presa de potencial de l’oleoducte TALEZA segons condicions tècniques emeses per l’ens gestor Exolum. Inclou l’elaboració i tramitació del projecte i totes les operacions necessàries per a l'execució complerta dels treballs.

| Amidament | Uts. | Parcial |
|---|---|---|
| Presa de potencial oleoducte TALEZA | 1 | 1.00 |
| Total |  | 1 |

### 01.07.05 PARTIDES ALÇADES (10/01/2024)
Import: 20500

**E1799** u Partida alçada per a imprevistos en la localització, desviaments provisionals i reposicions definitives (10/01/2024)
1 u × 20500 = 20500.00
Partida alçada per a imprevistos en la localització, desviaments provisionals i reposicions definitives en els treballs de serveis afectats durant l'execució de les obres

## 01.08 OBRES COMPLEMENTARIS
Import: 27338.06

### 01.08.01 ENLLUMENAT ROTONDA
Import: 8620.82

**E1113211** u Columna troncocònica de fins a 12 m alçària a determinar (23/07/1998)
1 u × 1850.03 = 1850.03
Columna troncocònica de planxa d'acer galvanitzat de fins a 12,00 m d'alçària, de secció cilíndrica d'un sol tram i acabat galvanitzat en calent a determinar per la Direcció d'Obra, inclosos els perns d'ancoratge, caixes de fusibles, cable 3x2,5 mm2 instal·lat i connexionat en caixa a l'interior i altres elements auxiliars, hissada, aplomada i fixada sobre dau de formigó, totalment instal·lada.

| Codi | Ut | Descripció | Rendiment | Preu | Import |
|---|---|---|---|---|---|
| M0214 | h | Camió grua 12 tn | 2 | 42.07 | 84.14000 |
| O0110 | h | Peó | 3 | 20.41 | 61.23000 |
| O0102 | h | Oficial 1ª | 2 | 24.56 | 49.12000 |
| O0101 | h | Cap de colla | 0.5 | 26.02 | 13.01000 |
| P101101 | m | Conductor Cu bipolar 2x2,5 rv 0,6/1 kV (material; 09/01/2024) | 9 | 0.98 | 8.82000 |
| P10209 | pp | Petit material | 2 | 29.83 | 59.66000 |
| P990161 | u | Columna troncocònica 12 m (material; 09/01/2024) | 1 | 1457.63 | 1457.63000 |
| P10109 | m | Conductor Cu tripolar 3x2,5 rv 0,6/1 kV (material; 09/01/2024) | 9 | 1.3 | 11.70000 |
| %DG0601 | % | Despeses generals (09/01/2024) | 6 % | 1745.31000 | 104.71860 |
|  |  | Total |  |  | 1850.03 |

**E1115664** u Llumenera model VMAX 70 W LED de Carandini o similar L073.V2.F4L2.SE2.C9 (23/07/1998)
6 u × 534.23 = 3205.38
Llumenera model VMAX 70 W LED de Carandini o similar L073.V2.F4L2.SE2.C9 làmpades i caixa de fusibles inclòs.

| Codi | Ut | Descripció | Rendiment | Preu | Import |
|---|---|---|---|---|---|
| M0214 | h | Camió grua 12 tn | 0.5 | 42.07 | 21.03500 |
| O0110 | h | Peó | 1.05 | 20.41 | 21.43050 |
| O0102 | h | Oficial 1ª | 1.05 | 24.56 | 25.78800 |
| O0101 | h | Cap de colla | 0.15 | 26.02 | 3.90300 |
| P990195 | u | Lluminària Vmax L073.V2.F4L2.SE2.C9 (material; 09/01/2024) | 1 | 402 | 402.00000 |
| P10209 | pp | Petit material | 1 | 29.83 | 29.83000 |
| %ZZ | % | Despeses generals (09/01/2024) | 6 % | 503.98650 | 30.23919 |
|  |  | Total |  |  | 534.23 |

**E113015** u Creuera hexagonal per a 6 lluminàries (23/07/1998)
1 u × 397.37 = 397.37
Creuera hexagonal per a 6 lluminàries, segons norma UNE-EN 40-5, col·locat.

| Codi | Ut | Descripció | Rendiment | Preu | Import |
|---|---|---|---|---|---|
| M0214 | h | Camió grua 12 tn | 0.3 | 42.07 | 12.62100 |
| O0102 | h | Oficial 1ª | 1 | 24.56 | 24.56000 |
| O0110 | h | Peó | 1.2 | 20.41 | 24.49200 |
| O0101 | h | Cap de colla | 0.15 | 26.02 | 3.90300 |
| P102312 | u | Creuera hexagonal per a 6 lluminàries (material; 09/01/2024) | 1 | 280 | 280.00000 |
| P10209 | pp | Petit material | 1 | 29.83 | 29.83000 |
| VGZ | % | Despeses indirectes | 3.661 | 6 | 21.96600 |
|  |  | Total |  |  | 397.37 |

**E10104** m Conductor coure tetrapolar 4x6 mm2 soterrada (23/07/1998)
47 m × 6.06 = 284.82
Conductor de coure tetrapolar 4x6 mm2, de designació UNE RV 0,6/1 kV, col·locat en línia d'enllumenat soterrada, allotjat en tub corrugat.

| Codi | Ut | Descripció | Rendiment | Preu | Import |
|---|---|---|---|---|---|
| O0110 | h | Peó | 0.04 | 20.41 | 0.81640 |
| O0101 | h | Cap de colla | 0.01 | 26.02 | 0.26020 |
| O0102 | h | Oficial 1ª | 0.04 | 24.56 | 0.98240 |
| P10104 | m | Conductor Cu tetrapolar 4x6 rv 0,6/1 kV (material; 09/01/2024) | 1.05 | 3.48 | 3.65400 |
| %ZZ | % | Despeses generals | 6 % | 5.71300 | 0.34278 |
|  |  | Total |  |  | 6.06 |

**E10121** m Conductor coure nu de 35 mm2, unipolar soterrada (23/07/1998)
47 m × 4.11 = 193.17
Conductor de coure nu de 35 mm2, unipolar, col·locat al fons de la rasa i sortint a punts de llum, compresa la part proporcional de tub protector dels sortints i soldadures als punts metàl·lics o a les derivacions.

| Codi | Ut | Descripció | Rendiment | Preu | Import |
|---|---|---|---|---|---|
| O0101 | h | Cap de colla | 0.01 | 26.02 | 0.26020 |
| O0110 | h | Peó | 0.03 | 20.41 | 0.61230 |
| O0102 | h | Oficial 1ª | 0.03 | 24.56 | 0.73680 |
| P101102 | m | Conductor Cu nu unipolar d'1x35 mm2 (material; 09/01/2024) | 1.05 | 1.29 | 1.35450 |
| P10207 | pp | Soldadures a xarxa i petit mat. (09/01/2024) | 1 | 0.91 | 0.91000 |
| %ZZ | % | Despeses generals | 6 % | 3.87380 | 0.23243 |
|  |  | Total |  |  | 4.11 |

**E101002** m Tub de PEAD corrugat de Ø 90 mm doble paret (23/07/1998)
94 m × 3.5 = 329.00
Tub corbable de PEAD de doble paret vermell de 90 mm. de diàmetre nominal, interior llis i exterior corrugat, per a canalització soterrada amb fil guia incorporat, resistència a la compressió 450 N, grau de protecció segons normativa vigent, inclòs part proporcional de maneguets d'unió, col·locat en rasa.

| Codi | Ut | Descripció | Rendiment | Preu | Import |
|---|---|---|---|---|---|
| O0110 | h | Peó | 0.012 | 20.41 | 0.24492 |
| O0102 | h | Oficial 1ª | 0.012 | 24.56 | 0.29472 |
| P10209 | pp | Petit material | 0.005 | 29.83 | 0.14915 |
| P091272 | m | Tub PEAD corrugat ext. llis int. DN90 mm. (material; 09/01/2024) | 1.05 | 2.49 | 2.61450 |
| %ZZ | % | Despeses generals | 6 % | 3.30329 | 0.19820 |
|  |  | Total |  |  | 3.5 |

| Amidament | Uts. | Llarg | Parcial |
|---|---|---|---|
|  | 47 | 2 | 94.00 |
| Total |  |  | 94 |

**E12101** u Pericó registre 45x45x60 cm, amb tapa (semàf i enllum, s/base formigó) (23/07/1998)
2 u × 93.88 = 187.76
Pericó de registre de dimensions de 45x45x60 cm interiors mínims, per a instal·lacions semafòriques o d'enllumenat, inclòs marc i tapa de fosa dúctil classe B-125 , de tipus prefabricat o elaborat in siut amb parets de maó calat ´´gero´´ arrebossat i acabat lliscat interior, col·locat sobre solera de graves.

| Codi | Ut | Descripció | Rendiment | Preu | Import |
|---|---|---|---|---|---|
| O0102 | h | Oficial 1ª | 0.45 | 24.56 | 11.05200 |
| O0101 | h | Cap de colla | 0.09 | 26.02 | 2.34180 |
| O0110 | h | Peó | 0.9 | 20.41 | 18.36900 |
| P0841 | m2 | EnlluÏment parets exteriors (material; 09/01/2024) | 1.08 | 20.01 | 21.61080 |
| P06207 | u | Tapa fosa 480x480x30, marc 500x500, classe B-125 (material; 09/01/2024) | 1 | 18.07 | 18.07000 |
| P0805 | u | Maó massís 29x14x5 cm. a rev. (material; 09/01/2024) | 100 | 0.12 | 12.00000 |
| VGZ | % | Despeses indirectes | 0.829 | 6 | 4.97400 |
| E0108 | m3 | Morter de ciment elaborat a l'obra | 0.1 | 54.62 | 5.46200 |
|  |  | Total |  |  | 93.88 |

**E10129** u Fonamentació fanal columna h>5m alçada (23/07/1998)
1 u × 221.09 = 221.09
Fonamentació de fanal amb columna de més de 5 m d'alçada, inclòs excavació, formigó HA-25 abocat i vibrat, motlle, passatubs, placa i perns d'ancoratge d'acer galvanitzat amb forma de gaiata, totalment acabada.

| Codi | Ut | Descripció | Rendiment | Preu | Import |
|---|---|---|---|---|---|
| O0101 | h | Cap de colla | 0.12 | 26.02 | 3.12240 |
| O0110 | h | Peó | 0.48 | 20.41 | 9.79680 |
| P1609 | m3 | Excavació de terres | 2 | 11.12 | 22.24000 |
| P0505 | m3 | Formigó HA-25 posat a l'obra | 2 | 87.25 | 174.50000 |
| P1680 | u | Placa d'ancoratge per a barreres metàl.liques (material; 09/01/2024) | 1 | 7.51 | 7.51000 |
| VGZ | % | Despeses indirectes | 0.654 | 6 | 3.92400 |
|  |  | Total |  |  | 221.09 |

**E10122** u Piqueta connexió a terra 17,3x500 mm (23/07/1998)
1 u × 20.44 = 20.44
Piqueta connexió a terra, clavetejada verticalment i connexionada la línia amb soldadura aluminotèrmica.

| Codi | Ut | Descripció | Rendiment | Preu | Import |
|---|---|---|---|---|---|
| O0101 | h | Cap de colla | 0.002 | 26.02 | 0.05204 |
| O0102 | h | Oficial 1ª | 0.04 | 24.56 | 0.98240 |
| O0110 | h | Peó | 0.08 | 20.41 | 1.63280 |
| P10112 | u | Piqueta courejada 17,3x500 mm (material; 09/01/2024) | 1 | 12.12 | 12.12000 |
| P10208 | pp | Soldadures pica i llums (09/01/2024) | 1 | 4.5 | 4.50000 |
| %ZZ | % | Despeses generals | 6 % | 19.28724 | 1.15723 |
|  |  | Total |  |  | 20.44 |

**E0305** m3 Excavació rases i pous, mitjans mecànics, cànon abocador (10% roca)
25.38 m3 × 12.4 = 314.71

| Amidament | Uts. | Llarg | Ample | Parcial |
|---|---|---|---|---|
| Rotonda | 47 | 0.6 | 0.9 | 25.38 |
| Total |  |  |  | 25.38 |

**E101311** m Subministrament i col·locació de cinta senyalitzadora elèctric
47 m × 1.27 = 59.69
Subministrament i col·locació de cinta de senyalització d'avís de perill elèctric de PVC de color groc i 150 mm d'amplada, disposada a una profunditat mínima a 0,10 m del paviment acabat i a 0,25 m sobre la generatriu superior del tub.

| Codi | Ut | Descripció | Rendiment | Preu | Import |
|---|---|---|---|---|---|
| O0110 | h | Peó | 0.02 | 20.41 | 0.40820 |
| O0101 | h | Cap de colla | 0.015 | 26.02 | 0.39030 |
| P0101 | m | Cinta senyalitzadora PVC 150 mm color groc (material; 09/01/2024) | 1.05 | 0.38 | 0.39900 |
| %16130 | % | Despeses indirectes | 6 % | 1.19750 | 0.07185 |
|  |  | Total |  |  | 1.27 |

**E0500** m3 Formigó HNE-15 no estructural (pavimentacions i voreres) (23/07/1998)
21.6 m3 × 71.29 = 1539.86
Formigó no estructural tipus HNE-15 elaborat en planta,col·locat.

| Codi | Ut | Descripció | Rendiment | Preu | Import |
|---|---|---|---|---|---|
| M0225 | h | Vibrador | 0.09 | 2.09 | 0.18810 |
| O0102 | h | Oficial 1ª | 0.09 | 24.56 | 2.21040 |
| O0110 | h | Peó | 0.16 | 20.41 | 3.26560 |
| O0101 | h | Cap de colla | 0.02 | 26.02 | 0.52040 |
| P0501 | m3 | Formigó HNE-15 posat a l'obra (material; 09/01/2024) | 1.02 | 60.5 | 61.71000 |
| VGZ | % | Despeses indirectes | 0.566 | 6 | 3.39600 |
|  |  | Total |  |  | 71.29 |

| Amidament | Uts. | Llarg | Ample | Parcial |
|---|---|---|---|---|
| Rotonda | 47 | 0.6 | 0.9 | 25.38 |
| corona | -7 | 0.6 | 0.9 | -3.78 |
| Subtotal |  |  |  | 21.60 |
| Total |  |  |  | 21.6 |

**E0317** m3 Rebliment i piconatge rasa, material pròpia obra, inclòs càrrega i transport
3.78 m3 × 4.63 = 17.50

| Amidament | Uts. | Parcial |
|---|---|---|
| excavació | 25.38 | 25.38 |
| formigó | -21.6 | -21.60 |
| Subtotal |  | 3.78 |
| Total |  | 3.78 |

### 01.08.04 MUR ROTONDA
Import: 8176.24

**E0305** m3 Excavació rases i pous, mitjans mecànics, cànon abocador (10% roca)
10.5 m3 × 12.4 = 130.20

| Amidament | Uts. | Llarg | Ample | Parcial |
|---|---|---|---|---|
|  | 25 | 0.6 | 0.7 | 10.50 |
| Total |  |  |  | 10.5 |

**E0501** m3 Formigó HL-150 solera neteja
14.94 m3 × 84.93 = 1268.85

| Amidament | Uts. | Llarg | Parcial |
|---|---|---|---|
|  | 24.9 | 0.6 | 14.94 |
| Total |  |  | 14.94 |

**E0505** m3 Formigó HA-25 fonaments i soleres
4.98 m3 × 100.13 = 498.65

| Amidament | Uts. | Llarg | Ample | Parcial |
|---|---|---|---|---|
|  | 24.9 | 0.4 | 0.5 | 4.98 |
| Total |  |  |  | 4.98 |

**E0517** kg Acer especial B-500S de límit elàstic 500 N/mm2 en barres corrugades
664.59 kg × 1.24 = 824.09

| Amidament | Uts. | Llarg | Ample | Alt | Parcial |
|---|---|---|---|---|---|
| fonamentació | 0.89 | 24.9 | 4 |  | 88.64 |
|  | 0.4 | 24.9 | 5 | 1.8 | 89.64 |
| arranques | 0.62 | 24.9 | 10 | 1.4 | 216.13 |
|  | 0.4 | 24.9 | 2 | 2 | 39.84 |
|  | 1.58 | 24.9 | 2 | 2 | 157.37 |
|  | 0.22 | 24.9 | 6.66 | 2 | 72.97 |
| Subtotal |  |  |  |  | 664.59 |
| Total |  |  |  |  | 664.59 |

**E04213** m2 Muret fàbrica blocs formigo Split, de 40x20x20 cm, massissats de color a determinar (23/07/1998)
14.94 m2 × 87.14 = 1301.87
Mur de fàbrica de blocs de formigó prefabricat de 40x20x20 cm tipus Split o similar, de color a determinar per la Direcció d'Obra, a cara vista, collats amb morter de ciment blanc i sorra de marbre 1:4., inclòs part proporcional del massissat interior amb formigó tipus HA-25 vibrat, armat amb barres d'acer corrugat B500S i forquilla de fixació, totalment acabat.

| Codi | Ut | Descripció | Rendiment | Preu | Import |
|---|---|---|---|---|---|
| O0110 | h | Peó | 0.8 | 20.41 | 16.32800 |
| O0101 | h | Cap de colla | 0.2 | 26.02 | 5.20400 |
| O0102 | h | Oficial 1ª | 0.8 | 24.56 | 19.64800 |
| P0505 | m3 | Formigó HA-25 posat a l'obra | 0.13 | 87.25 | 11.34250 |
| P0607 | kg | Acer corrugat B500S en barres | 7.25 | 0.92 | 6.67000 |
| P08182 | u | Bloc de formigó SPLIT, color blanc (material; 09/01/2024) | 12.5 | 1.83 | 22.87500 |
| VGZ | % | Despeses indirectes | 0.7 | 6 | 4.20000 |
| E0108 | m3 | Morter de ciment elaborat a l'obra | 0.016 | 54.62 | 0.87392 |
|  |  | Total |  |  | 87.14 |

| Amidament | Uts. | Parcial |
|---|---|---|
| A*(B+C)/2 24.90,0.40,0.80,0.00 | 14.94 | 14.94 |
| Total |  | 14.94 |

**E04253** m Cantonera ó coronament de mur prefabricat amb plaques de tancament nervades a dues cares vistes de p (23/07/1998)
24.9 m × 65.74 = 1636.93
Cantonera o coronament de mur prefabricat amb plaques de tancament nervades de formigó armat HA-25 per contenció de talussos de mides especials, acabat a dues cares vistes amb pedra natural tipus llosa, amb un gruix fins a 20cm, inclòs transport, preparació de la superfície de recolzament i col.locació, totalment acabat, segons plànols.

| Codi | Ut | Descripció | Rendiment | Preu | Import |
|---|---|---|---|---|---|
| M0203 | h | Pala excavadora giratòria sobre pneumàtics (maquinària; 09/01/2024) | 0.1 | 75.58 | 7.55800 |
| O0101 | h | Cap de colla | 0.08 | 26.02 | 2.08160 |
| O0102 | h | Oficial 1ª | 0.1 | 24.56 | 2.45600 |
| O0110 | h | Peó | 0.1 | 20.41 | 2.04100 |
| P09904 | m | Peça cantonera especial o peça de coronament de plaques de tancament nervat de 20 cm de gruix acabades amb pedra natural tipus llosa (material; 09/01/2024) | 1 | 45 | 45.00000 |
| VGZ | % | Despeses indirectes | 0.608 | 6 | 3.64800 |
| O0101%U161610500 | % | Eines i mitjans auxiliars (09/01/2024) | 5 % | 2.08160 | 0.10408 |
| O0102%U161620500 | % | Eines i mitjans auxiliars (09/01/2024) | 5 % | 2.45600 | 0.12280 |
| O0110%U161630500 | % | Eines i mitjans auxiliars (09/01/2024) | 5 % | 2.04100 | 0.10205 |
| P09904%U161640500 | % | Eines i mitjans auxiliars (09/01/2024) | 5 % | 45.00000 | 2.25000 |
| M0203%U161650500 | % | Eines i mitjans auxiliars (09/01/2024) | 5 % | 7.55800 | 0.37790 |
|  |  | Total |  |  | 65.74 |

**E07017** m Barana d'acer galvanitzat amb perfils superior i inferior 50x20x1.5 mm.
24.9 m × 101.03 = 2515.65
Barana d'acer de 100 cm d'alçària amb perfils superior i inferior de 50x20x1,5 mm, barres verticals de 20 mm de diàmetre disposades cada 10 cm., muntants cada 150 cm de 50x50x2 mm soldades i llimades, emprimació i 2 dues capes de pintura de color negre o termolacada en color RAL a determinar per la D.O., inclòs ancoratges a mur amb pletina d'1 cm., 4 espàrrecs d'acer inoxidable amb tacs químic, totalment col·locada.

| Codi | Ut | Descripció | Rendiment | Preu | Import |
|---|---|---|---|---|---|
| M0226 | h | Grup electrògen de 20/30 kVA | 0.1 | 4.74 | 0.47400 |
| M0235 | h | Equip de soldadura elèctrica | 0.1 | 14.55 | 1.45500 |
| O0102 | h | Oficial 1ª | 0.25 | 24.56 | 6.14000 |
| O0110 | h | Peó | 0.6 | 20.41 | 12.24600 |
| O0101 | h | Cap de colla | 0.05 | 26.02 | 1.30100 |
| P1904 | kg | Pintura (material; 09/01/2024) | 0.34 | 7.2 | 2.44800 |
| P1903 | kg | Pintura d'emprimació (material; 09/01/2024) | 0.17 | 6.4 | 1.08800 |
| P14231 | m | Barana acer passa. trave. 50x20x1,5 mm (material; 09/01/2024) | 1 | 70.16 | 70.16000 |
| %16130 | % | Despeses indirectes | 6 % | 95.31200 | 5.71872 |
|  |  | Total |  |  | 101.03 |

### 01.08.05 JARDINERIA I REGS
Import: 10541

| Codi | Ut | Descripció | Quantitat | Preu | Import |
|---|---|---|---|---|---|
| E1622 | pa | Cartell ornamental para la rotonda a justificar (09/01/2024) | 1 | 5000 | 5000.00 |

**FRZ80010** m2 Subministrament i instal·lació de malla antigerminant de 130gr7m2, de color verd o marró (09/01/2024)
223 m2 × 4.23 = 943.29
Subministrament i instal·lació de malla antigerminant de 130gr7m2, de color verd o marró, amb permeabilitat a l'aigua de 50mm7seg i resistent als raigs ultraviolats, inclosa la part proporcional de piquetes i peces especials per a la correcta col·locació.. Inclou subministrament i col·locació. Tot inclòs completament acabat.

| Codi | Ut | Descripció | Rendiment | Preu | Import |
|---|---|---|---|---|---|
| A016P000 | h | Peó jardiner (mà d'obra; 09/01/2024) | 0.08 | 21.39 | 1.71120 |
| %NAAA0100 | % | Despeses auxiliars | 1 % | 1.71120 | 0.01711 |
| BRZ80010 | m2 | Malla antigerminant de 130gr7m2, de color verd o marró, amb permeabilitat a l'aigua de 50mm7seg i resistent als raigs ultraviolats, inclosa la part proporcional de piquetes i peces especials per a la correcta col·locació. (material; 09/01/2024) | 1 | 2.5 | 2.50000 |
|  |  | Total |  |  | 4.23 |

| Amidament | Uts. | Llarg | Ample | Parcial |
|---|---|---|---|---|
| rotonda | 3.142 | 3.9 | 3.9 | 47.79 |
|  | 175.21 |  |  | 175.21 |
| Subtotal |  |  |  | 223.00 |
| Total |  |  |  | 223 |

**E1105** m2 Estesa terra vegetal en talussos (material pròpia obra)
44.6 m2 × 1.28 = 57.09
Estesa de terra vegetal en talús amb material de la pròpia obra, inclòs càrrega i transport.

| Codi | Ut | Descripció | Rendiment | Preu | Import |
|---|---|---|---|---|---|
| O0101 | h | Cap de colla | 0.003 | 26.02 | 0.07806 |
| O0110 | h | Peó | 0.012 | 20.41 | 0.24492 |
| M0205 | h | Pala carregadora sobre orugues | 0.003 | 73.35 | 0.22005 |
| M0208 | h | Motoanivelladora | 0.003 | 73.35 | 0.22005 |
| M0204 | h | Pala carregadora pneumàtics | 0.003 | 58.27 | 0.17481 |
| M0212B | h | Camió de trabuc 16 m³ | 0.006 | 45.4 | 0.27240 |
| vg | % | Despeses indirectes | 0.0109 | 6 | 0.06540 |
|  |  | Total |  |  | 1.28 |

| Amidament | Uts. | Llarg | Ample | Alt | Parcial |
|---|---|---|---|---|---|
| rotonda | 3.142 | 3.9 | 3.9 | 0.2 | 9.56 |
|  | 175.21 | 0.2 |  |  | 35.04 |
| Subtotal |  |  |  |  | 44.60 |
| Total |  |  |  |  | 44.6 |

**E11831** m2 Grava decorativa o equivalent estesa i anivellada.
223 m2 × 10.32 = 2301.36
Subministrament de grava decorativa o altre àrid decoratiu a determinar per la Direcció d'Obra, estès i anivellat amb un gruix de fins a 10 cm, a l'interior de la rotonda o espais destinats a l'enjardiment.

| Codi | Ut | Descripció | Rendiment | Preu | Import |
|---|---|---|---|---|---|
| O0110 | h | Peó | 0.15 | 20.41 | 3.06150 |
| O0101 | h | Cap de colla | 0.05 | 26.02 | 1.30100 |
| P03301 | m3 | Grava decorativa (material; 09/01/2024) | 0.1 | 53.71 | 5.37100 |
| %16130 | % | Despeses indirectes | 6 % | 9.73350 | 0.58401 |
|  |  | Total |  |  | 10.32 |

| Amidament | Uts. | Llarg | Ample | Parcial |
|---|---|---|---|---|
| rotonda | 3.142 | 3.9 | 3.9 | 47.79 |
|  | 175.21 |  |  | 175.21 |
| Subtotal |  |  |  | 223.00 |
| Total |  |  |  | 223 |

**E1139** u Plantació d'arbust o arbre petit format, mitjans mecànics (23/07/1998)
6 u × 18.59 = 111.54
Plantació d'arbust o arbre de petit format, comprenent l'exavació del clot de 50x50x40 cm amb mitjans mecànics, aportació de terra vegetal, adob, plantació en el lloc determinat i primer reg.

| Codi | Ut | Descripció | Rendiment | Preu | Import |
|---|---|---|---|---|---|
| B05144 | kg | Adob mineral simple, sulfat amoni (material; 09/01/2024) | 1.1 | 0.12 | 0.13200 |
| B05145 | m3 | Terra vegetal adobada, granel (material; 09/01/2024) | 0.125 | 26.59 | 3.32375 |
| M0214 | h | Camió grua 12 tn | 0.1 | 42.07 | 4.20700 |
| O0102 | h | Oficial 1ª | 0.15 | 24.56 | 3.68400 |
| O0110 | h | Peó | 0.3 | 20.41 | 6.12300 |
| P1601 | m3 | Aigua | 0.25 | 0.65 | 0.16250 |
| VGZ | % | Despeses indirectes | 0.159 | 6 | 0.95400 |
|  |  | Total |  |  | 18.59 |

**E11552** u Subministrament i plantació d'arbre a determinar
6 u × 157.65 = 945.90
Subministrament i plantació d'arbre de la zona a determinar per la Direcció de l'Obra., de 14 a 25 cm. de perímetre de tronc en contenidor de 50 litres i de 150-175 cm d'alçària (a partir del coll de l'arrel), inclòs l'excavació del clot de 120x120x80 cm amb mitjans mecànics i manuals, instal·lació dels tutors, aportació de terra vegetal, adobs, plantació en el lloc determinat, primer reg d'arrelament i manteniment d'arbre en clot de plantació mitjançant un reg diari de 100 litres fins al seu complet arrelament.

| Codi | Ut | Descripció | Rendiment | Preu | Import |
|---|---|---|---|---|---|
| B05145 | m3 | Terra vegetal adobada, granel | 1.2 | 26.59 | 31.90800 |
| B05144 | kg | Adob mineral simple, sulfat amoni | 1 | 0.12 | 0.12000 |
| M0278 | h | Minicarregadora amb acces.retro. (maquinària; 09/01/2024) | 0.05 | 47.92 | 2.39600 |
| M0214 | h | Camió grua 12 tn | 0.075 | 42.07 | 3.15525 |
| M0213 | h | Camió cisterna de 8 m³ | 0.08 | 48 | 3.84000 |
| O0102 | h | Oficial 1ª | 0.08 | 24.56 | 1.96480 |
| O0101 | h | Cap de colla | 0.01 | 26.02 | 0.26020 |
| O0110 | h | Peó | 0.08 | 20.41 | 1.63280 |
| P1500 | u | Tutor de fusta amb abraçaderes de subjecció (material; 09/01/2024) | 1 | 0.85 | 0.85000 |
| P1499 | u | Subministrament de pinus de la zona h=175 cm contenidor 50 litres (material; 09/01/2024) | 1 | 102.44 | 102.44000 |
| P1601 | m3 | Aigua | 0.25 | 0.65 | 0.16250 |
| %16130 | % | Despeses indirectes | 6 % | 148.72955 | 8.92377 |
|  |  | Total |  |  | 157.65 |

**E09101** m Tub PEAD Ø32 PN-10 (23/07/1998)
72.89 m × 2.18 = 158.90
Tub de polietilè d'alta densitat PE-100, de Ø32 mm de diàmetre nominal, de 10 bar de pressió nominal, inclòs pp de peces especials i accessoris, soldat i col·locat.

| Codi | Ut | Descripció | Rendiment | Preu | Import |
|---|---|---|---|---|---|
| A0905 | pp | Accessoris per a tub de polietilè (material; 09/01/2024) | 0.02 | 15.15 | 0.30300 |
| A0901 | pp | Elements de muntatge | 1 | 0.18 | 0.18000 |
| O0110 | h | Peó | 0.02 | 20.41 | 0.40820 |
| O0101 | h | Cap de colla | 0.01 | 26.02 | 0.26020 |
| O0102 | h | Oficial 1ª | 0.02 | 24.56 | 0.49120 |
| P0907 | m | Tub PEAD DN32 mm, PE-100, PN-10 (material; 09/01/2024) | 1.02 | 0.41 | 0.41820 |
| %ZZ | % | Despeses generals | 6 % | 2.06080 | 0.12365 |
|  |  | Total |  |  | 2.18 |

| Amidament | Uts. | Parcial |
|---|---|---|
|  | 30.63 | 30.63 |
|  | 42.26 | 42.26 |
| Subtotal |  | 72.89 |
| Total |  | 72.89 |

**E1211** u Pericó registre 60x60x90 cm, amb tapa (aigua potable, base formigó) (23/07/1998)
1 u × 168.7 = 168.70
Pericó de registre de dimensions de 60x60x90 cm interiors mínim, per a instal·lacions i serveis, inclòs marc i tapa de fosa dúctil classe B-125, de tipus prefabricat o elaborat in siut amb parets de maó calat ´´gero´´ arrebossat i acabat lliscat interior, col·locat sobre solera de graves.

| Codi | Ut | Descripció | Rendiment | Preu | Import |
|---|---|---|---|---|---|
| O0102 | h | Oficial 1ª | 0.7 | 24.56 | 17.19200 |
| O0101 | h | Cap de colla | 0.1 | 26.02 | 2.60200 |
| O0110 | h | Peó | 1.3 | 20.41 | 26.53300 |
| P06206 | u | Tapa fosa 680x680x40, marc 700x700, classe B-125 (material; 09/01/2024) | 1 | 35.95 | 35.95000 |
| P0805 | u | Maó massís 29x14x5 cm. a rev. | 185 | 0.12 | 22.20000 |
| P0841 | m2 | Enlluïment parets exteriors | 2.16 | 20.01 | 43.22160 |
| P0503 | m3 | Formigó HM-20 posat a l'obra | 0.08 | 82.6 | 6.60800 |
| VGZ | % | Despeses indirectes | 1.488 | 6 | 8.92800 |
| E0108 | m3 | Morter de ciment elaborat a l'obra | 0.1 | 54.62 | 5.46200 |
|  |  | Total |  |  | 168.7 |

**E09186** u Connexió a la xarxa existent d'aigua potable, inclòs totes les peces, accessoris (23/07/1998)
1 u × 361.12 = 361.12
Connexió a la xarxa existent d'aigua potable, inclòs totes les peces, accessoris i petit material per a la seva connexió i derivació de la nova canonada, segons indicacions de la companyia d'aigües municipal.

| Codi | Ut | Descripció | Rendiment | Preu | Import |
|---|---|---|---|---|---|
| A0905 | pp | Accessoris per a tub de polietilè | 0.3 | 15.15 | 4.54500 |
| A0901 | pp | Elements de muntatge | 3 | 0.18 | 0.54000 |
| M0207 | h | Retroexcavadora 100 hp | 0.5 | 59.41 | 29.70500 |
| O0110 | h | Peó | 5 | 20.41 | 102.05000 |
| O0102 | h | Oficial 1ª | 5 | 24.56 | 122.80000 |
| O0101 | h | Cap de colla | 1 | 26.02 | 26.02000 |
| P03150 | m3 | Sorra de riu a peu d'obra (material; 09/01/2024) | 0.17 | 13.19 | 2.24230 |
| P0503 | m3 | Formigó HM-20 posat a l'obra | 0.5 | 82.6 | 41.30000 |
| P09107 | m | Tub PEAD DN110mm, PE-100, PN-10 (material; 09/01/2024) | 3 | 4.32 | 12.96000 |
| P1609 | m3 | Excavació de terres | 0.17 | 11.12 | 1.89040 |
| VGZ | % | Despeses indirectes | 2.845 | 6 | 17.07000 |
|  |  | Total |  |  | 361.12 |

**E09188** u Centre de control, amb pericó, filtre, electrovàlvula i regulador de pressió (23/07/1998)
1 u × 493.1 = 493.10
Centre de control del reg, inclòs electrovàlvula amb regulador de pressió d'1´´ sense solenoide tipus PGA100,

| Codi | Ut | Descripció | Rendiment | Preu | Import |
|---|---|---|---|---|---|
| A0904 | u | Filtre model PBY de Rain Bird o similar (material; 09/01/2024) | 1 | 10.7 | 10.70000 |
| A0901 | pp | Elements de muntatge | 10 | 0.18 | 1.80000 |
| O0110 | h | Peó | 1.5 | 20.41 | 30.61500 |
| O0102 | h | Oficial 1ª | 1.5 | 24.56 | 36.84000 |
| O0101 | h | Cap de colla | 0.5 | 26.02 | 13.01000 |
| P09301 | u | Electrovàlvula amb regulador de pressió d'1´´ sense solenoide tipus PGA. 100 (material; 09/01/2024) | 1 | 69.66 | 69.66000 |
| P09302 | u | Solenoide tipus TBOS per a 9 v. (material; 09/01/2024) | 1 | 28.27 | 28.27000 |
| P09303 | u | Caixa de connexió tipus TBOS d'una sortida per a programació (material; 09/01/2024) | 1 | 144.22 | 144.22000 |
| P09304 | u | Regulador de pressió a 3Kg. (material; 09/01/2024) | 1 | 130.88 | 130.88000 |
| VGZ | % | Despeses indirectes | 4.517 | 6 | 27.10200 |
|  |  | Total |  |  | 493.1 |

## 01.09 SENYALITZACIÓ I ABALISAMENT
Import: 82193.93

### 01.09.01 SENYALITZACIÓ HORITZONTAL
Import: 9746.17

**E0704** m Premarcatge de marca viària longitudinal
9240 m × 0.16 = 1478.40

| Codi | Ut | Descripció | Rendiment | Preu | Import |
|---|---|---|---|---|---|
| O0101 | h | Cap de colla | 0.001 | 26.02 | 0.02602 |
| O0110 | h | Peó | 0.006 | 20.41 | 0.12246 |
| vg | % | Despeses indirectes | 0.0012 | 6 | 0.00720 |
|  |  | Total |  |  | 0.16 |

| Amidament | Uts. | Llarg | Parcial |
|---|---|---|---|
|  | 2935 | 3 | 8805.00 |
|  | 145 | 3 | 435.00 |
| Subtotal |  |  | 9240.00 |
| Total |  |  | 9240 |

**E0705** m Marca viària longitudinal 10 cm. amplada, pintura acrílica
69.08 m × 0.43 = 29.70
Marca viària longitudinal de 10 cm. d'amplada de pintura acrílica amb base solvent postmesclada amb microesferes de vidre, aplicada amb màquina autopropulsada pinta franges.

| Codi | Ut | Descripció | Rendiment | Preu | Import |
|---|---|---|---|---|---|
| O0101 | h | Cap de colla | 0.001 | 26.02 | 0.02602 |
| O0110 | h | Peó | 0.002 | 20.41 | 0.04082 |
| P14220 | kg | Pintura (material; 12/01/2009) | 0.090000004 | 2.27 | 0.20430 |
| P14210 | kg | Microesferes de vidre (material; 12/01/2009) | 0.055 | 0.96 | 0.05280 |
| M0220 | h | Escombradora autopropulsada | 0.001 | 42.15 | 0.04215 |
| M0224 | h | Màquina pintura bandes autop. (maquinària; 12/01/2009) | 0.001 | 41.57 | 0.04157 |
| vg | % | Despeses indirectes | 0.0038 | 6 | 0.02280 |
|  |  | Total |  |  | 0.43 |

| Amidament | Uts. | Llarg | Ample | Parcial |
|---|---|---|---|---|
| Rotonda | 2 | 3.14 | 11 | 69.08 |
| Total |  |  |  | 69.08 |

**E0706** m Marca viària longitudinal 15 cm. amplada, pintura acrílica
9673.4 m × 0.57 = 5513.84
Marca viària longitudinal de 15 cm d'amplada de pintura acrílica amb base solvent postmesclada amb microesferes de vidre, aplicada amb màquina autopropulsada pinta franges.

| Codi | Ut | Descripció | Rendiment | Preu | Import |
|---|---|---|---|---|---|
| O0101 | h | Cap de colla | 0.001 | 26.02 | 0.02602 |
| O0110 | h | Peó | 0.002 | 20.41 | 0.04082 |
| P14220 | kg | Pintura | 0.135000005 | 2.27 | 0.30645 |
| P14210 | kg | Microesferes de vidre | 0.082000002 | 0.96 | 0.07872 |
| M0220 | h | Escombradora autopropulsada | 0.001 | 42.15 | 0.04215 |
| M0224 | h | Màquina pintura bandes autop. | 0.001 | 41.57 | 0.04157 |
| vg | % | Despeses indirectes | 0.0052 | 6 | 0.03120 |
|  |  | Total |  |  | 0.57 |

| Amidament | Uts. | Llarg | Parcial |
|---|---|---|---|
| Eix | 2935 | 3 | 8805.00 |
| discontinua | -70 | 0.5 | -35.00 |
|  | -200 | 0.5 | -100.00 |
|  | -340 | 0.5 | -170.00 |
| Entre rotondas | 80.39 | 3 | 241.17 |
| Rotonda | 24 | 3 | 72.00 |
|  | 3.26 | 3 | 9.78 |
|  | 62.19 | 2 | 124.38 |
| Accés urbanització | 23.64 | 3 | 70.92 |
|  | 21.2 | 1 | 21.20 |
| previsió | 9039 | 0.05 | 451.95 |
| Zona parada bus | 1 | 182 | 182.00 |
| Subtotal |  |  | 9673.40 |
| Total |  |  | 9673.4 |

**E0708** m2 Marca viària transversal, fletxes, inscripcions i zebrats, pintura acrílica
103.63 m2 × 12.92 = 1338.90
Marca viària transversal, fletxes, inscripcions i zebrats, amb pintura acrílica amb base solvent postmesclada amb microesferes de vidre, aplicada mecànicament, totalment acabada.

| Codi | Ut | Descripció | Rendiment | Preu | Import |
|---|---|---|---|---|---|
| O0101 | h | Cap de colla | 0.095311438 | 26.02 | 2.48000 |
| O0110 | h | Peó | 0.285934315 | 20.41 | 5.83592 |
| P14220 | kg | Pintura | 0.899999976 | 2.27 | 2.04300 |
| P14210 | kg | Microesferes de vidre | 0.550000012 | 0.96 | 0.52800 |
| M0220 | h | Escombradora autopropulsada | 0.002382786 | 42.15 | 0.10043 |
| M0224 | h | Màquina pintura bandes autop. | 0.030976217 | 41.57 | 1.28768 |
| vg | % | Despeses indirectes | 0.1069 | 6 | 0.64140 |
|  |  | Total |  |  | 12.92 |

| Amidament | Uts. | Llarg | Parcial |
|---|---|---|---|
| PK 0+680 Pas vianants | 1.64 | 1 | 1.64 |
|  | 2.49 | 6 | 14.94 |
|  | 1.42 | 1 | 1.42 |
| PK 0+735 Pas vianants | 1.56 | 1 | 1.56 |
|  | 2.49 | 7 | 17.43 |
|  | 2 | 1 | 2.00 |
| PK 1+620 m .e |  |  |  |
| STOP | 1.6 |  | 1.60 |
| CEDA EL PASS | 1.6 |  | 1.60 |
|  | 1.1 |  | 1.10 |
|  | 0.7 |  | 0.70 |
| Rotonda |  |  |  |
| Ceda el Pass | 1.6 | 4 | 6.40 |
| Stop | 1.6 | 1 | 1.60 |
| Illetes | 0.2 | 14 | 2.80 |
| Pas Vianants urbanització | 6 | 2.6 | 15.60 |
|  | 1.44 | 1 | 1.44 |
| Pas Vianants entre rotondas | 6 | 2.6 | 15.60 |
|  | 1.28 | 2 | 2.56 |
| Zona parada bus | 1.6 |  | 1.60 |
|  | 1.6 |  | 1.60 |
|  | 1.3 |  | 1.30 |
|  | 1.3 |  | 1.30 |
|  | 6.24 |  | 6.24 |
|  | 1.6 |  | 1.60 |
| Subtotal |  |  | 103.63 |
| Total |  |  | 103.63 |

**E0732** m Marca viària transversal 40 cm. amplada, pintura blanca
28.5 m × 1.45 = 41.33
Marca viària transversal de 40 cm d'amplada de pintura acrílica amb base solvent postmesclada amb microesferes de vidre, aplicada amb màquina autopropulsada pinta franges.

| Codi | Ut | Descripció | Rendiment | Preu | Import |
|---|---|---|---|---|---|
| O0101 | h | Cap de colla | 0.001 | 26.02 | 0.02602 |
| O0110 | h | Peó | 0.003 | 20.41 | 0.06123 |
| P14220 | kg | Pintura | 0.400000006 | 2.27 | 0.90800 |
| P14210 | kg | Microesferes de vidre | 0.3 | 0.96 | 0.28800 |
| M0220 | h | Escombradora autopropulsada | 0.001 | 42.15 | 0.04215 |
| M0224 | h | Màquina pintura bandes autop. | 0.001 | 41.57 | 0.04157 |
| vg | % | Despeses indirectes | 0.0135 | 6 | 0.08100 |
|  |  | Total |  |  | 1.45 |

| Amidament | Uts. | Llarg | Parcial |
|---|---|---|---|
|  | 7 | 3.5 | 24.50 |
| Zona parada bus | 1 | 4 | 4.00 |
| Subtotal |  |  | 28.50 |
| Total |  |  | 28.5 |

**E0742** m Marca viària ressalts 100x50x10 mm banda sonora
24 m × 56 = 1344.00
Marca viària transversal reflexiva per a la reducció de velocitat de 50 cm d'amplada formada per 3 línies transversals i amb ressalts de 100x50x10 mm bisellats amb una densitat de 36 unitats per m2 de marca viària, amb pintura de 2 components blanca, instal·lada, segons plànols.

| Codi | Ut | Descripció | Rendiment | Preu | Import |
|---|---|---|---|---|---|
| O0101 | h | Cap de colla | 0.1 | 26.02 | 2.60200 |
| O0102 | h | Oficial 1ª | 0.35 | 24.56 | 8.59600 |
| O0110 | h | Peó | 0.35 | 20.41 | 7.14350 |
| P14220 | kg | Pintura | 1.5 | 2.27 | 3.40500 |
| P14210 | kg | Microesferes de vidre | 0.3 | 0.96 | 0.28800 |
| M0220 | h | Escombradora autopropulsada | 0.002 | 42.15 | 0.08430 |
| M0224 | h | Màquina pintura bandes autop. | 0.002 | 41.57 | 0.08314 |
| P1839 | kg | Resina epoxi. (material; 12/01/2009) | 1.75 | 16.17 | 28.29750 |
| %1616 | % | Eines i mitjans auxiliars (02/09/2009) | 5 % | 50.49944 | 2.52497 |
| vg | % | Despeses indirectes | 0.496 | 6 | 2.97600 |
|  |  | Total |  |  | 56 |

| Amidament | Uts. | Llarg | Parcial |
|---|---|---|---|
| Accés rotonda | 8 | 3 | 24.00 |
| Total |  |  | 24 |

### 01.09.02 SENYALITZACIÓ VERTICAL
Import: 10820.26

**E0729** u Fonamentació de senyals
47.18 u × 34.01 = 1604.59
Fonamentació de senyals, segons plànols, inclòs l'excavació, totalment acabada.

| Codi | Ut | Descripció | Rendiment | Preu | Import |
|---|---|---|---|---|---|
| O0101 | h | Cap de colla | 0.119999997 | 26.02 | 3.12240 |
| O0110 | h | Peó | 0.479999989 | 20.41 | 9.79680 |
| P1609 | m3 | Excavació de terres | 0.18 | 11.12 | 2.00160 |
| E0502 | m3 | Formigó HM-20 fonaments | 0.18 | 95.33 | 17.15940 |
| %16130 | % | Despeses indirectes | 6 % | 32.08020 | 1.92481 |
|  |  | Total |  |  | 34.01 |

| Amidament | Uts. | Llarg | Parcial |
|---|---|---|---|
| quadrada 60 | 8 |  | 8.00 |
| octogonal 60 | 12 |  | 12.00 |
| diametre 60 | 20 |  | 20.00 |
| triangular | 5 |  | 5.00 |
| cartell 1 i 2 | 0.77 | 2 | 1.54 |
| Cartell 3, 5 i 6 | 0.18 | 3 | 0.54 |
| Cartell 4 | 0.1 |  | 0.10 |
| Subtotal |  |  | 47.18 |
| Total |  |  | 47.18 |

**E0715** u Placa reflectora quadrada de 60 cm. costat, nivell 2 HIP
8 u × 77.98 = 623.84
Placa reflectora quadrada de 60 cm. de costat, per a senyals de trànsit, nivell 2 HIP, inclòs ancoratges i cargoleria.

| Codi | Ut | Descripció | Rendiment | Preu | Import |
|---|---|---|---|---|---|
| O0102 | h | Oficial 1ª | 0.175 | 24.56 | 4.29800 |
| O0110 | h | Peó | 0.200000003 | 20.41 | 4.08200 |
| P1408 | u | Placa infor. refl. 60x60 cm. (material; 12/01/2009) | 1 | 65.27 | 65.27000 |
| vg | % | Despeses indirectes | 0.722 | 6 | 4.33200 |
|  |  | Total |  |  | 77.98 |

| Amidament | Uts. | Parcial |
|---|---|---|
| Pas vianants La Maso | 2 | 2.00 |
|  | 2 | 2.00 |
| Pas vianants Rotonda | 4 | 4.00 |
| Subtotal |  | 8.00 |
| Total |  | 8 |

**E07311** u Trasllat de senyal existent
28 u × 36.02 = 1008.56
Trasllat de senyal existent, inclòs fonamentació.

| Codi | Ut | Descripció | Rendiment | Preu | Import |
|---|---|---|---|---|---|
| O0101 | h | Cap de colla | 0.100000001 | 26.02 | 2.60200 |
| O0110 | h | Peó | 0.400000006 | 20.41 | 8.16400 |
| M0212B | h | Camió de trabuc 16 m³ | 0.100000001 | 45.4 | 4.54000 |
| P1609 | m3 | Excavació de terres | 0.18 | 11.12 | 2.00160 |
| E0502 | m3 | Formigó HM-20 fonaments | 0.18 | 95.33 | 17.15940 |
| vg | % | Despeses indirectes | 0.258 | 6 | 1.54800 |
|  |  | Total |  |  | 36.02 |

**E0714** u Placa reflectora octogonal 90 cm. doble apotema, nivell 2 HIP
11 u × 196.8 = 2164.80
Placa reflectora octogonal de 90 cm. de doble apotema, per a senyals de trànsit, nivell 2 HIP, inclòs ancoratges i cargoleria.

| Codi | Ut | Descripció | Rendiment | Preu | Import |
|---|---|---|---|---|---|
| O0102 | h | Oficial 1ª | 0.175 | 24.56 | 4.29800 |
| O0110 | h | Peó | 0.200000003 | 20.41 | 4.08200 |
| P1405 | u | Placa octog. reflect. 90 cm. (material; 12/01/2009) | 1 | 177.36 | 177.36000 |
| vg | % | Despeses indirectes | 1.8429 | 6 | 11.05740 |
|  |  | Total |  |  | 196.8 |

| Amidament | Uts. | Parcial |
|---|---|---|
| stop | 11 | 11.00 |
| Total |  | 11 |

**E0712** u Placa reflectora circular Ø90 cm, nivell 2 HIP
17 u × 171.41 = 2913.97
Placa reflectora circular de 90 cm. de diàmetre, per a senyals de trànsit, nivell 2 HIP, inclòs ancoratges i cargoleria.

| Codi | Ut | Descripció | Rendiment | Preu | Import |
|---|---|---|---|---|---|
| O0102 | h | Oficial 1ª | 0.175 | 24.56 | 4.29800 |
| O0110 | h | Peó | 0.200000003 | 20.41 | 4.08200 |
| P1404 | u | Placa circular reflect. 90 cm. (material; 12/01/2009) | 1 | 153.41 | 153.41000 |
| vg | % | Despeses indirectes | 1.6034 | 6 | 9.62040 |
|  |  | Total |  |  | 171.41 |

| Amidament | Uts. | Parcial |
|---|---|---|
| prohibit avançar | 2 | 2.00 |
|  | 2 | 2.00 |
|  | 2 | 2.00 |
|  | 2 | 2.00 |
|  | 2 | 2.00 |
| rotonda | 4 | 4.00 |
| sentit obligatori | 3 | 3.00 |
| Subtotal |  | 17.00 |
| Total |  | 17 |

**E0709** u Placa reflectora triangular L=90 cm., nivell 2 HIP
4 u × 95.18 = 380.72
Placa reflectora triangular de 90 cm. de costat, per a senyals de trànsit, nivell 2 HIP, inclòs ancoratges i cargoleria.

| Codi | Ut | Descripció | Rendiment | Preu | Import |
|---|---|---|---|---|---|
| O0102 | h | Oficial 1ª | 0.175 | 24.56 | 4.29800 |
| O0110 | h | Peó | 0.200000003 | 20.41 | 4.08200 |
| P1401 | u | Placa triang. reflect. 90 cm. (material; 12/01/2009) | 1 | 81.49 | 81.49000 |
| vg | % | Despeses indirectes | 0.8842 | 6 | 5.30520 |
|  |  | Total |  |  | 95.18 |

| Amidament | Uts. | Parcial |
|---|---|---|
| rotonda | 4 | 4.00 |
| Total |  | 4 |

**E07581** m2 Placa d'alumini >1,50 m² , nivell 2 HIP, amb abraçadores
4.62 m2 × 170.27 = 786.65
Placa d'alumini superior a 1,50 m² , per a senyals de trànsit d'orientació, amb revestiment reflectant HIP nivell 2, inclosos abraçadores d'unió al suport i cargoleria corresponent, totalment col·locada.

| Codi | Ut | Descripció | Rendiment | Preu | Import |
|---|---|---|---|---|---|
| O0101 | h | Cap de colla | 0.15 | 26.02 | 3.90300 |
| O0102 | h | Oficial 1ª | 0.3 | 24.56 | 7.36800 |
| O0110 | h | Peó | 0.400000006 | 20.41 | 8.16400 |
| P14973 | m2 | Placa d'alumini superior a 1,50 m2 (material; 11/03/2009) | 1 | 141.4 | 141.40000 |
| vg | % | Despeses indirectes | 1.5733 | 6 | 9.43980 |
|  |  | Total |  |  | 170.27 |

| Amidament | Uts. | Parcial |
|---|---|---|
| cartell 1 | 2.31 | 2.31 |
| cartell 2 | 2.31 | 2.31 |
| Subtotal |  | 4.62 |
| Total |  | 4.62 |

**E0757** m2 Placa d'alumini >0,50 m² i <1,00 m², nivell 2 HIP, amb abraçadores
1.16 m2 × 223.8 = 259.61
Placa d'alumini superior a 0,50 m² i fins a 1,00 m², per a senyals de trànsit d'orientació, amb revestiment reflectant HIP nivell 2, inclosos abraçadores d'unió al suport i cargoleria corresponent, totalment col·locada.

| Codi | Ut | Descripció | Rendiment | Preu | Import |
|---|---|---|---|---|---|
| O0101 | h | Cap de colla | 0.15 | 26.02 | 3.90300 |
| O0102 | h | Oficial 1ª | 0.3 | 24.56 | 7.36800 |
| O0110 | h | Peó | 0.400000006 | 20.41 | 8.16400 |
| P14970 | m2 | Placa d'alumini de 0,50 m2 a 1,00 m2 (material; 11/03/2009) | 1 | 191.9 | 191.90000 |
| vg | % | Despeses indirectes | 2.0783 | 6 | 12.46980 |
|  |  | Total |  |  | 223.8 |

| Amidament | Uts. | Parcial |
|---|---|---|
| cartell 3 | 0.58 | 0.58 |
| cartell 5 | 0.58 | 0.58 |
| Subtotal |  | 1.16 |
| Total |  | 1.16 |

**E0756** m2 Placa d'alumini >0,25 m² i <0,50 m², nivell 2 HIP, amb abraçadores
0.71 m2 × 267.7 = 190.07
Placa d'alumini superior a 0,25 m² i fins a 0,50 m², per a d'orientació, amb revestiment reflectant HIP nivell 2, inclosos abraçadores d'unió al suport i cargoleria corresponent, totalment col·locada.

| Codi | Ut | Descripció | Rendiment | Preu | Import |
|---|---|---|---|---|---|
| O0101 | h | Cap de colla | 0.15 | 26.02 | 3.90300 |
| O0102 | h | Oficial 1ª | 0.3 | 24.56 | 7.36800 |
| O0110 | h | Peó | 0.400000006 | 20.41 | 8.16400 |
| P1496 | m2 | Placa d'alumini de 0,25 a 0,50 m2 (material; 11/03/2009) | 1 | 233.31 | 233.31000 |
| vg | % | Despeses indirectes | 2.4924 | 6 | 14.95440 |
|  |  | Total |  |  | 267.7 |

| Amidament | Uts. | Parcial |
|---|---|---|
| cartell 4 | 0.285 | 0.29 |
| cartell 6 | 0.42 | 0.42 |
| Subtotal |  | 0.71 |
| Total |  | 0.71 |

**E07461** m Pal d'alumini anoditzat color plata, Ø114/Ø140 mm. ME
4.7 m × 60.55 = 284.59
Pal d'alumini anoditzat color plata, estriat, de 114 mm. de diàmetre MF, col·locat.

| Codi | Ut | Descripció | Rendiment | Preu | Import |
|---|---|---|---|---|---|
| O0102 | h | Oficial 1ª | 0.050000001 | 24.56 | 1.22800 |
| O0110 | h | Peó | 0.090000004 | 20.41 | 1.83690 |
| P14731 | m | Pal alumini diàmetre 114 o 140 mm. ME (material; 12/01/2009) | 1 | 54.09 | 54.09000 |
| vg | % | Despeses indirectes | 0.5662 | 6 | 3.39720 |
|  |  | Total |  |  | 60.55 |

| Amidament | Uts. | Parcial |
|---|---|---|
| cartell 1 | 2.35 | 2.35 |
| cartell 2 | 2.35 | 2.35 |
| Subtotal |  | 4.70 |
| Total |  | 4.7 |

**E0746** m Pal d'alumini anoditzat color plata, Ø114 mm. MD
3.7 m × 40.53 = 149.96
Pal d'alumini anoditzat color plata, estriat, de 114 mm. de diàmetre MD, col·locat.

| Codi | Ut | Descripció | Rendiment | Preu | Import |
|---|---|---|---|---|---|
| O0102 | h | Oficial 1ª | 0.050000001 | 24.56 | 1.22800 |
| O0110 | h | Peó | 0.090000004 | 20.41 | 1.83690 |
| P14730 | m | Pal alumini diàmetre 114 mm. MD (material; 23/07/1998) | 1 | 35.2 | 35.20000 |
| vg | % | Despeses indirectes | 0.3773 | 6 | 2.26380 |
|  |  | Total |  |  | 40.53 |

| Amidament | Uts. | Parcial |
|---|---|---|
| cartell 1 | 1.85 | 1.85 |
| cartell 2 | 1.85 | 1.85 |
| Subtotal |  | 3.70 |
| Total |  | 3.7 |

**E0745** m Pal d'alumini anoditzat color plata, Ø90 mm. MC
6.1 m × 35.4 = 215.94
Pal d'alumini anoditzat color plata, estriat, de 90 mm. de diàmetre MC, col·locat.

| Codi | Ut | Descripció | Rendiment | Preu | Import |
|---|---|---|---|---|---|
| O0102 | h | Oficial 1ª | 0.050000001 | 24.56 | 1.22800 |
| O0110 | h | Peó | 0.090000004 | 20.41 | 1.83690 |
| P1472 | m | Pal alumini diàmetre 90 mm. MC (material; 23/07/1998) | 1 | 30.36 | 30.36000 |
| vg | % | Despeses indirectes | 0.3289 | 6 | 1.97340 |
|  |  | Total |  |  | 35.4 |

| Amidament | Uts. | Parcial |
|---|---|---|
| cartell 3 | 3.05 | 3.05 |
| cartell 5 | 3.05 | 3.05 |
| Subtotal |  | 6.10 |
| Total |  | 6.1 |

**E07381** m Pal d'alumini anoditzat color plata, Ø76 mm. MB
5.95 m × 28.33 = 168.56
Pal d'alumini anoditzat color plata, estriat, de 76 mm. de diàmetre MB, col·locat.

| Codi | Ut | Descripció | Rendiment | Preu | Import |
|---|---|---|---|---|---|
| O0102 | h | Oficial 1ª | 0.050000001 | 24.56 | 1.22800 |
| O0110 | h | Peó | 0.090000004 | 20.41 | 1.83690 |
| P1481 | m | Pal alumini diàmetre 76 mm. MB (material; 12/01/2009) | 1 | 23.69 | 23.69000 |
| vg | % | Despeses indirectes | 0.2622 | 6 | 1.57320 |
|  |  | Total |  |  | 28.33 |

| Amidament | Uts. | Parcial |
|---|---|---|
| cartell 4 | 2.95 | 2.95 |
| cartell 6 | 3 | 3.00 |
| Subtotal |  | 5.95 |
| Total |  | 5.95 |

**E07472** u Abraçadora per a pal Ø140 mm. (ja incloses a la placa)
2 u × 20.92 = 41.84
Abraçadora per a pal de 140 mm. col·locada.

| Codi | Ut | Descripció | Rendiment | Preu | Import |
|---|---|---|---|---|---|
| O0102 | h | Oficial 1ª | 0.050000001 | 24.56 | 1.22800 |
| O0110 | h | Peó | 0.05 | 20.41 | 1.02050 |
| P14742 | u | Abraçadora per a pal de 140 mm. (material; 12/01/2009) | 1 | 17.51 | 17.51000 |
| vg | % | Despeses indirectes | 0.1937 | 6 | 1.16220 |
|  |  | Total |  |  | 20.92 |

| Amidament | Uts. | Parcial |
|---|---|---|
| cartell 1 | 1 | 1.00 |
| cartell 2 | 1 | 1.00 |
| Subtotal |  | 2.00 |
| Total |  | 2 |

**E0747** u Abraçadora per a pal Ø90 mm. (ja incloses a la placa)
2 u × 13.28 = 26.56
Abraçadora per a pal de 90 mm. col·locada.

| Codi | Ut | Descripció | Rendiment | Preu | Import |
|---|---|---|---|---|---|
| O0102 | h | Oficial 1ª | 0.050000001 | 24.56 | 1.22800 |
| O0110 | h | Peó | 0.05 | 20.41 | 1.02050 |
| P14740 | u | Abraçadora per a pal de 90 mm. (material; 12/01/2009) | 1 | 10.3 | 10.30000 |
| vg | % | Despeses indirectes | 0.1216 | 6 | 0.72960 |
|  |  | Total |  |  | 13.28 |

| Amidament | Uts. | Parcial |
|---|---|---|
| cartell 3 | 1 | 1.00 |
| cartell 5 | 1 | 1.00 |
| Subtotal |  | 2.00 |
| Total |  | 2 |

### 01.09.03 ABALISAMENT I SISTEMAS DE CONTENCIÓ
Import: 61627.5

**E07367** u Terminal en forma de cua de peix
5 u × 28.77 = 143.85
Terminal en forma de cua de peix, per a barrera de seguretat secció doble ona, inclòs elements de fixació, peça reflectora, totalment col·locat.

| Codi | Ut | Descripció | Rendiment | Preu | Import |
|---|---|---|---|---|---|
| O0101 | h | Cap de colla | 0.02 | 26.02 | 0.52040 |
| O0102 | h | Oficial 1ª | 0.05 | 24.56 | 1.22800 |
| O0110 | h | Peó | 0.05 | 20.41 | 1.02050 |
| P1447 | u | Terminal en forma de cua de peix (material; 23/07/1998) | 1 | 18.12 | 18.12000 |
| P1424 | u | Part proporc. mater. barreres (material; 11/05/2010) | 1 | 6.28 | 6.28000 |
| vg | % | Despeses indirectes | 0.2667 | 6 | 1.60020 |
|  |  | Total |  |  | 28.77 |

| Amidament | Uts. | Parcial |
|---|---|---|
|  | 2 | 2.00 |
|  | 1 | 1.00 |
|  | 1 | 1.00 |
|  | 1 | 1.00 |
| Subtotal |  | 5.00 |
| Total |  | 5 |

**E07031** m Muntatge de barrera aprofitada amb nou poste tubular
244 m × 14.34 = 3498.96
Muntatge de barrera de seguretat existent aprofitada, amb nou poste tubular de 120x55 mm , inclòs part proporcional de fonamentació.

| Codi | Ut | Descripció | Rendiment | Preu | Import |
|---|---|---|---|---|---|
| O0101 | h | Cap de colla | 0.04 | 26.02 | 1.04080 |
| O0102 | h | Oficial 1ª | 0.12 | 24.56 | 2.94720 |
| O0110 | h | Peó | 0.12 | 20.41 | 2.44920 |
| P1424 | u | Part proporc. mater. barreres | 1 | 6.28 | 6.28000 |
| M0253 | h | Màquina per a clavar muntants metàl·lics (maquinària; 12/01/2009) | 0.02 | 43.97 | 0.87940 |
| vg | % | Despeses indirectes | 0.1245 | 6 | 0.74700 |
|  |  | Total |  |  | 14.34 |

| Amidament | Uts. | Llarg | Parcial |
|---|---|---|---|
| Retirada | 272 | 0.9 | 244.80 |
|  | -0.8 |  | -0.80 |
| Subtotal |  |  | 244.00 |
| Total |  |  | 244 |

**E0736** m Barrera de seguretat enclavada BMSNA4/C
48 m × 32.85 = 1576.80
Barrera de seguretat metàl·lica simple amb separador, tipus BMSNA4/C o similar, inclòs enclavament, soldadures i material auxiliar,pal de perfil "en C" tipus CPN C-120 cada 4 m, peça reflectora a dues cares cada 8m, topall final si s'escau, totalment col·locada en recta o corba de qualsevol radi.

| Codi | Ut | Descripció | Rendiment | Preu | Import |
|---|---|---|---|---|---|
| O0101 | h | Cap de colla | 0.02 | 26.02 | 0.52040 |
| O0102 | h | Oficial 1ª | 0.039999999 | 24.56 | 0.98240 |
| O0110 | h | Peó | 0.039999999 | 20.41 | 0.81640 |
| P14140 | m | Barrera seguretat doble ona (material; 23/07/1998) | 1 | 20.66 | 20.66000 |
| P1424 | u | Part proporc. mater. barreres | 1 | 6.28 | 6.28000 |
| M0253 | h | Màquina per a clavar muntants metàl·lics | 0.04 | 43.97 | 1.75880 |
| vg | % | Despeses indirectes | 0.306 | 6 | 1.83600 |
|  |  | Total |  |  | 32.85 |

| Amidament | Uts. | Llarg | Parcial |
|---|---|---|---|
| PK 0+730 m e | 8 |  | 8.00 |
| PK 1+100 m .d | 8 |  | 8.00 |
| PK 1+100 m.e. | 8 |  | 8.00 |
| PK 1+220 m.e | 12 |  | 12.00 |
| PK 1+220 m.d. | 28 |  | 28.00 |
| PK 1+506 | 12 | 2 | 24.00 |
| PK 1+620 m.e. | 8 | 2 | 16.00 |
| PK 2+013 | 8 | 2 | 16.00 |
| PK 2+226 m.d. | 84 |  | 84.00 |
| pk 2+300 m .d. | 72 |  | 72.00 |
| PK 2+380 | 8 | 2 | 16.00 |
| A descontar barrera retirada | -244 |  | -244.00 |
| Subtotal |  |  | 48.00 |
| Total |  |  | 48 |

**E07013** m Ampit metàl·lic BP.ID-H2/C2
257.52 m × 180.54 = 46492.66
Pretil metàl·lic d'acer galvanitzat tipus BP.ID-H2/C2 o equivalent, nivell de contenció H2, índex de severitat B, amplària de treball W5, deflexió dinàmica 1,4 amb marcatge CE i perfil inferior tipus biona, pintada en color termolacat de color a determinar per la D.O., inclòs peça reflectora a dues cares cada 8 m, part proporcional d'ancoratges, elements de fixació, tacs químics i material auxiliar, totalment col·locada en qualsevol part dels marges d'estructures.

| Codi | Ut | Descripció | Rendiment | Preu | Import |
|---|---|---|---|---|---|
| O0101 | h | Cap de colla | 0.1 | 26.02 | 2.60200 |
| O0102 | h | Oficial 1ª | 0.5 | 24.56 | 12.28000 |
| O0110 | h | Peó | 1 | 20.41 | 20.41000 |
| M0214 | h | Camió grua 12 tn | 0.06 | 42.07 | 2.52420 |
| PE1018 | m | Pretil BP.ID-H2/C2 (material; 23/07/1998) | 1 | 130.58 | 130.58000 |
| M0235 | h | Equip de soldadura elèctrica | 0.100000001 | 14.55 | 1.45500 |
| M0226 | h | Grup electrògen de 20/30 kVA | 0.100000001 | 4.74 | 0.47400 |
| %16130 | % | Despeses indirectes | 6 % | 170.32520 | 10.21951 |
|  |  | Total |  |  | 180.54 |

| Amidament | Uts. | Llarg | Parcial |
|---|---|---|---|
| Pont | 116.76 | 2 | 233.52 |
| Riera sinfonia | 12 | 2 | 24.00 |
| Subtotal |  |  | 257.52 |
| Total |  |  | 257.52 |

**E07364** u Extrem de 8 m de barrera de seguretat metàl·lica
17 u × 338.99 = 5762.83
Extrem de 8 m mínim de barrera de seguretat metàl·lica de qualsevol tipus, amb abatiment o encastament en talús del desmunt, galvanitzada en calent, incloent tanca de secció doble ona, pals cada 2 m, xapes de reforç, peça en angle, topall final, elements de fixació, peça reflectora a dues cares, inclòs enclavament i soldadures, totalment col·locat.

| Codi | Ut | Descripció | Rendiment | Preu | Import |
|---|---|---|---|---|---|
| O0101 | h | Cap de colla | 0.2 | 26.02 | 5.20400 |
| O0102 | h | Oficial 1ª | 0.8 | 24.56 | 19.64800 |
| O0110 | h | Peó | 0.8 | 20.41 | 16.32800 |
| P14450 | u | Extrem de 8 metres (material; 23/07/1998) | 1 | 271 | 271.00000 |
| P1424 | u | Part proporc. mater. barreres | 1 | 6.28 | 6.28000 |
| M0253 | h | Màquina per a clavar muntants metàl·lics | 0.04 | 43.97 | 1.75880 |
| vg | % | Despeses indirectes | 3.1293 | 6 | 18.77580 |
|  |  | Total |  |  | 338.99 |

| Amidament | Uts. | Llarg | Parcial |
|---|---|---|---|
| PK 1+100 m .d | 1 |  | 1.00 |
| PK 1+100 m.e. | 1 |  | 1.00 |
| PK 1+220 m.d. | 1 |  | 1.00 |
| PK 1+506 | 2 | 2 | 4.00 |
| PK 1+620 m.e. | 2 | 2 | 4.00 |
| PK 2+013 | 3 | 1 | 3.00 |
| pk 2+300 m .d. |  |  |  |
| PK 2+380 | 3 | 1 | 3.00 |
| Subtotal |  |  | 17.00 |
| Total |  |  | 17 |

**E07013T** u Terminal de pretil BP.ID-H2/C2
8 u × 519.05 = 4152.40
Terminal de pretil, tope final i peça coneguda com "larguero al aire", per a pretil metàl·lic tipus BP.ID-H2/C2, pintada en color termocalat de color a determinar per la D.O, inclòs part proporcional d'ancoratges, elements de fixació, tacs químics i material auxiliar, i pletines de reforç en el tram final del pretil, totalment col·locat.

| Codi | Ut | Descripció | Rendiment | Preu | Import |
|---|---|---|---|---|---|
| O0101 | h | Cap de colla | 0.2 | 26.02 | 5.20400 |
| O0102 | h | Oficial 1ª | 1 | 24.56 | 24.56000 |
| O0110 | h | Peó | 2 | 20.41 | 40.82000 |
| PX005 | u | Terminal de pretil BP.ID-H2/C2 (material; 10/07/2006) | 1 | 437.86 | 437.86000 |
| P1424 | u | Part proporc. mater. barreres | 1 | 6.28 | 6.28000 |
| vg | % | Despeses indirectes | 0.7215 | 6 | 4.32900 |
|  |  | Total |  |  | 519.05 |

| Amidament | Uts. | Parcial |
|---|---|---|
| Riera sinfonia | 4 | 4.00 |
| Subtotal |  | 4.00 |
| Pont Francolí | 4 | 4.00 |
| Total |  | 8 |

## 01.10 MESURES CORRECTORES D'IMPACTE AMBIENTAL
Import: 5000.58

**E1143** m2 Hidrosembra projectada en 2 fases (23/07/1998)
3319.8 m2 × 1.25 = 4149.75
Hidrosembra projectada en dues fases amb espècies adaptades agroclimàticament a la zona, inclòs el subministrament de tots els components necessaris (aigua, llavors, estabilitzant, adobs, mulch) i regs d'arrelament; totalment acabada segons les característiques especificades al plec de condicions.

| Codi | Ut | Descripció | Rendiment | Preu | Import |
|---|---|---|---|---|---|
| O0110 | h | Peó | 0.02 | 20.41 | 0.40820 |
| P1601 | m3 | Aigua | 0.04 | 0.65 | 0.02600 |
| P1101 |  | Adob mineral d'anivellament lent (material; 12/01/2009) | 1 | 0.03 | 0.03000 |
| P1122 |  | Fixador sintètic base acrílica (material; 12/01/2009) | 1.2 | 0.07 | 0.08400 |
| P1120 |  | Bioactivador microbià (material; 12/01/2009) | 1 | 0.12 | 0.12000 |
| P1505 |  | Barreja llavors herbàcies hidros (material; 12/01/2009) | 1 | 0.12 | 0.12000 |
| P1123 |  | Mulch prot hidros fibra semi-cur (material; 12/01/2009) | 3 | 0.01 | 0.03000 |
| M0213 | h | Camió cisterna de 8 m³ | 0.003 | 48 | 0.14400 |
| P1126 | u | Altres conceptes (12/01/2009) | 1 | 0.29 | 0.29000 |
|  |  | Total |  |  | 1.25 |

| Amidament | Uts. | Parcial |
|---|---|---|
| segons amidaments auxiliars |  |  |
| A/B 663.96,0.20,0.00,0.00 | 3319.8 | 3319.80 |
| Subtotal |  | 3319.80 |
| Total |  | 3319.8 |

**E1105** m2 Estesa terra vegetal en talussos (material pròpia obra)
664.71 m2 × 1.28 = 850.83

| Amidament | Uts. | Parcial |
|---|---|---|
| segons amidaments auxiliars | 664.71 | 664.71 |
| Total |  | 664.71 |

## 01.11 GESTIÓ RESIDUS (23/07/1998)
Import: 748.92

### 01.11.01 ACONDICIONAMENT I CLASSIFICACIÓ DE RESIDUS (23/07/1998)
Import: 317.23

**E1551** u Acondicionament de la zona de residus (23/07/1998)
1 u × 190 = 190.00
Acondicionament del terreny per la implementació dels residus, inclou l'excavació i reperfilat de la superfície del terreny per col·locar posteriorment els diferents contenidors, zones d'apilament i aïllament, i la seva posterior retirada per deixar la zona en un correcte estat.

**E1552** m3 Classificació a peu d'obra de residus (23/07/1998)
6.4 m3 × 19.88 = 127.23
Classificació a preu d'obra de residus de la construcció o demolició en residus inerts, no especials i especials, amb mitjans manuals o mecànics.

| Amidament | Uts. | Parcial |
|---|---|---|
| 170407 Metalls | 0.7 | 0.70 |
| 170201 Fusta | 4.4 | 4.40 |
| 170203 Plàstic | 0.5 | 0.50 |
| 150101 Paper i cartró | 0.8 | 0.80 |
| Total |  | 6.4 |

### 01.11.02 CARREGA I TRANSPORT DE RESIDUS (23/07/1998)
Import: 345.34

**E1561** m3 Càrrega i transport residus inerts o no especials barrejats, contenidor 5 m3 (23/07/1998)
0.2 m3 × 27.48 = 5.50
Càrrega amb mitjans manuals o mecànics i transport de residus inerts o no especials a instal·lació autoritzada de gestió de residus, amb contenidor de 5 m3 de capacitat, inclòs el seu subministrament.

| Amidament | Uts. | Parcial |
|---|---|---|
| 170904 Residus mesclats de la construcció i demolició | 0.2 | 0.20 |
| Total |  | 0.2 |

**E1563** m3 Càrrega i transport residus (ferralla i plàstic), contenidor 1 m3 (23/07/1998)
6.4 m3 × 32.99 = 211.14
Càrrega amb mitjans manuals o mecànics i transport de residus de plàstic i/o ferralla a instal·lació autoritzada de gestió de residus, amb contenidor d'1 m3 de capacitat, inclòs el seu subministrament.

| Amidament | Uts. | Parcial |
|---|---|---|
| 150101 Envasos de paper i cartró | 0.8 | 0.80 |
| 170203 Plàstic | 0.5 | 0.50 |
| 170407 Metalls | 0.7 | 0.70 |
| 170201 Fusta | 4.4 | 4.40 |
| Subtotal |  | 6.40 |
| Total |  | 6.4 |

**E1564** m3 Càrrega i transport residus especials, bidó 200 l (23/07/1998)
0.9 m3 × 143 = 128.70
Càrrega amb mitjans manuals o mecànics i transport de residus especials a instal·lació autoritzada de gestió de residus, amb bidó de plàstic de 200 l de capacitat, inclòs el seu subministrament.

| Amidament | Uts. | Parcial |
|---|---|---|
| 150110 Envasos que contenen subtancies perilloses | 0.3 | 0.30 |
| 150111 Envasos metàl.lics que contenen una matriu perillosa | 0.1 | 0.10 |
| 170503 Terra i pedres que contenen substàncies perilloses | 0.5 | 0.50 |
| Subtotal |  | 0.90 |
| Total |  | 0.9 |

### 01.11.03 DISPOSICIÓ RESIDUS (23/07/1998)
Import: 86.35

**E1571** m3 Disposició controlada residus inerts o no especials barrejats (23/07/1998)
0 m3 × 5.9 = 0.00
Disposició controlada a centre de reciclatge de residus inerts o no especials barrejats, procedents de construcció o demolició.

**E1572** m3 Disposició controlada residus de metalls no especials barrejats (23/07/1998)
0.7 m3 × 13.25 = 9.28
Disposició controlada a centre de reciclatge de residus de metalls no especials barrejats, procedents de construcció o demolició.

| Amidament | Uts. | Parcial |
|---|---|---|
| 170407 Metalls | 0.7 | 0.70 |
| Total |  | 0.7 |

**E1573** m3 Disposició controlada residus de plàstics no especials (23/07/1998)
0.5 m3 × 8.2 = 4.10
Disposició controlada a centre de reciclatge de residus de plàstics no especials, procedents de construcció o demolició.

| Amidament | Uts. | Parcial |
|---|---|---|
| 170203 Plàstic | 0.5 | 0.50 |
| Total |  | 0.5 |

**E1574** m3 Disposició controlada residus de fusta no especials (23/07/1998)
4.4 m3 × 7.35 = 32.34
Disposició controlada a centre de reciclatge de residus de fusta no especials, procedents de construcció o demolició.

| Amidament | Uts. | Parcial |
|---|---|---|
| 170201 Fusta | 4.4 | 4.40 |
| Total |  | 4.4 |

**E1575** m3 Disposició controlada residus especials barrejats (23/07/1998)
0.5 m3 × 81.26 = 40.63
Disposició controlada a centre de selecció i transferència de residus especials barrejats, procedents de construcció o demolició.

| Amidament | Uts. | Parcial |
|---|---|---|
| 170503 Terra i pedres que contenen substàncies perilloses | 0.5 | 0.50 |
| Total |  | 0.5 |

## 01.12 SEGURITAT I SALUT (10/01/2024)
Import: 33180.28

| Codi | Ut | Descripció | Quantitat | Preu | Import |
|---|---|---|---|---|---|
| PA01SIS | u | Seguretat i salut (10/01/2024) | 1 | 33180.28 | 33180.28 |

## 01.13 PARTIDES ALÇADES (10/01/2024)
Import: 50100

**E1620** pa Cobrament íntegre seguretat viària, senyalització i desv provisionals (10/01/2024)
1 pa × 30000 = 30000.00
Partida alçada d'abonament íntegre per a la seguretat viària, inclòs senyalistes, instal·lacions de semàfors, senyalització horitzontal i vertical, abalisament, proteccions, barreres de seguretat, tancaments i de tots els desviaments provisionals durant les diferents fases d'execució de les obres i d'acord amb el seu avanç, inclòs els desplaçaments, muntatge i desmuntatge, manteniment, trasllats i tots els mitjans i elements auxiliars que requereixin, mà d'obra, maquinària i materials, segons indicacions de la Direcció de l'Obra.

**E1621** pa Assaig d'integritat estructural de pilots (10/01/2024)
1 pa × 20100 = 20100.00
Partida alçada d'abonament íntegre per als assaigs d'integritat estructural dels pilots mitjançant sistemes no destructius a determinar per la Direcció d'Obra, segons els mètodes d'impedància mecànica amb martell de mà o sondeig sónic tipus cross-hole ultasònic amb instrumentació prèvia amb 2 tubs d'acer, inclòs desplaçament a obra i informes de resultats.

## TMA Classificacions Mediambient (09/01/2024)

### ZZ Selectiva LER (09/01/2024)

### ZR Selectiva RD 105/2008 (09/01/2024)

### ZC Selectiva Bàsica (09/01/2024)

| Codi | Ut | Descripció | Preu |
|---|---|---|---|
| %NAAA | % | Despeses auxiliars (09/01/2024) | 0 |
| %U16151 | % | Part proporcional accessoris (09/01/2024) | 0 |

**%U16161** % Eines i mitjans auxiliars (09/01/2024)
Preu: 0
Eines i medis auxiliars

**%U16162** % Eines i mitjans auxiliars (09/01/2024)
Preu: 0
Eines i medis auxiliars

**%U16163** % Eines i mitjans auxiliars (09/01/2024)
Preu: 0
Eines i medis auxiliars

**%U16164** % Eines i mitjans auxiliars (09/01/2024)
Preu: 0
Eines i medis auxiliars

**%U16165** % Eines i mitjans auxiliars (09/01/2024)
Preu: 0
Eines i medis auxiliars

**M0203%U16165** % Eines i mitjans auxiliars (09/01/2024)
Preu: 0
Eines i medis auxiliars

**O0101%U16161** % Eines i mitjans auxiliars (09/01/2024)
Preu: 0
Eines i medis auxiliars

**O0102%U16162** % Eines i mitjans auxiliars (09/01/2024)
Preu: 0
Eines i medis auxiliars

**O0110%U16163** % Eines i mitjans auxiliars (09/01/2024)
Preu: 0
Eines i medis auxiliars

**P09904%U16164** % Eines i mitjans auxiliars (09/01/2024)
Preu: 0
Eines i medis auxiliars

| Codi | Ut | Descripció | Preu |
|---|---|---|---|
| P1240%U16151 | % | Part proporcional accessoris (09/01/2024) | 0 |
| P1242%U16151 | % | Part proporcional accessoris (09/01/2024) | 0 |
| P1243%U16151 | % | Part proporcional accessoris (09/01/2024) | 0 |
| P1245%U16151 | % | Part proporcional accessoris (09/01/2024) | 0 |

## Preus auxiliars

**E0108** m3 Morter de ciment elaborat a l'obra (23/07/1998)
Preu: 54.62

| Codi | Ut | Descripció | Rendiment | Preu | Import |
|---|---|---|---|---|---|
| O0110 | h | Peó | 1 | 20.41 | 20.41000 |
| P1601 | m3 | Aigua | 0.2 | 0.65 | 0.13000 |
| P0301 | m3 | Sorra per a formigons i morters | 0.67 | 22.15 | 14.84050 |
| P0401 | kg | Ciment pòrtland P-350 (material; 23/07/1998) | 200 | 0.07 | 14.00000 |
| M0218 | h | Formigonera 250 litres i 5 HP (maquinària; 10/07/2006) | 0.7 | 7.48 | 5.23600 |
|  |  | Total |  |  | 54.62 |

**E0515** m2 Encofrat de fusta per a fonaments i/o formigó ocult
Preu: 25.46
Encofrat de fusta per a fonaments i formigó ocult, col·locat.

| Codi | Ut | Descripció | Rendiment | Preu | Import |
|---|---|---|---|---|---|
| O0101 | h | Cap de colla | 0.02 | 26.02 | 0.52040 |
| O0102 | h | Oficial 1ª | 0.11 | 24.56 | 2.70160 |
| O0110 | h | Peó | 0.11 | 20.41 | 2.24510 |
| P0602 | kg | Filferro recuit | 0.3 | 1.57 | 0.47100 |
| P0604 | kg | Claus d'acer zincats | 0.150000006 | 1.71 | 0.25650 |
| P0701 | m | Tauló de fusta de pi | 2 | 0.42 | 0.84000 |
| P0702 | m3 | Llata de fusta de pi | 0.001 | 288.46 | 0.28846 |
| P0704 | m2 | Tauler de fusta de pi 22 mm. | 1 | 15.05 | 15.05000 |
| P0706 | u | Puntal telescòpic. | 0.05 | 11.29 | 0.56450 |
| P0707 | l | Desencofrant | 0.05 | 1.6 | 0.08000 |
| M0214 | h | Camió grua 12 tn | 0.025 | 42.07 | 1.05175 |
| vg | % | Despeses indirectes | 0.231 | 6 | 1.38600 |
|  |  | Total |  |  | 25.46 |

## Recursos

**M0212B** h Camió de trabuc 16 m³
Camió de trabuc de 20 t

**P1613** u Cànon d'abocador
Canon d'abocador

**M0204** h Pala carregadora pneumàtics
Pala carregadora neumàtics

**M0201** h Compressor aire gasoil 13,3 m³/h
Compressor amb dos martells

**M0207** h Retroexcavadora 100 hp
Retroexcavadora

**M0229** h Compressor d'aire de gasoil 3m³
Electrobomba sumergible 20 kW

**M0214** h Camió grua 12 tn
Camió grua

**M0358** h Motoserra 80 cm³
Motoserra

**P1615** u Condicionament de l'abocador
Acondiciament de l'abocador

**M0213** h Camió cisterna de 8 m³
Camió cisterna de 8 m3

**M0208** h Motoanivelladora
Motonivelladora

**M0237** h Piconadora de pneumàtics 15 tn
Piconadora de pneumàtics 15 t

**P0412** kg Emulsió bituminosa tipus C50BF4 IMP
Emulsió catiònica tipus ECI

**P0406** kg Emulsió bituminosa termoadherent C60B3 TER
Emulsió termoadherent catiònica tipus ECR-1d

**P0811** m2 Rajola hidr. gris 20x20x4 cm
Rajola hidr. gris 20x20x4 c

**M0211** h Corró de llança 650 kg
Picó vibrant amb placa 60 cm.

**P0607** kg Acer corrugat B500S en barres
Acer corrugat B-500s en barres

**B05141** t Ciment pòrtl.escòr. CEM II/B-S 32,5,sacs
Ciment pòrtland amb escòria CEM II/B-S 32,5, en sacs

**B05142** m3 Formigó p/paviments HF-3,5 MPa, c.plàstica
Formigó per a paviments HP-3,5 N/mm2 de resistència a flexotracció (PG-3) i consistència plàstica

**M0101** h Dúmper giratori 2 tn basculant
Dúmper d´1,5 t de càrrega útil, amb mecanisme hidràulic

**M0102** h Estenedora p/paviment formigó
Estenedora per a paviments de formigó

**P19020** u Rigola blanca 20x20x8 cm
Rigola blanca 20x20x8

**P1007** m Vorada pref. form. 8x20 cm. tipus jardí
Vorada pref. form. 8x20 cm. jardí

**P1245** m Tub de pp DN800 mm., SN 8 kN/m2
Tub de pp d 800 mm., SN 8 kN/m2

**P1243** m Tub de pp DN500 mm., SN 8 kN/m2
Tub de pp d 500 mm., SN 8 kN/m2

**P1242** m Tub de pp DN400 mm., SN 8 kN/m2
Tub de pp d 400 mm., SN 8 kN/m2

**P0651** u Graó d'acer revestit de polipropilè, 40 cm d'amplada
Graó per a pou de registre 300x300x300 mm

**P1240** m Tub de pp DN250 mm., SN 8 kN/m2
Tub de pp d 250 mm., SN 8 kN/m2

**E02084** u Embocadura armada tub Ø 500 mm
Embocadura armada D 500

**E02081** u Embocadura armada tub Ø 800 mm
Embocadura armada D 800

**P06202** u Reixa i marc C-250
Reixa i bastiment 650x330x40 mm.

**P0617** u Reixa i bastiment 985x495x70 mm D-400
Reixa i bastiment 985x495x70 mm.

**P06421** m2 Geotèxtil 125 g/m2 resist>= 1500 N
Geotextil 125 g/m2 resist>= 1500 N

**P1151** m Tub PE DN200 mm doble paret TP
Tub porós de Ø200mm

**P0604** kg Claus d'acer zincats
Claus d'acer

**M0216** h Grua autopropulsada de 40 tn
Grua autopropulsada de 40 t

**M0227** h Grup electrògen de 45/60 kVA
Grup electrògen 45/60 kVA , consums inclosos

**P0301** m3 Sorra per a formigons i morters
Sorra per a formigons i mort.

**M0215** h Grua autopropulsada de 25 tn
Grua autopropulsada de 12 t

**P0313** m3 Pedra calcària posada a l'obra
Pedra calcàr. posada a l'obra

**P091210** dm Suport de neoprè cercolat
Suport de neoprè cèrcolat

**BGZZI042** u Projecte de legalització afectació lineas MT/BT existents
Redacció del projecte elèctric de legalització de les afectacions de línees de mitja i baixa tensió existents i les seves variants, d'acord amb les normes tècniques particulars de la companyia elèctrica de subministrament i visat pel col·legi professional corresponent. Inclou memòria amb càlculs, plec de condicions tècniques, pressupost, plànols i estudi de seguretat i salut. Tot inclòs

**C1501800** h Camió transp.12 t
Camió per a transport de 12 t

**C1504R00** h Camió cistella h=10m
Camió cistella de 10 m d'alçària com a màxim

**BGF1I015** u Torre metàl·lica C-2000 16m UNESA
Torre metàl·lica C-500 de 12 m tipus UNESA o equivalent, inclòs armat, plataforma i autovàlvules

**B064300C** m3 Formigó HM-20/P/20/I,>=200kg/m3 ciment
Formigó HM-20/P/20/I de consistència plàstica, grandària màxima del granulat 20 mm, amb >= 200 kg/m3 de ciment, apte per a classe d'exposició I

**C1504S00** h Camió cistella h=10-19m
Camió cistella de 10 a 19 m d'alçària

**C150G800** h Grua autopropulsada 12t
Grua autopropulsada de 12 t

**C1313330** h Retroexcavadora s/pneumàtics 8-10t
Retroexcavadora sobre pneumàtics de 8 a 10 t

**P0618** u Tapa fosa Ø650 mm. exterior, marc Ø800 mm., classe D-400
Tapa Ø650 mm. exterior i bastiment, pou Ø800 mm., estanca i insonora

**P101101** m Conductor Cu bipolar 2x2,5 rv 0,6/1 kV
Conductor Cu 2x2,5 rv 0,6/1 kV

**P990161** u Columna troncocònica 12 m
Columna troncocònica 9 m

**P10109** m Conductor Cu tripolar 3x2,5 rv 0,6/1 kV
Conductor Cu 3x2,5 rv 0,6/1 kV

**P10104** m Conductor Cu tetrapolar 4x6 rv 0,6/1 kV
Conductor Cu tetrapolar de 4x6 mm2

**P101102** m Conductor Cu nu unipolar d'1x35 mm2
Conductor Coure nu de 1x35 mm2

**P091272** m Tub PEAD corrugat ext. llis int. DN90 mm
Tub corrugat Ø110 mm.

**P1680** u Placa d'ancoratge per a barreres metàl.liques
Placa, perns i cargoleria per ancoratge

**P0101** m Cinta senyalitzadora PVC 150 mm color groc
Cinta senyalitzadora PVC

**P14231** m Barana acer passa. trave. 50x20x1,5 mm
Barana acer galv.passa.trave.

**P03301** m3 Grava decorativa
Ceràmica triturada

**B05144** kg Adob mineral simple, sulfat amoni
Adob mineral solid de fons simple, sulfat amonic 21% gr

**B05145** m3 Terra vegetal adobada, granel
Terra vegetal adobada, a granel

**M0278** h Minicarregadora amb acces.retro
Minicarregadora sobre pneumàtics, amb accessori retroexcavador de 25 a 39 cm d'amplària

**A0905** pp Accessoris per a tub de polietilè
Accessori per a tub de polietilè

**P0907** m Tub PEAD DN32 mm, PE-100, PN-10
Tub PE DN32 mm, PN-10

**P06206** u Tapa fosa 680x680x40, marc 700x700, classe B-125
Tapa fosa 680x680x40, marc 700x700, classe B125

**P09107** m Tub PEAD DN110mm, PE-100, PN-10
Tub PEAD DN63mm, PE-100, PN-10

**%1616** % Eines i mitjans auxiliars
Eines i medis auxiliars

**P14970** m2 Placa d'alumini de 0,50 m2 a 1,00 m2
Placa d'alumini de 0,50 m2 a 1.00 m2

**P14731** m Pal alumini diàmetre 114 o 140 mm. ME
Pal alumini 114 mm. diàmetre

**P14730** m Pal alumini diàmetre 114 mm. MD
Pal alumini diàmetre 114 o 140 mm. ME

**P1472** m Pal alumini diàmetre 90 mm. MC
Pal alumini 90 mm. diàmetre

**P1481** m Pal alumini diàmetre 76 mm. MB
Pal alumini 76 mm. diàmetre

**PX005** u Terminal de pretil BP.ID-H2/C2
Terminal de pretil sense marcatge CE

**M0218** h Formigonera 250 litres i 5 HP
Formigonera de 250 l
